# Neubau Kindergarten St.Franziskus Kronau
Angebotsaufforderung (GAEB DA XML 3.2, DA83)
Projekt: 806
Währung: EUR
Vergabeart: Beschränkte Ausschreibung
Erstellt mit: GXML Toolbox V3.2 R20140604, ORCA AVA 22.0 - Professional Edition 22.00.09, 21.07.2019

## Technische Erläuterung
Technische Erläuterung, Gebäude, Erschließung, Heizung, Sanitär und Lüftung.
Gesamterläuterung unabhängig des LV-Inhaltes, dieser kann sich auch nur auf ein Gewerk beschränken.

Allgemeine Beschreibung des Bauvorhabens

1. Allgemeine Beschreibung des Bauvorhabens
Viergeschossiger Neubau einer Kindertagesstätte.
Der Kindergarten-Neubau erstreckt sich über 4 Etagen UG,EG,OG und DG.

Das UG ist zum Garten hin ebenerdig. Zur Straße hin befinden sich Technizenztrale mit Pelletkessel, Pelletsilo, Pufferspeicher und Trinkwasserhausanschluss, weiterhin befindet sich in der Technikzentrale der Pumpensumpf für die Hebeanlage.Im UG befindet sich ebenfalls zur Straße hin ein Sanitärbereich.
Auf der Gebäudeseite zum Garten hin befinden sich mit ebenerdigem Ausgang die ersten Zimmer für die Kinder.

Die zur Funktion der Gebäude notwendigen Zentralen und Erschließungen befinden sich im Untergeschoss.

Verbrauchserfassung / Erschließung, Allgemein
Die Verbrauchserfassung gegenüber den städtischen Betrieben bzw. Versorgungsträgern erfolgt über zentrale Zähleinrichtungen in dem Hausanschlussraum Technik Bestandsgebäude im Erdgeschoss.
- Strom
- Trinkwasser

Gemäß Spartenplänen der Ver- und Entsorger sind sowohl Abwasserkanäle, Trinkwasseranschluss,  sowie Stromversorgungsleitungen im Projektbereich vorhanden.
Diese Zähler werden durch die Versorger gestellt.

Erschließung Abwasserentsorgung

Ableitung von Schmutzwasser außerhalb der Gebäude
Als Grundlage dienen die Mehrspartenpläne der Stadt Kronau.
Das Grundstück wird an die Mischinstallation Schmutzwasser/Regenwasser angeschlossen ein Hausanschluss der ausreichend dimensioniert ist, ist zum Zeitpunkt der Gebäudeerstellung noch nicht vorhanden. Es werden 2 Hausanschlüsse an dei Kanalistation getrennt nach Schmutz- und Regenwasser hergestellt.
Das anfallende Abwasser wird getrennt in separaten Fall- und Grundleitungen für Schmutz- und Regenwasser gesammelt und bis zur Grundstücksgrenze geführt. Dort wird es getrennt über jeweils einen Kontrollschacht an die Mischwasser-Kanalisation angeschlossen.
Die Entwässerung erfolgt oberhalb der Rückstauebene [RSE] prinzipiell über Freispiegelgefälle.
Sämtliche Entwässerungsgegenstände liegen oberhalb der Rückstauebene.
Als Rohrleitungsmaterial, für die im Erdreich verlegten Abwasserleitungen, wird ein hierfür zugelassenes Kunststoffgrundleitung (KG2000-Rohr) eingesetzt.
Der Anschluss an den städtischen Sammler erfolgt als Steinzeugrohr [STZ] über einen Schacht.
Die Ausführung der Anschlussschächte erfolgt in Betonfertigteilringe mit Gerinne und Gussschachtdeckel  Belastbarkeitsklasse D 500.

Ableitung von Schmutzwasser innerhalb der Gebäude
Zur Entwässerung der sanitären Einrichtungen werden Schmutzwasserinstallationen eingebaut, die zur Entlüftung über das Dach geführt werden.
Innerhalb des Gebäudes werden die Entwässerungsleitungen in Form von heißwasserbeständigen Kunststoff-Abflussrohren verlegt.

Ableitung von Regenwasser
Das Gebäude hat Flachdächer und leicht geneigte Dächer, die Regenwasserleitungen werden außerhalb auf der Fassadendämmung verlegt und mittels im Erdreich und unter der Bodenplatte verlegten Sammelleitungen entwässert.

Erschließung Wasserversorgung

Allgemein
Das Gebäude wird an die Trinkwasserversorgung der Stadt Kronau angeschlossen.
Folgende Anschlüsse sind geplant:
1x Trinkwasseranschluss DN 40

Abwasser-, Wasser-, Gasanlagen, Allgemein

Im Gebäude einschließlich der Außenflächen, fallen folgende Abwässer an:
Schmutzwasser / Regenwasser
- Häusliches Abwasser
- Regenwasser
Das Rohrnetz wird entsprechend den technischen Anforderungen der DIN 1986 installiert. Die Anforderungen der DIN 1986-100, DIN EN 12056, EN 752 und DIN EN 1610 werden umgesetzt.
Die Ableitung von Schmutzwasser und Regenwasser innerhalb des Gebäudes erfolgt bis zur Grundstücksgrenze im Trennsystem. Die Schmutzwasserleitungen werden im weiteren Verlauf an den städtischen Mischwasserkanal angeschlossen.
Die Anschluss- und Sammelleitungen der sanitären Einrichtungsgegenstände werden in schalloptimierten mineralstoffverstärkten Polypropylenrohr als Abwasserstecksystem für Entwässerungsanlagen von Gebäuden nach DIN EN 12056 in Verbindung mit DIN 1986 -100 ausgeführt. Die Rohre bestehen aus einem schalloptimierten Rohr mit einer geringen Längenausdehnung, die Verbindungen erfolgen teilweise (dB20-Rohr) mit Spannverbinder, teilweise haben die Rohre und Formstücke (Silent-PP) angeformte Muffen und werkseitig vormontierter Lippendichtungen aus EPDM. Die Verlegung erfolgt nach Herstellerrichtlinien
unter Einhaltung der DIN EN 12056 und DIN 1986-100. Die Fallleitungen werden als mineralstoffverstärktem PE-HD Rohr, schallgedämmtes Abwassersystem für Entwässerungsanlagen von Gebäuden, ausgeführt. Das Schallschutzrohr hat glatte Enden und Formstücke mit Schwingungsdämpfern in der Aufprallzone aus mineralstoffverstärktem PE. Die Verbindung erfolgt durch Stumpfschweißung, Spannverbinder und/oder Elektro- Muffenschweißung. Zu den beiden Rohrleitungssystemen gehören auf die Rohrdimension abgestimmte Rohrschellen mit Schalldämmeinlagen für die Gleitbefestigung von Rohren oder zur Fixpunktbefestigung von Rohren in Verbindung mit Stütz- und Dehnmuffen. Die Abwassersysteme werden gemäß DIN 4109 gegen Körperschallübertragung vom Baukörper getrennt.
Im Bereich Durchdringungen von Brandabschnitten (Decken/Wände) werden Brandschutzmanschetten bei Ausführung in PE- HD Rohr eingebaut.

Trinkwasser
Im Gebäude werden folgende Wasserarten benötigt:
- Trinkwasserinstallationen erfolgen nach DIN 2001
- Trinkwarmwasser Erzeugung über Durchlauferhitzer elektrisch.
Hauptabsperrung und -zählung erfolgt im Technikraum, ist vorhanden. Hauptwasserzähler wird vom Versorger (Stadtwerke/Gemeinde) zur Verfügung gestellt und eingebaut. Die rechtzeitige Beantragung und Koordination liegt im Verantwortungsbereich des Auftragnehmers.
Trinkwasser wird aus dem öffentlichen Netz bereitgestellt und über Wasserzähler und Filteranlage mit automatischer Rückspülung dem der Gebäudeinstallation zugeführt.
Ausgehend vom Übergabepunkt, hier Technikraum UG, erfolgt eine Horizontalverteilung der Trinkwasserleitungen unter der Decke im Untergeschoss. Von dort werden die Verteilungsleitungen in die Schächte nach oben und in die entsprechenden Räume eingeführt und versorgen dann direkt die Sanitärbereiche.
Die Installationen erfolgen so, dass alle Anschlüsse in einer Ringleitung eingebunden werden. Am Ende der Leitung werden automatische Spüleinrichtungen vorgesehen, welche in turnusmäßigen Intervallen die Leitung spülen. Die Sanitärobjekte werden an Vorwand - Installationselementen befestigt.
Für die Trinkwasserinstallationen werden DVGW zugelassene gedämmte Mehrschichtverbundrohre, Verbindung mit Pressfitting installiert.

Trinkwarmwasser
Elektro-Durchlauferhitzer, zentral so angeordnet, dass über ein Gerät in der Regel mehrere Entnahmestellen versorgt werden.

Aufbereitetes Wasser
Das Trinkwasser liegt im Bereich von ca. 19°dH. Eine Anlage zur behandlung des Trinkwassers ist vorgesehen.

Objekte und Armaturen
Sanitär- Objekte und Armaturen sollen von deutschen Markenherstellern (Geberit/Keramag, Hansgrohe oder gleichwertig nach Bemusterung) ausgewählt bzw. ausgeschrieben werden.

Küchen
TWK und SW-Anschlüsse für Spülbecken, Geschirrspüler ohne Anschlussgarnitur.

Technikräume
Stahlblech-Ausgussbecken, emailliert, mit Eimer-Klapprost, mit Wand-Auslaufarmatur mit Schlauchverschraubung für TWK, falls vom Bauherr gewünscht.

Wärmeversorgungsanlagen Allgemein
Das Gebäude erhält einen Raum (Technik) welcher als Technikraum ausgebaut wird.
In ihm werden folgende Komponenten installiert:
- Pellet-Brennwertkessel,
- Pellet Gewebesilo
- Pufferspeicheranlage,
- Druckhaltungsanlage,
- Heizungsverteiler.
Die Planung der Heizungstechnischen Anlagen erfolgt unter Berücksichtigung der in der DIN 18380 aufgeführten Technischen Regeln und Richtlinien.

Heizungsverteilnetz
Das Heizungsnetz wird als geschlossene Zweirohr- Pumpenwarmwasserheizung ausgeführt. Dieses wird auf den Pufferspeicher (Vor- und Rücklauf) geführt. Es werden entsprechend der EnEV 2016 elektronisch geregelte Pumpen eingesetzt. Die Leitungen aus C-Stahlrohr werden im EG horizontal verteilt und über Decke und Fußbodenaufbau zu den Verteilrn der Fußbodenheizung geführt. Die Verteilleitungen werden jeweils mit Strangabsperr- und/oder Strangregulierventilen versehen. In den Technik- und Nebenräumen werden die Rohrleitungstrassen frei verlegt. Die Verteilleitungen werden entsprechend Energieeinsparverordnung gegen Wärmeverlust gedämmt. Eine Ausrichtung und Regelung der Heizkreise nach Himmelsrichtungen ist nicht vorgesehen.

Raumheizflächen
Die Beheizung des Gebäudes erfolgt über Fußbodenheizung.

Dezentrale Warmwasserbereitung
Elektro-Durchlauferhitzer, zentral so angeordnet, dass über ein gerät in der Regel mehrere Entnahmestellen versorgt werden.

Lufttechnische Anlagen
Einbau einer Ventilator gestützten, kontrollierten Wohnraumlüftung in Anlehnung der EnEV 2016, DIN 1946-6 und DIN 18017-3 für die Nassbereiche.
Be- und Entlüftung ohne Wärmerückgewinnung nach dem Überströmprinzip. Zentraler Ablüfter mit Tellerventilen in den Ablufträumen, Zuluftelemente in den Fenster der Aufenthaltsräume, Türunterschnitte oder Überströmöffnungen müssen so dimensioniert sein, dass ein ausreichender Luftwechsel gewährleistet wird.
Abluft mittels geräuscharmer und stromsparender Zentrallüfter, dieser wird in der abgehängten Decke im Personal-WC DG installiert.

Fortführung der Abluft über Dach mittels Wickelfalzrohr im Installationsschacht mit entsprechender Dachdurchführung im System des Dachbelags.

Brandschutztechnische Anforderungen an die technische Gebäudeausrüstung
Allgemein
Haustechnische Anlagen, welche brandschutztechnisch qualifizierte Wände und Decken durchdringen, sind entsprechend Brandschutztechnischer Stellungnahme (Brandschutzkonzept / Baugenehmigung) mit Feuerschutzabschlüssen, die eine Feuerwiderstandsdauer von mindestens 30 Minuten bzw. 90 Minuten aufweisen, zu versehen. Der Einbau der Feuerschutzabschlüsse erfolgt gemäß den bauaufsichtlichen Zulassungen, bzw. Prüfbescheiden des Herstellers. Auf die Anordnung von Feuerschutzabschlüssen kann verzichtet werden, wenn es sich um Räume gleicher Nutzung handelt.
Erforderlichenfalls werden nach Vorlage des Brandschutzkonzeptes weitere Maßnahmen notwendig.
Nach Beendigung der Maßnahme sind Errichterbescheinigungen für alle verwendeten Arten an Brandschottungen zu erstellen. Spätestens zur Abnahme aller ausgeschriebenen Gewerke ist ein Dokumentenordner mit allen Zulassungen und Errichterbescheinigungen der verbauten Brandschottungen in Papier und digital vorzulegen

Bauakustische Anforderungen an die technische Gebäudeausrüstung

Sämtliche durch die technischen Anlagen des Gebäudes durch Luftschall- und Körperschallübertragung verursachten Geräusche (z.B. Ventilatoren-, Motoren-, Pumpen- und  Strömungsgeräusche in  Kanälen,  Regelvorrichtungen, Lüftungsein- und -auslässe) dürfen in den schutzbedürftigen Räumen die genannten Höchstwerte gem. DIN 4109 erhöhter Schallschutz nicht überschreiten.
Körperschalldämmung
In den Planungsstufen und Kosten sind berücksichtigt bzw. zu berücksichtigen.
Der Körperschallschutz im Bereich der haustechnischen Anlagen ist entsprechend dem Stand der Technik so gestaltet, dass in den nächstgelegenen schutzbedürftigen Aufenthalts- oder Arbeitsräumen der zulässigen Schalldruckpegel nicht überschritten wird.

Angaben zur Bauausführung

Anschlüsse für Baustrom und -wasser werden bauseits zur Verfügung gestellt.

Aufenthalts- und Lagerräume innerhalb des Gebäudes können grundsätzlich nicht zur Verfügung gestellt werden, falls Lagerräume benötigt werden sind dies mit der Bauleitung abzuklären.

## Angaben zur Baudurchführung
Angaben zur Baudurchführung

Diese gesamten Maßnahmen beginnen gemäß beiliegendem Bauzeitenplan.

Die vom Bauherrn bereitstellbaren Flächen für mögliche Baustelleneinrichtungen
(BE) beschränken sich unter Berücksichtigung der BE parallel tätiger Werke
auf die unmittelbar auf dem Grundstück befindlichen Flächen im Hof, Keller
und in den Obergeschossen, ein Anspruch auf einen Lagerplatz besteht nicht.

Der Auftragnehmer hat zur ordnungsgemäßen Abwicklung dieser Bauleistungen
ständig einen sachverständigen, verantwortlichen Bauleiter zu stellen.

Mit den Einheitspreisen ist jegliche Mehrbelastung, Behinderung, der Schutz
des Mietereigentums, Säuberungsarbeiten während der Ausführung und nach
beendeter Arbeit abgegolten.

Fluchtwege im Bereich der Baumaßnahmen sind grundsätzlich freizuhalten,
das Verstellen der Fluchtwege und Treppenhäuser ist unzulässig.

Der Bieter soll sich vor Angebotsabgabe über Art und Ausmaß der ausgeschriebenen
Leistungen informieren.

Die technische und technologische Verknüpfung der genannten Leistungen,
sowie anstehende Bedingungen sind von jedem Bieter/Auftragnehmer zu beachten
und zu berücksichtigen. Jeder Unternehmer hat sich zu informieren, ob es bei der
Durchführung der Arbeiten zur gegenseitigen Gefährdung kommen kann. Die zu
treffenden Sicherheitsmaßnahmen sind mit den Beteiligten zu koordinieren.

Die Zufahrten für die Feuerwehr sind ständig zu gewährleisten.

Grundsätzlich untersagt sind:
- Das Abspielen von Musikgeräten, Radios, etc.
- Das Rauchen innerhalb der Gebäude, Wohnungen
- Das Benutzen von Steckdosen, deren Abrechnung zu
  Lasten des Mieters geht, es darf nur der Strom aus
  der vorhandenen Baustromverteilung verwendet werden.
- Das Benutzen von sanitären Anlagen in den Wohnungen

Anhang an dieses LV:
Bauzeitenplan
Ausführungspläne

## Allgemeine Hinweise
Allgemeine Hinweise

1. Diese Vorbemerkungen sind TECHNISCHE VERTRAGSBINDUNGEN.
Sie sind als solche Bestandteil der Leistungsbeschreibung und werden wesentlicher Vertragsbestandteil. Zu den Technischen Vertragsbindungen gehören die den einzelnen Titeln zugeordneten BESONDEREN HINWEISE.

2. Mit den Preisen ist die komplette Leistung abgegolten, falls in den besonderen Hinweisen oder den Leistungsbeschreibungen nichts anderes zum Ausdruck kommt. Das gilt auch für Aufmaß- und Vermessungsleistungen. Mit den Einheitspreisen des Angebotes sind auch abgegolten:
- Alle Vor-, Nach- und Nebenleistungen, die notwendig sind und im
  unmittelbaren Zusammenhang zur Leistung stehen
- Kosten für Auf-/Abladen, Transport, Lagern und Verteilen von Materialien/Bauteile
- Sämtliche Kosten der Baustelleneinrichtung, sofern im Leistungsverzeichnis keine gesonderte Position
  vorgesehen ist
- Sicherung aller Arbeiten/Materialien gegen Diebstahl und Beschädigungen jeder Art bis zur Endabnahme durch  den AG
- Sämtliche Maßnahmen, die zur Einhaltung der ortspolizeilichen und baurechtlichen Vorschriften erforderlich
  sind.
- Sämtliche Schutzmaßnahmen, sowie die ständige Reinigung, der durch die  eigene Arbeiten verschmutzten
  Flächen, sowie der Transportwege
- Das Herstellen der Baufreiheit durch Freiräumen der unmittelbaren Arbeitsräumen in zumutbaren Umfang

3. Der vom Bieter angegebene Preis umfasst alle Arbeiten, die zur Erstellung einer vollständigen handwerklich und technisch einwandfreien Ausführung seiner Leistungen erforderlich sind. Bei Angebotsabgabe ist
darauf zu achten, dass die im LV beschriebenen Arbeiten sich immer auf eine fix und fertige Arbeit beziehen. Sollte der Anbieter feststellen, dass einzelne Positionen dies nicht ausdrücklich ausweisen, so gilt das
zuvor Gesagte und ist im Anschreiben zum Angebot zu erwähnen.

4. Für erforderlich werdende zusätzliche, im LV nicht erfasste Arbeiten muss vor Beginn ein Nachtragsangebot eingereicht werden. Auch für dieses Angebot gelten die Vorbemerkungen. Der Kalkulation des Nachtragsangebotes muss die Kalkulation des Hauptangebotes zugrunde liegen. Der Auftragnehmer hat auf Verlangen des Auftraggebers hierfür die Kalkulation vorzulegen.

5. Die Erstellung der Ausführungsplanung Statik einschl. deren Prüfung und deren Vorlage in geprüfter Form für einzubauende Bauteile oder Konstruktionen bzw. Abbruchmaßnahmen ist vom Auftragnehmer vorzunehmen und zu veranlassen.

6. Die Ausführungsunterlagen, die der Auftragnehmer verwendet, müssen den Freigabevermerk des Auftraggebers oder seines Architekten tragen, um Verwechslungen bei der Bauausführung zu vermeiden. Nicht freigegebene Unterlagen dürfen nicht verwendet werden. Dies entbindet den Auftragnehmer aber nicht von seiner eigenen Prüfungs- und Hinweispflicht. Diese bleiben unberührt.
Hält der AN die vom AG übergebenen Vertragsunterlagen in einzelnen Punkten für unklar oder lückenhaft, so hat er dies mit der Angebotsannahme schriftlich mitzuteilen; unterlässt er diese Hinweise zu diesem Zeitpunkt, kann eine spätere Bezugnahme auf diese Hinweise als verspätet zurückgewiesen werden.
Für die fachgerechte Ausführung der Leistungen ist der Bieter allein verantwortlich. Einwendungen in technischer oder konstruktiver Hinsicht sind der örtlichen Bauleitung vor Ausführung der jeweiligen Arbeiten mitzuteilen.

7. Der AN versichert, dass sein Unternehmen für Umfang und Art des Auftrages geeignet ist und für die fristgemäße Ausführung der Arbeiten alle betrieblichen Voraussetzungen bestehen. Er erklärt, dass er im Besitz genügender Stoffe, Geräte und Arbeitskräfte für die vertragsgemäße Ausführung der Leistung ist, oder diese rechtzeitig beschaffen kann.
Der AG ist berechtigt, sich jederzeit von der Richtigkeit der Erklärung zu überzeugen. Der AN versichert ferner, dass er sich gegen alle Risiken in angemessener Weise versichert hat und er auf Verlangen des AG diesen Versicherungsschutz nachweist.

8. Der Bieter bestätigt, dass er sich mit den Örtlichkeiten eingehend vertraut gemacht hat und den AG auf Schwierigkeiten, die er aus der Lage und den örtlichen Gegebenheiten erkannt hat schriftlich hingewiesen hat. Darüber hinaus ist er verpflichtet, Schwierigkeiten, die für ihn aufgrund seiner Fachkenntnisse erkennbar waren, dem AG mitzuteilen. Die aus den örtlichen Verhältnissen ggf. bedingten Erschwernisse sind in die Kalkulation einzubeziehen. Etwaige Nachforderungen, die auf mangelnde Ortskenntnis zurückzuführen sind, werden vorsorglich abgelehnt.

9. Bei der Schlussabnahme ist eine vollständige Auflistung über alle verwendeten Materialien, incl. Kopien der technischen Merkblätter bei der Bauleitung abzugeben.

10. Bei den durchzuführenden Arbeiten dürfen nur Verfahren, Systeme und Fabrikate gewählt werden, die den Erfordernissen des Gesundheits- und Arbeitsschutzes Rechnung tragen. Der Nachweis dafür ist der Bauleitung
vor Beginn der Arbeiten vorzulegen.

11. Sämtliche Einbauteile und Materialien oder Proben davon auch wenn sie in der Leistungsbeschreibung definitiv beschrieben sind, sind auf Wunsch vor Verwendung als Muster vom Auftragnehmer vorzulegen. Der
Auftragnehmer muss sicherstellen, dass die Bemusterung so frühzeitig durchgeführt werden kann, dass auch bei Änderungen der Fertigstellunstermine eingehalten werden können. Er kann nicht davon aus- gehen, dass die vorgelegten Materialien in jedem Fall verwendet werden können. Etwaige Kosten sind mit den Einheitspreisen abgegolten. Eigenständige, vom AG nicht genehmigte Änderungen zum Materialeinsatz werden nicht anerkannt.

12. Die AN sind gehalten, mit den vorhandenen Flächen der Außenanlagen sorgfältig umzugehen. Beschädigungen sind möglichst gering zu halten. Zuwiderhandlungen, mutwillige Zerstörung, etc. geht zu Lasten des AN.
Jeder AN ist für die Wiederherstellung der Außenanlagen im Bereich seiner Baustelleneinrichtung und seiner Arbeitsbereiche verantwortlich.

13. Der AN verpflichtet sich, seine erbrachte Leistung vor Beschädigung und Verschmutzung durch andere AN zu schützen. Bei auftretenden Beschädigungen sind die Ansprüche gegen die Verursacher und nicht gegen den AG zu richten.

14. Schäden, die am Objekt nachweislich durch die Baumaßnahmen entstanden sind und die keinem Verursacher zugeordnet werden können, werden anteilig nach Auftragsvolumen auf die AN verteilt.

## Allgemeine Hinweise zu den Positionsbeschreibungen
Allgemeine Hinweise zu den Positionsbeschreibungen

a) Die nachfolgend ausgeschriebenen Leistungen sind als komplett zu liefern und betriebsfertig zu montieren anzubieten. Ein davon abweichendes Leistungsbild ist jeweils bei den entsprechenden Positionen besonders aufgeführt.

b) Bei Positionen mit Fabrikatsbezeichnung und den Zusätzen

"oder gleichwertig" und "angebotenes Fabrikat........."

ist das vom Bieter angebotene Fabrikat einzutragen. Ohne Fabrikats- / Typenangaben gelten die ausgeschriebenen Fabrikate / Typen.

c) Angebotene Alternativfabrikate müssen in allen wesentlichen technischen Anforderungen den ausgeschriebenen Positionen entsprechen. Beim Einsatz von Alternativfabrikaten muss weiterhin die Funktionsfähigkeit der Gesamtleistung gewährleistet sein. Eventuell deshalb erforderliche Zusatzpositionen sind in einem separaten Anschreiben anzubieten. Die Gleichwertigkeit der alternativ angebotenen Fabrikate ist bei Bedarf durch die entsprechenden Datenblätter nachzuweisen. Gegebenenfalls ist eine Bemusterung durchzuführen.

d) Bei Fabrikats neutralen Positionen mit dem Zusatz

"angebotenes Fabrikat / Typ ..................."

ist unbedingt das vom Bieter angebotene Fabrikat einzutragen. Nicht eingetragene Fabrikate werden bei der Angebotsprüfung als unvollständiges Angebot gewertet und können zum Ausschluss führen. Bei Bedarf sind die entsprechenden technischen Datenblätter nachzureichen.

e) Positionen ohne Wahlmöglichkeit des Fabrikates sind wie ausgeschrieben anzubieten. Alternativfabrikate können in einem separaten Anschreiben als Nebenangebot angeboten werden.

f) Bei Hauptpositionen (Grundpositionen) mit vorgegebener Fabrikatsangabe und entsprechenden Alternativpositionen mit Fabrikatsangaben nach Wahl des Bieters, sind auf jeden Fall die Hauptpositionen anzubieten.

## Besondere Hinweise Baustelleneinrichtung
Besondere Hinweise Baustelleneinrichtung

Vor Beginn der Baumaßnahmen muss durch den AN eine Begehung, gemeinsam mit dem Bauherrn und den zuständigen Ämtern erfolgen zur Feststellung des Istzustandes der zu nutzenden Flächen, sowie zur Abstimmung und Vereinbarung von zusätzlichen Flächen.
Darüber ist ein Protokoll anzufertigen und der Bauakte beizufügen.
Des weiteren ist der Zustand der an das Baugrundstück grenzenden Gehweg- und Fahrbahnbefestigungen, sowie der angrenzenden Grundstücksflächen festzustellen und zu protokollieren.

Der Schutz der Pflanzanlagen wird gewährleistet durch Vorgabe der zu begehenden Bereiche.

Der Bestand vor und nach der Durchführung der Baumaßnahmen ist zu protokollieren. Nach Abschluss der Bauarbeiten erfolgt eine förmliche
Flächenübergabe genutzter Flächen.

Folgende Grundsätze zum Schutz der Außenanlagen sind zu berücksichtigen:
- Keine Lagerbildung auf den Wegflächen
- Verkehrswege sind grundsätzlich freizuhalten
- Erforderliche Abstellflächen sind zu minimieren
Die Bestimmungen der Baumschutzverordnungen sind  einzuhalten.
Beondere Beachtung gilt der Tatsache, dass bei der Gerüststellung bzw. der Kranstellung der Schutz der Bäume gemäß Baumschutzverordnung und DIN 18920 zu gewährleisten ist. Es dürfen keinerlei Schäden an den Bäumen verursacht werden.
Ein Ablagern von Baumaterialien im Wurzelbereich von Bäumen ist untersagt. Äste die den Bauzustand und -ablauf verhindern, werden zurückgebunden, ggf. zurückgeschnitten. Erschwernisse, die aus dieser
Tatsache resultieren, sind einzukalkulieren.

Alle Zerstörungen und Verunreinigungen außerhalb des Bereiches der Baufreiheit in den Außenanlagen sind kostenpflichtig nach dem Verursacherprinzip zu beseitigen.

Der Auftraggeber lässt die Hauptanschlüsse für Bauwasser und für Baustrom durch den AN Sanitär, bzw. AN Elektro herstellen und stellt diese allen AN zur Verfügung. Die Firmen (AN) sind für ihre eigenen Unterverteilungen verantwortlich. Die Kosten für Baustrom und Bauwasser, gegebenfalls Baubewachung, sowie Gebühren von öffentlichemStraßenland werden auf die Auftragnehmer umgelegt.

Materiallieferungen haben werktäglich im jeweils benötigtem Umfang zu erfolgen.Materialtransporte auf den Fußwegen haben ohne motorgetriebene Fahrzeuge zu erfolgen. Beim ausnahmsweisen Einsatz von motorisierten Fahrzeugen sind vor Beginn Pflasterprotokolle zu fertigen.
Für das Anfertigen notwendiger Pflasterprotokolle sind die Bauleitungen verantwortlich. Wege und Straßen im unmittelbaren Baustellenbereich, sowie öffentliche Wege und Straßen, die während der Bauarbeiten benutzt werden, sind täglich zu säubern und bei Beschädigung zu reparieren.

Die Säuberung des Arbeitsbereiches, sowie der Transport- und Lagerflächen zum Ende jeden Arbeitstages, sowie die wöchentliche Grundreinigung des gesamten Baustellenbereiches ist Bestandteil der
Einheitspreise. Bei den Reinigungsarbeiten sind die Umweltschutz- bzw.
Entsorgungsbestimmungen unbedingt zu beachten. Etwaige Folgeschäden gehen zu Lasten des AN.

Alle Sicherungsmaßnahmen am Baugrundstück sind entsprechend den behördlichen Vorschriften vorzusehen, alle von den Behörden geforderten Hinweis-, Warn- und Verbotsschilder sind einzukalkulieren. Für eine ausreichende Wege- und Arbeitsplatzbeleuchtung ist zu sorgen.
Wege oder Straßen, bzw. Abschnitte davon, die im Zuge der Baumaßnahmen als Stellfläche, Lagerfläche u.dgl.Verwendung finden, sind einzuzäunen und ausreichend zu beschildern. Bei diesen ist auf die Gefahren während der Baudurchführung hinzuweisen bzw. unbefugtes Benutzen zu untersagen.

Der sichere und ungehinderte Zutritt zum Wohngebäude ist während der gesamten Bauzeit zu gewährleisten. Die Verantwortung gegenüber der Bauleitung, sowie gegenüber der zuständigen Behörden der Straße und des
Verkehrs trägt der Auftragnehmer.

Sicherheitsrelevante Bereiche sind durch einen Bauzaun zu sichern.

Alle am Bauvorhaben beteiligten Firmen haben eine Rufnummer für Notfälle zu benennen und empfangsbereit zu halten.

Die Schuttabfuhr ist Bestandteil aller Einheitspreise, auch wenn dies nicht ausdrücklich beschrieben sein sollte.
Eigenes Restmaterial, Verschnitt, Bruch, Verpackungsmaterial u.dgl. ist vom Auftragnehmer kostenlos zu beseitigen.
Für die Entsorgung von Bauschutt, Metallabfällen, sowie sonstigen Abfällen sind getrennte, verschließbare Container oder andere geeignete Transportmöglichkeiten bereitzustellen, für die Dauer der gesamten Bauzeit vorzuhalten, einschl. Kipp- und Deponiegebühr.
Verunreinigungen, einschl. Schuttabfuhr müssen regelmäßig abgeführt werden, oder in verschließbaren Containern bis zur Abfuhr gelagert werden. Bei Nichteinhaltung ist die Bauleitung berechtigt, den
Schutt auf Kosten des Auftragnehmers abfahren zu lassen und die entstandenen Kosten dem AG von seiner Rechnung abzuziehen.
Außerhalb der Arbeitszeiten sind die Container verschlossen zu halten.
Die Entsorgung von Schutt und Unrat in Mülltonnen ist nicht gestattet, ebenso nicht das Verstreuen im Gelände.
Die einschlägigen Vorschriften über Entsorgung von Sondermüll sowie örtlich festgelegte Maßnahmen für Recycling sind streng einzuhalten.
Der Nachweis der umweltgerechten Entsorgung von Baumaterialien und Bauabfällen ist jederzeit lückenlos darzustellen. Mit Abgabe der Schlussrechnung sind Kopien der Deponieabnahmen vorzulegen.
Bestandteil der Baustelleneinrichtung ist das Herrichten von Lagerflächen, das Sichern und Absperren des Arbeits-, Transport- und Materiallagerbereiches, das Stellen von Absperrvorrichtungen/Bauzäunen zum Schutz und Sicherung der BE.

Das Aufstellen von Bau- oder Bürocontainern hat bei Bedarf entsprechend der örtlichen Gegebenheiten in Abstimmung mit der örtlichen Bauleitung zu erfolgen.

Es ist täglich ein Bautagebuch zu führen und wöchentlich in der Bauleiterbesprechung zur Bestätigung vorzulegen.

Für die Sicherheit und Kontrolle der Baustelle ist es erforderlich, alle gewerblich tätigen Arbeitskräfte durch entsprechende Arbeitskleidung, bzw. Logos der ausführenden Firma, incl. Namensschilder zuordnen zu
können. Eine entsprechende Beschilderung der Arbeitskleidung der AK ist vorzusehen und Bestandteil der täglichen Kontrolle der Bauleitung auf der Baustelle. Bei Nichteinhaltung kann der Arbeitskraft der Baustellenzugang verweigert werden.

Es liegt im Ermessen des Bauherrn, Festlegungen zur Ablösung einzelner Mitarbeiter des AN nach Fehlverhalten (wie unqualifizierte Leistung, schlechtes Benehmen Mietern und anderen am Bau beteiligten Personen gegenüber u.ä.) zu treffen. Daraus entstehende Schäden/Verzögerungen gehen zu Lasten des AN.

Bei der Beschäftigung ausländischer Arbeitskräfte ist sicherzustellen, dass sie alle Anweisungen, insbesondere die zum Arbeits- und Gesundheitsschutz in für sie verständlicher Sprache vermittelt bekommen.

## Zusätzl. Vorschriften HLS
Technische Vorschriften bzw.
Ausführungsbedingungen

Maßgebend für die Ausführung der vorliegenden Arbeiten sind die VOB, die gültigen DIN-Normen und VDI Richtlinien sowie die TRGI und die DVGW-Richtlinien, die besonderen örtlichen Vorschriften sowie die geltenden Unfallverhütungsvorschriften, insbesondere gelten:

Landesbauordnung (LBO) Baden-Württemberg
EnEV 2016

VOB, Teil C: Allgemeine Technische Vorschriften für:

DIN 18381  Gas-, Wasser- und  Abwasserinstallationsarbeiten innerhalb
 von Gebäude
DIN EN 12056 Teil 1-5  Schwerkraftentwässerungsanlagen innerhalb von Gebäuden
DIN 1986 Grundstücksentwässerungsanlagen
DIN 1986-100 Ergänzungsnorm zu DIN EN 12056 Teil 1-2
 Grundstücksentwässerungsanlagen
DIN 1988 Trinkwasseranlagen in Grundstücken
DIN 2000 Leitsätze für Anforderungen an Trinkwasser; Planung, Bau,
 Betrieb und Instandsetzung der Versorgungsanlagen.
VDI 6023 Hygienebewusste Planung, Ausführung, Betrieb
  und Instandhaltung von Trinkwasseranlagen
DVGW 551/552 Trinkwassererwärmungs- und Leitungsanlagen;
 Technische Maßnahmen zur Verminderung des
  Legionellenwachstums.
 Sanierung und Betrieb
TrinkwV 11/2011

DIN 18380 Heizungs- und zentrale Brauchwassererwärmungsanlagen

DIN 18 421 Dämmarbeiten an technischen Anlagen und  Rohrleitungen gem. Heizungsanlagenverodnung
DIN 4140 Dämmen betriebstechnischer Anlagen

DIN 18379  Raumlufttechnische Anlagen
DIN 1946,T1  Raumlufttechnische Grundlagen
DIN 1946,T2  Raumlufttechnik-Gesundheitstechn.

Allgemein:
DIN 4109  Schallschutz im Hochbau
DIN 4102  Brandverhalten von Baustoffen und Bauteilen
UVV  Unfallverhütungsvorschriften

Zu beachten sind ferner die Auflagen der Baugenehmigung und die Forderungen des Gewerbeaufsichtsamtes und der Berufsgenossenschaft. Vorrang vor allen o.g. Richtlinien hat jedoch zunächst der Beschrieb im Leistungsverzeichnis.

Rohrleitungen Sanitär
(siehe hierzu auch die Bemerkungen in den einzelnen Titeln)
Die Leitungen sind nach den Zeichnungen des Planungsbüros zu verlegen. In gefliesten Räumen hat die Rohrmontage auf Fugenkreuz bzw. auf Fuge zu erfolgen. Die Rohrleitungen sind so zu verlegen, dass sie fachgerecht isoliert werden können, und dass eine ungehinderte Ausdehnung gewährleistet ist. Zwischen Rohr und Rohrschellen ist ein mind. 3 mm starker Gummi- oder Kunststoffstreifen einzukleben, gemäß DIN 4109 (Geräuschdämmung). Die Befestigung für waagerechte Rohrleitungen bestehend aus: Schelle mit Schalldämmeinlage und Gewindestabbefestigung  an der Decke mit Metallschlagdübeln oder an Metallschienen.  Für die Rohrleitungen sind alle erforderlichen Durchbrüche und Schlitze vom Auftragnehmer zustemmen bzw. zu bohren. (siehe Titel Kernbohrungen).

Rohrleitungen Heizung
(siehe hierzu auch die Bemerkungen in den einzelnen Titeln)
- Die Rohrverlegung hat so zu erfolgen, dass die Materialausdehnung entsprechend einer
  Temperatur von 90 Grad C ungehindert geschehen kann.
- Die Rohrführung hat in engster Zusammenarbeit mit den Gewerken Sanitär, Lüftung und Elektro
  zu erfolgen.
- Änderungen, die auf Grund mangelnder Zusammenarbeit notwendig werden, trägt allein der Bieter.
- Bei allen Wand- und Deckendurchführungen wird, wenn nichts anderes vereinbart wird,
  durchisoliert.
- Die Rohre sind ausreichend zu befestigen.
- Zwischen Rohr und Rohrschellen ist eine mind. 3 mm starke schalldämmende Einlage vorzusehen
  (DIN 4109 Schallschutz im Hochbau).

Druckprobe und Spülung der Leitungen erfolgt gemäß
den Merkblättern des Zentralverbands Sanitär-Heizung-Klima

"Dichtheitsprüfungen von Trinkwasser-Installationen mit Druckluft, Inertgas oder Wasser"

"Spülen, Desinfizieren und Inbetriebnahme von Trinkwasser-Installationen"

Die Inbetriebnahme der Leitungen und das Füllen mit Wasser hat zwingend erst nach Rücksprache mit dem Bauherrn und den bauleitenden Ingenieurbüro  zu erfolgen. In Abhängigkeit von der Inbetriebnahme sind die Leitungen zuvor mit einem Luft-Wassergemsich zu spülen, die Spülvorgänge sind zu protokollieren, die Protokolle dem Bauherrn und der Bauleitung vorzulegen.
Nach Inbetriebnahme der Trinkwasserinstallation muss bei nicht sofortigem Bezug und Nutzung der Anlage ein Spülplan erstellt werden um die Anlage hygienisch sauber zu halten.

Der Termin der Druckprobe ist dem Ingenieurbüro rechtzeitig zu melden. Das Protokoll ist 3-fach zu erstellen.

Wärmedämmung
Bei der Rohrverlegung ist zu beachten, dass jedes Rohr einzeln isoliert wird. Decken- und Wanddurchführungen werden grundsätzlich durchisoliert, d.h. keine Rohrhülsen. Abweichungen hiervon werden besonders gekennzeichnet.

Ausführungsarten der Rohrisolierungen:
a) Leitungen in Schächten und abgehängten Decken:
Schalenisolierung mit Alukaschierung
b) Anbindeleitungen zu den Objekten (in Schlitzen od. Rohrverkleidung):
Schalenisolierung mit Alukaschierung bzw. aus
Platzgründen z.T.Isolierung mit Isolierschläuchen und Binden, im Fußbodenaufbau Kompaktdämmhülsen.
c) Leitungen im Sichtbereich vorwiegend im UG, Schalenisolierung mit Alukaschierung mit einer Sichtummantelung aus PVC/Isogenopak.

Insgemeinkosten:

Allgemein:
Transport der Materialien und Werkzeuge frei Baustelle, Vorhalten und Rücktransport der letzteren, Verpackungs- und Frachtvorlagen, Baubeaufsichtigung und Überwachung der Montage, Druckproben, probeweise Inbetriebnahme der Anlage in Zusammenarbeit mit den anderen am Bau befindlichen Firmen, ordnungsgemäßes Einweisen des Bedienungspersonals nach vollständiger Inbetriebnahme.

Elektroanschlüsse:
Für die elektrische Installation zwischen denSchaltschränken, den elektrischen Verbrauchern und externen Schalt,- Regel- und Steuergeräten sämtlicher von Auftragnehmer gelieferten Anlagen ist durch den Bieter umgehend nach Auftragsbeginn eine Kabelzugliste mit Angaben zu Kabeltype, Kabelquerschnitt und Kabelverwendung zu liefern und dem Elektriker zur Verfügung zu Stellen. Vor Ort bzw. in einem separaten Plan sind Anfangs- und Endpunkte der zu verlegenden Kabel zu kennzeichnen. Der Elektriker verlegt dann diese Leitungen Liefergrenze des Elektrikers ist das abgeschnitte Kabelende.

Zum Leistungsumfang des Auftragnehmers gehören
Absetzen, Einführen und Auflegen bzw. Anklemmen der herangeführten Kabel und Leitungen an Schaltschrank und sämtliche sonst durch den Auftragnehmer gelieferten und montierten Geräte mit elektrischen Anschlüssen. Die Anschlüsse müssen so hergestellt werden, dass die Anlagen in Betrieb genommen werden können.

Bau-WC
Der Arbeitnehmer hat für seine Mitarbeiter ausreichende WC-Einrichtungen (Dixi-Toiletten) zustellen. Diese sind mindestens einmal wöchentlich zu leeren und zu reinigen. Die DIXI-WC`s sind nach Rücksprache mit der Bauleitung so aufzustellen, dass es zu keinen Geruchsbelästigungen für die Mieter kommt. D.h. in ausreichender Entfernung von Eingängen und Fenstern.

Gerüste
Gerüststellung ist Sache des Bieters und wird nicht gesondert vergütet. Etagenhöhe bis 3,50 m.

Arbeitsschutz
Der Bieter hat auf seine Kosten Sorge zu tragen, dass bei den Arbeiten alle Schutz- und Sicherungsmaßnahmen nach den Unfallverhütungsvorschriften getroffen werden.

Sauberhaltung
Die Baustelle ist stets sauber zu halten. Anfallende Abfälle und Schutt etc. sind umgehend zu entfernen, besenrein bzw. Staubsaugerrein, spätestens jeden Tag bei Arbeitsende. Geschieht dies nicht, so behält sich der Bauherr vor, das Gebäude auf Kosten des Bieters reinigen zu lassen. Der Auftraggeber kann auf Kosten des Auftragnehmers eine Schuttmulde aufstellen lassen bzw. gemeinsame Schuttmulden mehrerer Auftragnehmerfirmen.

Baustelleneinrichtung
Die Baustelleneinrichtung ist als Nebenleistung vom Auftragnehmer zu erbringen und in die Einheitspreise einzukalkulieren.

Fachunternehmerbescheinigung
Spätestens zur Abnahme aller ausgeschriebenen Gewerke ist eine Fachunternehmerbescheinigung, dass der ausgeführte Leistungsumfang den öffentlichrechtlichen Vorschriften entspricht, vorzulegen.

Errichterbescheinigungen für alle verwendeten Arten an Brandschottungen
Spätestens zur Abnahme aller ausgeschriebenen Gewerke ist ein Dokumentenordner mit allen Zulassungen und Errichterbescheinigungen der verbauten Brandschottungen in Papier und digital vorzulegen

Die vorstehenden Insgemeinkosten werden nicht separat vergütet und müssen in die Einheitspreise einkalkuliert werden!

Wichtig für die Kalkulation
Alle Preise sind Festpreise für die gesamte Bauzeit
Alle Materialien und Geräte sind, soweit nichts anderes gesagt ist, betriebsfertig zu liefern und zu montieren. Alle Leistungen umfassen auch die Lieferung der dazugehörenden Stoffe u. Bauteile einschl. Transport, Abladen und Lagern auf der Baustelle. Das Fabrikat ist stets anzugeben, falls dies nicht vorgeschrieben ist. Massen sind gleich:  Stück; lfdm; m²; m³ oder kg

Planung und Ausführungsüberwachung
Änderungen an der dieser Ausschreibung zugrunde liegenden Planung sowie deren Ausführung sind nur mit schriftlicher Zustimmung der Fachbauleitung zulässig. Sämtliche Ausführungs-Planunterlagen sind rechtzeitig vor der Ausführung, der Fachbauleitung vorzulegen und von dieser mit schriftlichem Vermerk genehmigen zu lassen.

Auskünfte  sowie Einsicht der Pläne beim planenden Ingenieurbüro

KW2- Beratende Ingenieure PartGmbB
Technische Gebäudeausrüstung
Rappenstr.13
76227 Karlsruhe
Tel 0721 / 59 79 16 -0
Info@kw2ingenieure.de

## 01 Sanitäranlagen nach DIN !8381 - Lüftungsanlagen nach DIN 183
EP-Anteile: Lohn; Material; Gerät; Sonstiges

### Titel 01 Sanitäre Objekte und Zubehör

*Hinweis: Hinweis*
Hinweis
Die Anschlüsse der Objekte zur Wand bzw. zum
Fußboden sind mit dauerelastischer Ausfugmasse weiß
auszufugen, einschl. gründlicher Reinigung der
Gegenstände (z.B. aufgeklebte Papierstreifen entfernen
etc.). Die Kosten hierfür sind in die Preise mit
einzukalkulieren. Die Objekte sind, falls nicht anders
bezeichnet, in weißer Farbe zu liefern.

Befestigungsmaterialien wie Schrauben, Dübel usw.
sind mit einzukalkulieren, auch wenn diese nicht
aufgelistet sind.

*Hinweis: Waschtisch-Anlage und Zubehör*

*Hinweis: Waschtische Geberit Renova Plan*
Waschtische
aus Sanitärporzellan weiß für Wandanbau, nach DIN 1386, DIN-EN 32.einschl.Stockschraubenbefestigung oder Gewindenippeln zur Montage an ein Unterputzelement.

Fabrikat:  Geberit
Serie/Type:  Renova Plan
Farbe:  weiß-alpin
Modelle:  gemäß den nachfolgenden Positionen

**01.1 Waschtisch Geberit Renova Plan 60x48/222260m.Hl,m.Ül**
Waschtisch wie vor beschrieben in folgender
Ausführung : mit Überlauf mit Hahnloch,
Größe : 60 x 48 cm
Modell-Nr. : 222260
oder gleichwertig

Angebotenes
Fabrikat: '..........'
Typ: '..........'
Ohne Angabe gelten die oben vorgegebenen Fabrikat/Typen
Menge: 4,000 St

**01.2 Waschtisch-Einhebelmischer Hansgrohe Focus 100 31517000 ohne Ablaufgarnitur**
Einhebel-Waschtischmischer 100 mit Zugstangen-Ablaufgarnitur, chrom
-ComfortZone 100
- Ausladung 119 mm
-Normalstrahl
-Durchflussmenge: 5 l/ min
- Keramikmischsystem
- Temperaturbegrenzung einstellbar
- für Durchlauferhitzer geeignet
- Anschlussart: G 3/8 Anschlussschläuche
- Anschlussgröße: DN15
-DVGW NW-6506CM0457
- P-IX 6991/IO
Fabrikat: Hansgrohe
Typ:  Focus
Art.-Nr.:  31517000
oder gleichwertig

Angebotenes
Fabrikat: '..........'
Typ: '..........'
Ohne Angabe gelten die oben vorgegebenen Fabrikat/Typen
Menge: 4,000 St

*Hinweis: Handwaschbecken Renova Plan*
Handwaschbecken
aus Sanitärporzellan weiß für Wandanbau, nach DIN 1386, DIN-EN 32.einschl.Stockschraubenbefestigung oder Gewindenippeln zur Montage an ein Unterputzelement.

Fabrikat:  Geberit
Serie/Type:  Renova Plan
Farbe:  weiß-alpin
Modelle:  gemäß den nachfolgenden Positionen

**01.3 Handwaschb. Geberit/Renova Plan 50x38 272150 m.Hl,m.Ül**
Handwaschbecken wie vor beschrieben in folgender
Ausführung : mit Überlauf mit Hahnloch,
Größe : 50 x 38 cm
Modell-Nr. : 272150
oder gleichwertig

Angebotenes
Fabrikat: '..........'
Typ: '..........'
Ohne Angabe gelten die oben vorgegebenen Fabrikat/Typen
Menge: 6,000 St

**01.4 Elektronik-Waschtischmischer mit Temperaturregulierung Hansgrohe / Focus / 31173000**
Elektronik-Waschtischmischer mit Temperaturregulierung mit Netzanschluss 230V
- ComfortZone 130
- Ausladung 127 mm
- Durchflussmenge bei 3 bar: 5 l/min
- diebstahlsicherer Luftsprudler
- Temperaturbegrenzung einstellbar
- Temperatur einstellbar über seitlichen Mischhebel
- Rückflussverhinderer
- für Durchlauferhitzer geeignet
- Infrarot Näherungselektronik
- automatische Umgebungsanpassung der
  Infrarotsensorik
- Reichweite der Infrarotsensorik einstellbar (2
  Einstellungen)
- 230 V / 50 Hz Netzanschluss
- Hygienespülung aktivierbar (automatischer
  Wasserlauf für 10 Sekunden alle 24 Stunden nach
  letzter Betätigung)
- Dauerspülung aktivierbar (einmaliger Wasserlauf
  für 180 Sekunden, geeignet zur Thermischen
  Desinfektion)
- manueller Wasserstop zur Beckenreinigung
- Funktion kann bei Waschtischen mit Erhöhung
  oder sehr breitem Waschtischrand (größer 75 mm)
  eingeschränkt sein
- Funktionelle Einschränkung durch zu großen
  Abstand
- Anschlussart: G . Anschlussschlauche
- Anschlussgröße: DN15
  Sicherheit geprüft und Fertigung überwacht durch
  TÜV SÜD Product Service GmbH
- Schmutzfangsiebe in den Anschlussschläuchen
- zwei Filtereinheiten mit Feinfilter zum Schutz
  gegen Schmutzeinspülungen, zur Montage auf
  bestehenden Eckventilen, Filtereinsatz entnehmbar
  und reinigbar
- P-IX 19699/IO
Fabrikat/ Typ: Hansgrohe / Focus
Art.-Nr.: 31173000
oder gleichwertig

Angebotenes
Fabrikat: '..........'
Typ: '..........'
Ohne Angabe gelten die oben vorgegebenen Fabrikat/Typen
Menge: 6,000 St

**01.5 Schalldämmelement zur Montage**
Schalldämmelement, zur Montage zwischen dem Waschtisch und der verfliesten Wand.
Menge: 10,000 St

**01.6 Schaftventil, mit Sieb, mit Überlauf**
Schaftventil, mit Sieb, mit Überlauf, mit Profildichtung, 11/4x60x70, verchromt.
Viega 116637
oder gleichwertig

Angebotenes
Fabrikat: '..........'
Typ: '..........'
Ohne Angabe gelten die oben vorgegebenen Fabrikat/Typen
Menge: 10,000 St

**01.7 Schell Eckregulierventil COMFORT**
Eckregulierventil
aus Preßmessing, mit Verlängerung und Schubrosette,
Quetschverschraubung mit Längenausgleich mit
selbstdichtendem Anschlußgewinde (ASAG),
Armaturengruppe I n.DIN 4109 Prüfzeichen P-IX 212/IA
Anschluß 1/2" - Abgang 3/8" Oberfläche: verchromt
Menge: 20,000 St

*Hinweis: Kinder-Waschtisch-Anlage und Zubehör*

**01.8 3 Bambini Spiel- und Waschlandschaft, Geberit, Vers links 1390x300x415, weiß, 430300016**
Spiel- und Waschlandschaft, Version links
mit 3 Waschplätzen und 3 Hahnlöchern, ohne Überlauf
2 Abläufe
Farbe : weiß(alpin)
Material : Varicor, Polymer gebundener
Mineralwerkstoff. Homogenes, voll durchgefärbtes,
porenloses Material, ohne Oberflächenversiegelung und
vollwertig reparabel
Gewicht : 45,0 kg
Aus Varicor- mit angenehm warmer, samtig weicher
Oberfläche. Design und Funktionalität in Kindgerechter
Form verbunden, praktisch mitwachsend vom Babyalter an.
Leicht bedienbar und nutzbar für Kinder jeden Alters
und dabei Personal entlastend. Für Altersstufen der
Kinder 2 - 7 Jahre. Mit 3 Waschplätzen auf zwei
unterschiedlichen Höhen. Wasserlauf von rechts oben (1
Waschplatz) nach links unten (2 Waschplätze)
Spielanreiz mit Lerneffekt durch Wasserstaumöglichkeit
im oberen Becken mit überlaufsicherer, herausnehmbarer
Wasserstauscheibe. Fördert spielerisch die Entwicklung
der Körperpflege. Geringe, Kindgerechte Ausladung von
415mm und Vorderfront mit Wellendesign für leichter
erreichbare Armaturen. Radien und Rundungen minimieren
Verletzungsgefahren. Antibakterielle Wirkung,
Fleckenunempfindlich und pflegeleicht. Äußerst schlag-
und kratzfest.

Befestigung:
Nur in Verbindung mit Wandkonsolen (3 Stück) inkl.
Stellfuß Auflage (nicht im Lieferumfang enthalten und
muss separat bestellt werden)
Montagehinweis:
Durch Verwendung von Siebventil mit Standrohr (für
oberes Becken) und des nicht verschließbaren
Schaftventils (für unteres Becken) werden
Überschwemmungen vermieden. Bei Verwendung einer
4Bambini Armatur im oberen Becken der 3Bambini
Waschlandschaft in Verbindung mit Standrohr bitte
Perlator Art-Nr. 571410000 mitbestellen.

Abmessungen:
Breite (gesamt) : 1390 mm
Breite unteres Becken : 900 mm
Breite oberes Becken : 450 mm
Tiefe : 415 mm
Gesamthöhe : 300 mm
Höhe (außen) max. : 200 mm
Höhe (innen) max. : 165 mm
Höhenversatz : 100 mm

Farbige Front- und Seitendekorblenden inkl. Haltewinkel
mit Radien für minimierte Verletzungsgefahr:

3Bambini Front-Dekorblende, Version links:
Weiß Art-Nr. :430310016
Blau Art-Nr. :430310226
Rot Art-Nr. :430310227
Gelb Art-Nr. :430310304
Grün Art-Nr. :430310229
Orange Art-Nr. :430310301

Bambini linke Seiten-Dekorblende, niedrig:
Weiß Art-Nr. :430020016
Blau Art-Nr. :430020226
Rot Art-Nr. :430020227
Gelb Art-Nr. :430020304
Grün Art-Nr. :430020229
Orange Art-Nr. :430020301

Bambini rechte Seiten-Dekorblende, hoch:
Weiß Art-Nr. :430030016
Blau Art-Nr. :430030226
Rot Art-Nr. :430030227
Gelb Art-Nr. :430030304
Grün Art-Nr. :430030229
Orange Art-Nr. :430030301
Von den Blenden ist jeweils eine Frontblende und eine linke und rechte Seitenblende einzukalkulieren. Die zum Einbau kommende Farbe ist vor Bestellung mit dem Bauherrn und Nutzer abzustimmen.

Fabrikat : Geberit
Modell : 3 Bambini Links
Art-Nr. : 430300016
oder gleichwertig

Angebotenes
Fabrikat: '..........'
Typ: '..........'
Ohne Angabe gelten die oben vorgegebenen Fabrikat/Typen
Menge: 4,000 St
Produkt:
  Artikel:
    Artikelnummer: 430300016
    Artikelkurztext: 3 Bambini Spiel- und Waschlandschaft, Geberit, Vers links 1390x300x415, weiß, 430300016

**01.9 3 Bambini Spiel- und Waschlandschaft, Geberit, Vers re, 1390x300x415, weiß, 430350016**
Spiel- und Waschlandschaft, Version rechts
mit 3 Waschplätzen und 3 Hahnlöchern, ohne Überlauf
2 Abläufe
Farbe : weiß(alpin)
Material : Varicor®, Polymer gebundener
Mineralwerkstoff. Homogenes, voll durchgefärbtes,
porenloses Material, ohne Oberflächenversiegelung und
vollwertig reparabel
Gewicht : 45,0 kg
Aus Varicor® - mit angenehm warmer, samtig weicher
Oberfläche. Design und Funktionalität in Kindgerechter
Form verbunden, praktisch mitwachsend vom Babyalter an.
Leicht bedienbar und nutzbar für Kinder jeden Alters
und dabei Personal entlastend. Für Altersstufen der
Kinder 2 - 7 Jahre. Mit 3 Waschplätzen auf zwei
unterschiedlichen Höhen. Wasserlauf von links oben (1
Waschplatz) nach rechts unten (2 Waschplätze).
Spielanreiz mit Lerneffekt durch Wasserstaumöglichkeit
im oberen Becken mit überlaufsicherer, herausnehmbarer
Wasserstauscheibe. Fördert spielerisch die Entwicklung
der Körperpflege. Geringe, Kindgerechte Ausladung von
415mm und Vorderfront mit Wellendesign für leichter
erreichbare Armaturen. Radien und Rundungen minimieren
Verletzungsgefahren. Antibakterielle Wirkung,
Fleckenunempfindlich und pflegeleicht Äußerst schlag-
und kratzfest.

Befestigung:
Nur in Verbindung mit Wandkonsolen (3 Stück) inkl.
Stellfuß Auflage (nicht im Lieferumfang enthalten und
muss separat bestellt werden)
Montagehinweis:
Durch Verwendung von Siebventil mit Standrohr (für
oberes Becken) und des nicht verschließbaren
Schaftventils (für unteres Becken) werden
Überschwemmungen vermieden. Bei Verwendung einer
4Bambini Armatur im oberen Becken der 3Bambini
Waschlandschaft in Verbindung mit Standrohr bitte
Perlator Art-Nr. 571410000 mitbestellen.

Abmessungen:
Breite (gesamt) : 1390 mm
Breite unteres Becken : 900 mm
Breite oberes Becken : 450 mm
Tiefe : 415 mm
Gesamthöhe : 300 mm
Höhe (außen) max. : 200 mm
Höhe (innen) max. : 165 mm
Höhenversatz : 100 mm

Farbige Front- und Seitendekorblenden inkl. Haltewinkel
mit Radien für minimierte Verletzungsgefahr:

3Bambini Front-Dekorblende, Version rechts:
Weiß Art-Nr. :430360016
Blau Art-Nr. :430360226
Rot Art-Nr. :430360227
Gelb Art-Nr. :430360304
Grün Art-Nr. :430360229
Orange Art-Nr. :430360301

Bambini rechte Seiten-Dekorblende, niedrig:
Weiß Art-Nr. :430070016
Blau Art-Nr. :430070226
Rot Art-Nr. :430070227
Gelb Art-Nr. :430070304
Grün Art-Nr. :430070229
Orange Art-Nr. :430070301

Bambini linke Seiten-Dekorblende, hoch:
Weiß Art-Nr. :430080016
Blau Art-Nr. :430080226
Rot Art-Nr. :430080227
Gelb Art-Nr. :430080304
Grün Art-Nr. :430080229
Orange Art-Nr. :430080301
Von den Blenden ist jeweils eine Frontblende und eine linke und rechte Seitenblende einzukalkulieren. Diezum Einbau kommende Farbe ist vor bestellung mit dem Bauherrn und Nutzer abzustimmen.

Fabrikat : Geberit
Modell : 3 Bambini rechts
Art-Nr. : 430350016
oder gleichwertig

Angebotenes
Fabrikat: '..........'
Typ: '..........'
Ohne Angabe gelten die oben vorgegebenen Fabrikat/Typen
Menge: 4,000 St
Produkt:
  Artikel:
    Artikelnummer: 430350016
    Artikelkurztext: 3 Bambini Spiel- und Waschlandschaft, Geberit, Vers re,  1390x300x415, weiß,  430350016

**01.10 Wandkonsolen (3 Stück) Geberit Modell : 3Bambini, Art-Nr. : 521093000**
Wandkonsolen (3 Stück)
Material: S235JR+M EN 10025-2:2004, verzinkt
Mit Stellfüßen Auflage d:60mm (2 Stück je Konsole), für
ein optimales justieren.
Inklusive Befestigungsmaterial:
6 Dübel 12mm
6 Seckskantkopf Schrauben 10x70mm
6 Unterlegscheiben
6 Holzschrauben (zur Stellfuß Befestigung)
Abmessungen:
Länge : 340mm
Höhe : 215mm
Breite : 35mm

Fabrikat : Geberit
Modell : 3 Bambini
Art-Nr. : 521093000
oder gleichwertig

Angebotenes
Fabrikat: '..........'
Typ: '..........'
Ohne Angabe gelten die oben vorgegebenen Fabrikat/Typen
Menge: 8,000 St

**01.11 4Bambini Einhebelmischer, 3-farbig, Keramag Art-Nr. : 571600000**
4Bambini Einhebelmischer, DN15
Im Kindgerechten Design und leicht zu bedienen.
Wassersparender Durchfluss von 5,7 Liter/Minute.
Mit langlebiger, geräuscharmer Keramikkartusche.
Inklusive felxiblen Druckschläuchen (Silicon, DN6 KTW-A
W270, G3/8) inkl. Rückflussverhinderer und Korbfilter.
Einhaltung der UBA-Richtlinien und somit
trinkwasserhygienisch unbedenklich. Alle
wasserführenden Teile sind KTW konform und aus
bleifreiem Material.

Material:
Armaturenkörper und wasserführende Teile:
CuZn21Si3P, Griff ABS, Gehäuse pulverbeschichtet

Farben:
Körper - blau (angelehnt an RAL 5002),
Abdeckung - rot (angelehnt an RAL 3002),
Auslauf - gelb (angelehnt an RAL 1023)

Betriebsparameter:
Betriebsdruck : max. 8,5 bar
empf. Druck : 1 - 5 bar
Wassertemperatur : 5 - 65 Grad Celsius
Durchfluss : 5,7 l/min (bei 4 bar)

Montagehinweis:
Es wird der Einsatz eines zusätlichen Thermostats
empfohlen, um den Verbrühschutz nach DIN EWN 806 Teil 2
zu gewährleisten.
Fabrikat : KERAMAG
Modell : 4Bambini
Art-Nr. : 571600000
oder gleichwertig

Angebotenes
Fabrikat: '..........'

Typ: '..........'
Ohne Angabe gelten die oben vorgegebenen Fabrikat/Typen
Menge: 24,000 St
Produkt:
  Artikel:
    Artikelnummer: 571600000
    Artikelkurztext: 4Bambini Einhebelmischer, 3-farbig, Keramag  Art-Nr. : 571600000

**01.12 Perlator mit Schwenkbereich Keramag Modell Nr:. 571410000**
Perlator mit Schwenkbereich
Fabrikat: Keramag
Modell Nr:. 571410000
oder gleichwertig

Angebotenes
Fabrikat: '..........'

Typ: '..........'
Ohne Angabe gelten die oben vorgegebenen Fabrikat/Typen
Menge: 8,000 St

**01.13 Mini-Thermostat, G3/8, verchromt KERAMAG Art-Nr. : 571600000**
Mini-Thermostat,
Als Verbrühschutz nach DIN EWN 806 Teil 2
Zur Montage auf Eckventil in Verbindung mit den

4Bambini Armaturen Inklusive felxiblem Druckschlauch
(Silicon, DN6 KTW-A W270, G3/8) inkl.
Rückflussverhinderer und Korbfilter. Einhaltung der
UBA- Richtlinien und somit trinkwasserhygienisch
unbedenklich. Alle wasserführenden Teile sind KTW
konform und aus bleifreiem Material.

Material:
Armaturenkörper und wasserführende Teile: CuZn21Si3P
Oberfläche: verchromt
Anschluss: G 3/8
Betriebsparameter:
Betriebsdruck max. : 10 bar
empf. Betriebsdruck : 1 - 5 bar
Durchfluss : 12 l/min (bei 3 bar)
WW Temperatur Einlauf : 60-65 Grad Celsius
KW Temperatur Einlauf : 10-15 Grad Celsius
Kombinierbar mit:
4Bambini Armatur, Modell Nr.: 577650, 577660, 571600

Fabrikat : KERAMAG
Art-Nr. : 571600000
oder gleichwertig

Angebotenes
Fabrikat: '..........'

Typ: '..........'
Ohne Angabe gelten die oben vorgegebenen Fabrikat/Typen
Menge: 24,000 St
Produkt:
  Artikel:
    Artikelnummer: 599113000
    Artikelkurztext: Mini-Thermostat, G3/8, verchromt  KERAMAG Art-Nr. : 571600000

**01.14 Schell Eckregulierventil COMFORT**
Eckregulierventil
aus Preßmessing, mit Verlängerung und Schubrosette,
Quetschverschraubung mit Längenausgleich mit
selbstdichtendem Anschlußgewinde (ASAG),
Armaturengruppe I n.DIN 4109 Prüfzeichen P-IX 212/IA
Anschluß 1/2" - Abgang 3/8" Oberfläche: verchromt
Menge: 48,000 St

**01.15 Plus-Sifon-Röhrengeruchverschluss, 41,9mm (G 1 1/4), verchromt**
Plus Sifon Röhrengeruchverschluss
DIN EN 247
Material: Messing verchromt
Abmessung:
(G 1 1/4) DN 32
Verstellrohr 120mm
Ablaufbogen 220mm
Menge: 16,000 St
Produkt:
  Artikel:
    Artikelnummer: 521090000
    Artikelkurztext: Plus-Sifon-Röhrengeruchverschluss, 41,9mm (G 1 1/4), verchromt

*Hinweis: WC-Anlagen für Kinder und Zubehör*

**01.16 Tiefspül-WC, als Kinderklosett Geberit Modell: Kind Nr.: 201700**
Tiefspül-WC, als Kinderklosett aus Sanitärporzellan
6l, DIN 1385-6, DIN-EN 38, wandhängend
für Wandeinbaudruckspüler
für Wandeinbauspülkasten
für Kinder WC-Sitz
Mit dauerhaft gebrannter, porenfreier Glasur KeraTect(r), Oberflächenrauheitswert nach DIN 4768-ISO 4287 Ra < 0,01µm (Farbcode 600)
Fabrikat: Geberit
Modell: Kind
Modell-Nr.: 201700
Größe: Breite: 330 mm, Tiefe: 535 mm
oder gleichwertig

Angebotenes
Fabrikat: '..........'
Typ: '..........'
Ohne Angabe gelten die oben vorgegebenen Fabrikat/Typen
Menge: 12,000 St

**01.17 Kind WC-Sitz mit Deckel, Geberit, 573334000**
Kind WC-Sitz mit Deckel,
höhenverstellbare L-Scharniere aus Edelstahl
Farbe : weiß
Scharnier : Edelstahl
Material : Duroplast (Urochem)
Gewicht : 1,4 kg
Höhenverstellbares Standard L-Scharniere aus Edelstahl
Befestigung : von unten
Abmessungen:
Breite : 340 mm
Tiefe : 400 mm
Kombinierbar mit:
Kind WC, Modell Nr.: 201700, 212000, 211500
Fabrikat : Geberit
Modell : Kind
Art-Nr. : 573334000
oder gleichwertig

Angebotenes
Fabrikat: '..........'
Typ: '..........'
Ohne Angabe gelten die oben vorgegebenen Fabrikat/Typen
Menge: 12,000 St

**01.18 Tiefspül-WC, als Kleinkind WC aus Sanitärporzellan Geberit Modell: Baby -Nr.: 211650600**
Tiefspül-WC, als Kleinkind WC aus Sanitärporzellan
6 l, CE, EN 997 6 A/C, EN 37, bodenstehend
Größe: Höhe: 260 mm, Breite: 280 mm, Tiefe: 375 mm
Befestigung: Schrauben
Zulauf: DIN-EN 37 normal
Mit dauerhaft gebrannter, porenfreier Glasur KeraTect(r), Oberflächenrauheitswert nach DIN 4768-ISO 4287 Ra < 0,01µm (Farbcode 600)
Einschließlich folgendem Zubehör:
WC-Sitzring, rot, abnehmbar 573338
Ablaufanschluss-Set "L" 554000
Fabrikat: Geberit
Modell: Baby
Modell-Nr.: 211650600
oder gleichwertig

Angebotenes
Fabrikat: '..........'
Typ: '..........'
Ohne Angabe gelten die oben vorgegebenen Fabrikat/Typen
Menge: 1,000 St

**01.19 Kleinkind Stand WC Tiefspülklosett V&B O.novo Kids 46911001**
Kleinkind Stand WC Tiefspülklosett für Kinder
aus Sanitärporzellan
Maße: 295 x 440 mm
Ohne Befestigungslöcher für WC Sitz
Bodenstehend
Spülwasserbedarf: 3 / 4,5 l
EN 997 Klasse 1, Typ 5  und Klasse 2
Für Kinder geeignet Abgang waagrecht
Farbe Weiß Alpin
Fabrikat: Villeroy&Boch
Serie: O.novo Kids
Artikelnummer 46911001
oder gleichwertig

Angebotenes
Fabrikat: '..........'
Typ: '..........'
Ohne Angabe gelten die oben vorgegebenen Fabrikat/Typen
Menge: 2,000 St

**01.20 WC-Sitze aus Duroplast V&B Art. 8M1461**
WC-Sitze  aus Duroplast
O.novo Kids
291 mm, 310 mm, 62 mm
0,49 kg
Fabrikat Villeroy & Boch
Art.-Nr.:8M1461
oder gleichwertig

Angebotenes
Fabrikat: '..........'
Typ: '..........'
Ohne Angabe gelten die oben vorgegebenen Fabrikat/Typen
Menge: 2,000 St

**01.21 Schalldämmelement zur Montage**
Schalldämmelement, zur Montage zwischen dem Wandhänge-WC und der verfliesten Wand.
Menge: 14,000 St

**01.22 Betätigungsplatte Geberit Sigma01 weiß alpin 115.770.11.1**
Betätigungsplatte für Sigma UP-Spülkasten
für Betätigung von vorne, mit 2-Mengen-Auslösung für
Geberit Sigma UP-Spülkästen mit Befestigungsrahmen, mit
Befestigungsmaterial
Farbe:  weiß-alpin
Fabrikat:  Geberit
Typ:  Sigma 01
Art.-Nr.:  115.770.11.1
oder gleichwertig

Angebotenes
Fabrikat: '..........'
Typ: '..........'
Ohne Angabe gelten die oben vorgegebenen Fabrikat/Typen
Menge: 14,000 St

*Hinweis: WC-Anlagen und Zubehör*

**01.23 Tiefspül-WC Geberit Renova 203040**
Tiefspülklosett wandhängend
aus Sanitärporzellan, nach CE, EN 997 6 A/C, EN 38,
mit glasiertem Spülrand und Kunststoffverteiler. Einschließlich Befestigungsmaterial.
Fabrikat/Typ:  Geberit / Renova
Farbe:  weiß-alpin
Modelle:  203040
oder gleichwertig

Angebotenes
Fabrikat: '..........'
Typ: '..........'
Ohne Angabe gelten die oben vorgegebenen Fabrikat/Typen
Menge: 6,000 St

**01.24 WC-Sitz mit Deckel Geberit Renova Plan 573070**
WC-Sitz mit Deckel, nach DIN 19516, weiß stabile Ausführung mit Edelstahl-Scharnieren.
Fabrikat/Typ: Geberit / Renova Plan
Modell-Nr.:  57 3070
oder gleichwertig

Angebotenes
Fabrikat: '..........'
Typ: '..........'
Ohne Angabe gelten die oben vorgegebenen Fabrikat/Typen
Menge: 6,000 St

**01.25 Schallschutz-Set für Wand-WC und Wand-Bidet**
Schallschutz-Set für Wand-WC und Wand-Bidet.
Zur Trennung zwischen schallharter Keramik und der schallharten, in der Regel gefließten Wand.
-selbstklebende Schallschutz-Matte
mit Ausschnitten für Ablauf, Zulauf und Befestigung,
2 Schallschutzhülsen für die Befestigungsschrauben
Menge: 6,000 St
Produkt:
  Artikel:
    Artikelnummer: 156.050.00.1
    Artikelkurztext: Schallschutz-Set für Wand-WC und Wand-Bidet

**01.26 Betätigungsplatte Geberit Sigma01 weiß alpin 115.770.11.1**
Betätigungsplatte für Sigma UP-Spülkasten
für Betätigung von vorne, mit 2-Mengen-Auslösung für
Geberit Sigma UP-Spülkästen mit Befestigungsrahmen, mit
Befestigungsmaterial
Farbe:  weiß-alpin
Fabrikat:  Geberit
Typ:  Sigma 01
Art.-Nr.:  115.770.11.1
oder gleichwertig

Angebotenes
Fabrikat: '..........'
Typ: '..........'
Ohne Angabe gelten die oben vorgegebenen Fabrikat/Typen
Menge: 6,000 St

*Hinweis: WC-Anlagen und Zubehör behindertengerecht*

*Hinweis: Waschtisch-Anlagen und Zubehör*

**01.27 Waschtisch 650x550mm unterfahrbar, Geberit Renova Comfort Square Nr.:128665**
Waschtisch 650 mm aus Sanitärporzellan,
mit einem Hahnloch, mit Überlauf,
EN 14688 CL 25
unterfahrbar nach DIN 18040
für die Nutzung durch Rollstuhlfahrer geeignet
Zwei Wasserebenen im breiten Innenbecken ermöglichen die Utensilienablage im Frontbereich bei Teilanstauung und reduzieren damit den Reinigungsaufwand,
Leicht umgreifbare Front- und Seitenbereiche, durch multifunktionale Zargenhöhe, zum mühelosen Heranziehen und Festhalten. Ergonomisch angeformte Fingergreifzone von unten auf beiden Seiten. Mit sanft abgerundeten Ecken und Kanten für angenehme Armauflagen und Abstützbereiche. Mit reinigungsfreundlicher Aufkantung an der Wand.
Fabrikat: Geberit
Modell: Renova Comfort Square
Modell-Nr.: 128665
Größe: Breite: 650 mm, Tiefe: 550 mm
Befestigung: Steinschrauben M10 x 120
oder gleichwertig

Angebotenes
Fabrikat: '..........'
Typ: '..........'
Ohne Angabe gelten die oben vorgegebenen Fabrikat/Typen
Menge: 1,000 St

**01.28 Hansgrohe Focus Care Einhebel-Waschtischmischer 3191400 ohne Zugst.-Ablaufgarn.**
Einhebel-Waschtischmischer 70 ohne Zugstangen-Ablaufgarnitur und extra langem Griff
-ComfortZone 70
- Benutzer-optimierte Hebellange 121 mm
- sichere Greifflachen durch Griffprofil
- Ausladung 101 mm
- Laminarstrahl
-Durchflussmenge: 5 l/ min
- Keramikmischsystem
- Temperaturbegrenzung einstellbar
- glatte Oberflachen
- stabiler Messingkorper, Metallgriff
- für Durchlauferhitzer geeignet
- Anschlussart: G 3/8 Anschlussschläuche
- Anschlussgröße: DN15
- P-IX 18982/IA
Farbe: chrom
Fabrikat: Hansgrohe
Typ: Focus Care
Art. Nr. 31914000
oder gleichwertig

Angebotenes
Fabrikat: '..........'
Typ: '..........'
Ohne Angabe gelten die oben vorgegebenen Fabrikat/Typen
Menge: 1,000 St

**01.29 Einhebel-Waschtischmischer 80 Hansgrohe Typ: Talis Care Art. Nr. 32035000**
Einhebel-Waschtischmischer 80
mit Zugstangen-Ablaufgarnitur und extra langem Griff
-ComfortZone 80
- Benutzer-optimierte Hebellange 116 mm
- sichere Greifflachen durch Griffprofil
- Ausladung 108 mm
- Laminarstrahl
-Durchflussmenge: 5 l/ min
- Keramikmischsystem
- Temperaturbegrenzung einstellbar
- glatte Oberflachen
- stabiler Messingkorper, Metallgriff
- Zugstangen-Ablaufgarnitur G 1.
- für Durchlauferhitzer geeignet
- Anschlussart: G 3/8 Anschlussschläuche
- Anschlussgröße: DN15
-DVGW NW-6506CN0433
- P-IX 18308/IA
Farbe: Chrom
Fabrikat: Hansgrohe
Typ: Talis Care
Art. Nr. 32035000
oder gleichwertig

Angebotenes
Fabrikat: '..........'
Typ: '..........'
Ohne Angabe gelten die oben vorgegebenen Fabrikat/Typen
Menge: 1,000 St

**01.30 Schaftventil mit Ablaufkappe 41,9mm (G 11/4) x 80mm**
Schaftventil mit Ablaufkappe 41,9mm (G 11/4) x 80mm
Verchromt
Fabrikat/Typ: Keramag/521075
oder gleichwertig

Angebotenes
Fabrikat: '..........'
Typ: '..........'
Ohne Angabe gelten die oben vorgegebenen Fabrikat/Typen
Menge: 1,000 St

**01.31 Eckregulierventil 1/2" mit ASAG**
Eckregulierventil
aus Preßmessing, mit Verlängerung und Schubrosette,
Quetschverschraubung mit Längenausgleich mit
selbstdichtendem Anschlußgewinde (ASAG),
Armaturengruppe I n.DIN 4109 Prüfzeichen P-IX 212/IA
Anschluß 1/2" - Abgang 3/8" Oberfläche: verchromt
Menge: 2,000 St

**01.32 Spiegel Kristallglas, 60 x 90 cm**
Spiegel, wandhängend, aus Kristallglas mit Garantiebelag,Kanten geschliffen, rechteckig, einschl.
Spiegelklammern, verchr. schwere Ausführung, mit
Korkauflage, einschl. Befestigungsmaterial
Größe: BxH= 60 x 90 cm
Menge: 1,000 St

**01.33 Fertigbauset für WT mit UP-Geruchsverschluss Kst. glanzverchromt 115.416.21.1**
Fertigbauset für WT mit UP-Geruchsverschluss Kst. glanzverchromt
Verwendungszwecke
- Für Geberit Montageelemente für
Waschtische, mit UP-Geruchsverschluss
Eigenschaften
- Abdeckplatte bei Fertigmontage +/- 3 cm höhenverstellbar
Lieferumfang
- Abdeckplatte
- Flachdichtung
- Anschlussbogen D 32 mm
- Dichtung D 40 / 32 mm
Fabrikat: Geberit
Artikel-Nr.: 115.416.21.1
oder gleichwertig

Angebotenes
Fabrikat: '..........'
Typ: '..........'
Ohne Angabe gelten die oben vorgegebenen Fabrikat/Typen
Menge: 1,000 St
Produkt:
  Artikel:
    Artikelnummer: 115.416.21.1
    Artikelkurztext: Fertigbauset für WT mit UP-Geruchsverschluss Kst. glanzverchromt 115.416.21.1

*Hinweis: WC-Anlagen und Zubehör*

**01.34 Tiefspül-WC, 700x390mm Geberit Renova Comfort Nr.208560**
Tiefspül-WC, wandhängend, aus Sanitärporzellan
CE, EN 997 6 A/C, EN 38,Rimfree
mit 700 mm Ausladung und 395 mm Breite entsprechend
besonders für die Benutzung durch Rollstuhlfahrer geeignet, Entspricht der DIN 18040.
Mit keramischer Fase zur Aufnahme der schrägen WC-Sitz Puffer gegen Verrutschen des WC-Sitzes,
WC-Sitzbefestigung von außen zugänglich
Mit hygienisch vorteilhaften, geschlossenen Außenflächen und abgerundeten Ecken
Inkl. verdeckter Wandbefestigung. Mit offenem, glasiertem Spülrand und Kunststoffspülverteiler  für ein gleichbleibendes Spülbild.
Maße: Breite: 395 mm, Tiefe: 700 mm
Befestigung: verdeckte Wandbefestigung
Abgang: waagerecht
Die Montagehöhe sollte 460 mm sein, um eine Sitzhöhe von 480 mm zu erreichen, inkl. verlängertem Spülrohr.
Fabrikat: Geberit
Modell: Renova Comfort
Modell-Nr.: 208560
oder gleichwertig

Angebotenes
Fabrikat: '..........'
Typ: '..........'
Ohne Angabe gelten die oben vorgegebenen Fabrikat/Typen
Menge: 1,000 St

**01.35 WC-Sitzring nach DIN 19516 Geberit Renova Comfort Nr.: 572840**
WC-Sitz mit Deckel nach DIN 19516
massive, stabile Ausführung aus Duroplast mit durchgehender Edelstahl-Scharnierwelle und
verbreitertem Befestigungsabstand von 230 mm
Verbreiterte Ausführung für die verbreiterten WCs mit
angenehm breiterer Sitzringfläche.
Mit schrägen Puffern, die in die keramische Fase
der WCs hineinragen und seitliches Verrutschen vermindern.
passend zu WC 208560
Fabrikat: Geberit
Modell: Renova Comfort
Modell-Nr.: 572840000
Scharniere: Edelstahl - Befestigung von unten
oder gleichwertig

Angebotenes
Fabrikat: '..........'
Typ: '..........'
Ohne Angabe gelten die oben vorgegebenen Fabrikat/Typen
Menge: 1,000 St

**01.36 Schallschutz-Set für Wand-WC und Wand-Bidet**
Schallschutz-Set für Wand-WC und Wand-Bidet.
Zur Trennung zwischen schallharter Keramik und der schallharten, in der Regel gefließten Wand.
-selbstklebende Schallschutz-Matte
mit Ausschnitten für Ablauf, Zulauf und Befestigung,
2 Schallschutzhülsen für die Befestigungsschrauben
Menge: 1,000 St
Produkt:
  Artikel:
    Artikelnummer: 156.050.00.1
    Artikelkurztext: Schallschutz-Set für Wand-WC und Wand-Bidet

**01.37 Public WC-Steuerung (IR/Batterie) für Stützklappgriff, Mambo IR, Edelstahl**
Public WC-Steuerung (Funk/Netz) für Stützklappgriff, Mambo IR, Edelstahl, für barrierefreies Bauen
Zur manuellen Fernauslösung von Geberit
UP-Spülkasten UP 320 über Stützklappgriffe mit Funksender.

Eigenschaften
- Spülauslösung über Stützklappgriff,
  drahtlos Funk
- Spülauslösung auch über Betätigungsplatte
  möglich
- Elektrische Hebevorrichtung selbstkalibrierend
- 1-Mengen-Spülung möglich
- Intervallspülung einstellbar
- Steckverbindung verwechslungssicher
- Prüfzeichen VDE
- Netzteil extern,
- Empfangseinheit geprüft nach EN 300 220-1, -3 und EN  301 489-1, -3
- Montage- und servicefreundlich

Technische Daten
Wiederholspülung Werkeinstellung 168 h
Wiederholspülung Einstellbereich 1 - 168 h
Nennspannung 3 V DC
Batterie Typ LR20

Lieferumfang
Betätigungsplatte Mambo, Edelstahl, verschraubbar;
Lagerbock mit geräuscharmen Servomotor und
Hebevorrichtung, vormontiert; Steuerungselektronik mit
Funk-Empfänger; Schutzplatte; Lagerplatte;
Drückerstange; Wippe;Befestigungsmaterial.
Fabrikat: Geberit
Typ: HyTronic
Art. Nr.: 115.867.00.1
oder gleichwertig

Angebotenes
Fabrikat: '..........'
Typ: '..........'
Ohne Angabe gelten die oben vorgegebenen Fabrikat/Typen
Menge: 1,000 St

**01.38 HEWI Stützklappgriff LifeSystem Ausladung 850mm 802.50.0185**
Stützklappgriff der Serie LifeSystem
- stabiler, einarmiger Haltegriff
- rutschsicher, ergonomisch mit optimal angepasstem,
  erhabenem Griffstück
- dient zum Festhalten, Abstützen und Aufrichten
- belastbar nach DIN 18024
- leicht zu reinigen
- leicht nach oben und unten abgefedert klappbar
- platzsparend
- Ausladung 850 mm, 140 mm breit, Wandplatte 218 mm
  hoch
- Grifflänge nachträglich in 50 mm Schritten von 800
  bis 900 mm verstellbar
- Griffhöhe verstellbar (+/- 50 mm)
- einfache Montage durch separate Installation von
  HEWI Wandplatte und Stützklappgriff
- verdecktes, korrosionsfreies und geprüftes HEWI
  Befestigungsmaterial für unterschiedliche
  Wandaufbauten
- aus pulverbeschichtetem mattem Aluminium mit
  verchromten Designelementen
- Griffpad aus hochwertigem PUR, FCKW-frei
  hergestellt, in den acht HEWI Farben 33 (rubinrot),
  30 (bordeauxrot), 50 (stahlblau), 99 (reinweiß), 97
  (lichtgrau), 92 (anthrazitgrau), 16 (blütengelb), 56
  (fliederblau)

- Papierrollenhalter und Rückenstütze nachrüstbar
- Spülauslösung (Kabel-, Infrarot-, oder
  Funkausführung) und Funktionstaste (Kabelausführung)
  nachrüstbar

Artikel: HEWI 802.50.0185
oder gleichwertig

Angebotenes
Fabrikat: '..........'
Typ: '..........'
Ohne Angabe gelten die oben vorgegebenen Fabrikat/Typen
Menge: 2,000 St

**01.39 HEWI Winkelgriff, LifeSystem, AM:600mm 802.22.10090**
Winkelgriff, LifeSystem, AM:600mm W:300mm, d:33 mm, Winkelgriff der Serie 802 LifeSystem
- links- und rechtsseitig montierbar
- senkrecht und waagerecht angeordnete, im rechten
Winkel verbundene Stangen mit Befestigungsrosetten
- dient zum Festhalten und Abstützen
- mit durchgehendem, korrosionsgeschütztem Stahlkern
- Montage an der Wand mit wandspezifischem
Befestigungsmaterial und Rosetten von HEWI
- waagerechte Länge 300 mm, senkrechte Länge 600 mm,
  90 mm tief
- Wandanbindung mit gerade zur Wand ausgeführten
  filigranen Stützen (Durchmesser 18 mm) und flachen
Rosetten
- Stangendurchmesser 33 mm, Rosettendurchmesser 80 mm,
  Kappenhöhe 13 mm,
- einfache Montage durch einzeln montierbare
  Befestigungsplatten aus hochwertigem Edelstahl zum
Einhängen des Winkelgriffs
- aus hochwertigem Polyamid nach HEWI Farbtabelle
- Rosettenkappen hochglänzend verchromt
Fabrikat : Hewi
Serie Lifesystem
Artikel: 802.22.10090
oder gleichwertig

Angebotenes
Fabrikat: '..........'
Typ: '..........'
Ohne Angabe gelten die oben vorgegebenen Fabrikat/Typen
Menge: 1,000 St

**01.40 HEWI Aufrüstsatz Papierhalter LifeSystem f. Stützklappgriff802.50.010**
Aufrüstsatz Papierhalter der Serie LifeSystem
- Rollenhalter zur einfachen Montage und zum
  Nachrüsten am HEWI Stützklappgriff 802.50
- mit Rollenbremse
- leicht zu reinigende Oberflächen
- 33 mm breit, 145 mm hoch, 117 mm tief
- aus pulverbeschichtetem mattem Aluminium
Artikel: HEWI 802.50.010
oder gleichwertig

Angebotenes
Fabrikat: '..........'
Typ: '..........'
Ohne Angabe gelten die oben vorgegebenen Fabrikat/Typen
Menge: 1,000 St

**01.41 HEWI Aufrüstsatz WC-Spülauslösung LifeSystem IR-Ausf. links802.50.050L**
Aufrüstsatz WC-Spülauslösung (IR-Ausführung) der Serie
LifeSystem, links oder rechts
- WC-Spülauslösungsmodul (netzunabhängig) zur
  einfachen Montage und zum Aufrüsten am HEWI
  Stützklappgriff 802.50
- Ausführung links oder rechts
- passend zu Infrarot WC-Spülsystem, wie Geberit
  Artikel-Nr. 115.865.00.1 (Netzbetrieb), 115.866.00.1
  (Batteriebetrieb), 115.868.00.1 (Batteriebetrieb)
- Tastergehäuse weiß

Artikel: HEWI 802.50.050-L oder R
Vor Bestellung ist die Ausführungsvariante eigenverantwortlich mit dem Nutzer abzustimmen.
oder gleichwertig

Angebotenes
Fabrikat: '..........'
Typ: '..........'
Ohne Angabe gelten die oben vorgegebenen Fabrikat/Typen
Menge: 1,000 St

**01.42 HEWI Rückenstütze LifeSystem Farbe 97 m. Rosetten 802.50.07097**
Rückenstütze mit Rosetten der Serie LifeSystem
- ergonomisch geformte Rückenstütze
- dient zum Anlehnen
- leicht zu reinigende Oberflächen
- Achsmaß 630 bis 730 mm, 280 mm hoch, 150 oder 250 mm
  tief, Rosettendurchmesser 70 mm
- einfache und verdeckte Montage mit wandspezifischem,
  korrosionsfreiem HEWI Befestigungsmaterial
- Rückenstütze aus hochwertigem PUR, FCKW-frei
  hergestellt, in HEWI Farbe 97 (lichtgrau)
- Stange aus hochglänzend verchromtem Aluminium mit
  pulverbeschichteten Designelementen
Artikel: HEWI 802.50.07097
oder gleichwertig

Angebotenes
Fabrikat: '..........'
Typ: '..........'
Ohne Angabe gelten die oben vorgegebenen Fabrikat/Typen
Menge: 1,000 St

**01.43 HEWI WC-Bürstengarnitur 801.20.100**
WC-Bürstengarnitur
langer Bürstenstiel mit ergonomischem Griff und Bürstenkopf aus schwarzem Polyamid,
kegelförmig zulaufender Behälter mit großer Einführöffnung, langer Stiel und ergonomischer Griff
erleichtern die Handhabung, Bürstenkopf einzeln austauschbar, mit Innenreservoir im Behälter zur
Aufnahme von Desinfektionsmitteln.
Behälter ist abnehmbar, kann aber auch fest montiert werden, zur Wandmontage, 585 mm hoch, 130 mm breit und 140 mm tief, aus hochwertigem Polyamid.
HEWI 801.20.100
oder gleichwertig

Angebotenes
Fabrikat: '..........'
Typ: '..........'
Ohne Angabe gelten die oben vorgegebenen Fabrikat/Typen
Menge: 1,000 St
Produkt:
  Artikel:
    Artikelnummer: 801.20.100
    Artikelkurztext: HEWI WC-Bürstengarnitur 801.20.100

*Hinweis: Dusch-Anlagen*
Dusch-Anlagen und Zubehör

*Hinweis: Duschwanne aus 3,5 mm Stahl-Email Kaldewei*
Duschwanne aus 3,5 mm Stahl-Email für höchste
Stabilität, Oberfläche schlag-, kratz- und abriebfest,
farbbeständig, lichtecht und säurebeständig nach
DIN ISO 2722, Klasse AA, 30 Jahre Garantie mit
Garantiepass, Tüv-GS (Geprüfte Sicherheit)
Prüfsiegel, Erdungslasche für Potentialausgleich
nach VDE 0100, 3 Grad zum Wanneninnern geneigter Rand
100 % Recyclebar.
Abmessungen und Modelle wie nachfolgend aufgelistet liefern und montieren.
Farbe:  Alpinweiss
Fabrikat:  Kaldewei

**01.44 Duschwanne Sanidusch 80/80/25, 495**
Duschwanne wie vor beschrieben:
Abmessung: 80x80x25 cm
Ablaufloch: 52 mm
Fabrikat/Typ:  Kaldewei/Sanidusch
Modell-Nr.:  495
Farbe:  alpinweiß
oder gleichwertig

Angebotenes
Fabrikat: '..........'
Typ: '..........'
Ohne Angabe gelten die oben vorgegebenen Fabrikat/Typen
Menge: 3,000 St

**01.45 Mehrpreis für vorgenannte Duschwanne mit rutschhemmender**
Mehrpreis für vorgenannte Duschwanne mit rutschhemmender Antislip-Emailierung
Menge: 3,000 St

**01.46 Ab-und Überlaufgarnitur, 40/50, Viega 101909**
Ab- und Überlaufgarnitur,
mit Geruchverschluss und 45°-Ablaufbogen 40/50,
güteüberwacht, nach DIN EN 274,
für Normalbadewannen und tiefe Duschwannen,
Fabrikat:  Viega
Typ:  Multiplex, verchromt
Art.-Nr.:  101909
oder gleichwertig

Angebotenes
Fabrikat: '..........'
Typ: '..........'
Ohne Angabe gelten die oben vorgegebenen Fabrikat/Typen
Menge: 3,000 St
Produkt:
  Artikel:
    Artikelnummer: 101909
    Artikelkurztext: Ab-und Überlaufgarnitur, 40/50, Viega 101909

**01.47 Vorwand-Duscharmatur VITUS VD-C-T SCHELL Artikel Nr. 016190699**
Vorwand-Duscharmatur VITUS VD-C-T
CVD-Touch-Elektronik Ein/Aus/Zeitlimit -
Thermostat, Batteriebetrieb,
Duschanschluss unten,
Stagnationsspülung
Inkl. integriertem mechanischen Ventil
zur Durchführung einer manuellen
thermischen Desinfektion gemäß DVGW
Arbeitsblatt W 551*
Geeignet zur Vernetzung mit eSCHELL SWS
und/oder parametrierbar über eSCHELL SSC.
Zur komfortablen Parametrisierung und
Diagnose der CVD-Touch-Elektronik,
bietet SCHELL den USB-Adapter SSC und
die eSCHELL Software SSC an.

Lieferumfang:
- CVD-Touch-Elektronik im Armaturendeckel integriert
- Batteriefach mit 4 x AA Batterien
- Magnetventil verdeckt in Basiskörper
- Thermostatkartusche nach EN 1111 mit
  entriegelbarer/arretierbarer Temperatursperre
  38 Grad C und
Sicherheitsverriegelung bei Kaltwasserausfall
- Arretierscheibe für maximale
  Temperaturbegrenzung (Verbrühungsschutz)
- 2 Rückflussverhinderer (RV, DIN EN1717: EB)
- Wandanschluss mit S-Anschlüssen und
  Rosette (tiefeneinstellbar)
Einsatzbereich / technische Daten:
- Durchflussklasse: A
- Fließdruck: 1 - 5 bar
- Laufzeiteinstellung: 10 - 360 s in 10
Programmstufen (Werkseinstellung 20 s)
- Stagnationsspülprogramm zuschaltbar
(Dauerfluss 20 s/24 h-Spülung)
- Erweiterte Einstellungen für Laufzeit,
Stagnationsspüldauer und
Stagnationsspülintervalle über eSCHELL
Software SSC
- Wassertemperatur max. 70 Grad C
(Kurzzeitnutzung)
Werkstoff:
Gehäuse aus Messing konform TrinkwV
Geräuschklasse: I
Prüfzeichen: PA-IX 28574/IB, Belgaqua
Dimension: DN 15 G 1/2 AG,
Duschanschluss DN 15 G 1/2 AG
Oberfläche: chrom
SCHELL Artikel Nr. 016190699
oder gleichwertig

Angebotenes
Fabrikat: '..........'
Typ: '..........'
Ohne Angabe gelten die oben vorgegebenen Fabrikat/Typen
Menge: 2,000 St

**01.48 Ecostat Comfort CareWannenthermostat Hansgrohe Aufputz Nr. 13115000**
Wannenthermostat Aufputz mit extra langen Griffen
- Ausladung 172 - 177 mm
- 2 Verbraucher
- Thermostatkartusche zur Regelung der Temperatur,
  Ab-/ Umstellventil
- Sicherheitssperre bei 40° C
- Temperaturbegrenzung einstellbar
- Durchflussmenge Anschluss Handbrause(bei 3 bar): 15 l/ min
- Durchflussmenge Wanneneinlauf (bei 3 bar): 23 l/ min
- Betriebsdruck: min. 1 bar/ max. 10 bar
- Rückflussverhinderer
- mit Schalldämpfer
- Schmutzfangsieb
- Material: Bediengriffe aus Metall
- Stichmaß: 150 ± 12 mm
- Anschlussgröße: DN15
- Anschlussart: S-Anschlüsse
-DVGW NW-6509CN0422
- PA-IX 19693/ICB
Farbe: Chrom
Fabrikat Hansgrohe
Art. Nr. 13115000
Ecostat Comfort Care
oder gleichwertig

Angebotenes
Fabrikat: '..........'
Typ: '..........'
Ohne Angabe gelten die oben vorgegebenen Fabrikat/Typen
Menge: 1,000 St

**01.49 Einhebel-Wannenmischer AP hansgrohe Focus 31940000**
Einhebel-Wannenmischer Aufputz, chrom
- Ausladung 172 - 179,5 mm
- Anschlussart: S-Anschlüsse
- Stichmaß: 150 ± 12 mm
-Normalstrahl
-Durchflussmenge Anschluss Handbrause (bei 3 bar): 26 l/ min
-Durchflussmenge Wanneneinlauf (bei 3 bar): 22 l/ min
- Keramikmischsystem
- Temperaturbegrenzung einstellbar
-mit automatischer Rückstellung
- Rückflussverhinderer
-mit Schalldämpfer
- für Durchlauferhitzer geeignet
- Anschlussgröße: DN15
-DVGW NW-6506BU0221
- PA-IX 18906/ICB
Fabrikat:  Hansgrohe
Typ/Art.-Nr.: Focus  / 31940000
oder gleichwertig

Angebotenes
Fabrikat: '..........'
Typ: '..........'
Ohne Angabe gelten die oben vorgegebenen Fabrikat/Typen
Menge: 3,000 St

**01.50 Isiflex'B, Brausenschlauch DN15 1,25 m Hansgrohe Nr.28272000**
Brausenschlauch, Anschluß G 1/2 x 1/2, Länge 1250 mm,
aus Kunststoff mit Metalleffekt, hochflexibel, reinigungsfreundlich, mit beidseitig konischer Mutter,
Drehwirbel und Knickschutz an beiden Enden, druckgeprüft nach Europanorm EN 1113 und DVWG.
Hersteller/Typ: Hansgrohe/Isiflex
Art.-Nr.: 28272000
oder gleichwertig

Angebotenes
Fabrikat: '..........'
Typ: '..........'
Ohne Angabe gelten die oben vorgegebenen Fabrikat/Typen
Menge: 3,000 St
Produkt:
  Artikel:
    Artikelnummer: 28294000
    Artikelkurztext: Isiflex'B, Brausenschlauch DN15 1,25 m Hansgrohe Nr.28272000

**01.51 Croma 3jet Handbrause 28573000, chrom**
Handbrause DN15, aus Kunststoff, verchromt, Geräuschverhalten DIN 4109 Gruppe I, Durchflußklasse B (max. 0,42 l/s) für Durchflußwassererwärmer, mit Strahlscheibenreinigungssystem, umstellbar auf 3 Strahlarten.
Hersteller/Typ: Hansgrohe/Croma 3jet, Nr. 28573000
oder gleichwertig

Angebotenes
Fabrikat: '..........'
Typ: '..........'
Ohne Angabe gelten die oben vorgegebenen Fabrikat/Typen
Menge: 3,000 St.
Produkt:
  Artikel:
    Artikelnummer: 28573000
    Artikelkurztext: Croma 3jet Handbrause 28573000, chrom

*Hinweis: Dusch-Anlagen*
Dusch-Anlagen und Zubehör

*Hinweis: Kaldewei SUPERPLAN Duschwanne*
Duschwanne, extraflach, 3,5 mm Stahl-Email, hergestellt aus Stahl 2,9 mm +/- 0,14 mm, Außenform: Rechteck, rollstuhlbefahrbar, Ablauf: Ø 9 cm.
Oberfläche schlag-, kratz- und abriebfest, farbbeständig, lichtecht und säurebeständig nach DIN EN ISO 28706-1 und DIN EN 14527, CE-Kennzeichnung nach DIN EN 14527 - CL 1 +CL 2, TÜV-GS (geprüfte Sicherheit) Prüfsiegel, 3 Grad zum Wanneninneren geneigter Rand, Erdungslasche
für Potentialausgleich, 100 % recyclebar und zertifiziert mit der IBU Umwelt-Produktdeklaration nach ISO 14025, 30 Jahre Garantie auf die Duschwanne (gem. Garantiepass).
Größen und Zubehör wie nachfolgend aufgelistet komplett liefern und betriebsfertig montieren.
Farbe: alpinweiß,
Fabrikat: Kaldewei
Typ: SUPERPLAN

**01.52 Kaldewei SUPERPLAN Duschwanne, Nr. 406, Abmessung: 90 x 120 x 2,5**
Duschwanne, extraflach, wie vor beschrieben,
Kaldewei/Superplan/Modell-Nr. 406
Abmessung: 90 x 120 x 2,5 cm
oder gleichwertig

Angebotenes
Fabrikat: '..........'
Typ: '..........'
Ohne Angabe gelten die oben vorgegebenen Fabrikat/Typen
Menge: 1,000 St

**01.53 Kaldewei SUPERPLAN Duschwanne, Nr. 390 Abmessung: 90 x 90 x 2,5**
Duschwanne, extraflach, wie vor beschrieben,
Kaldewei/Superplan/Modell-Nr. 390
Abmessung: 90 x 90 x 2,5 cm,
oder gleichwertig

Angebotenes
Fabrikat: '..........'
Typ: '..........'
Ohne Angabe gelten die oben vorgegebenen Fabrikat/Typen
Menge: 2,000 St

**01.54 Mehrpreis zu vorgenannter Duschwanne für rutschhemmendes Antislip bzw. Vollantislip**
Mehrpreis zu vorgenannter Duschwanne für
Ausführung mit: rutschhemmendes Antislip bzw. Vollantislip
Menge: 3,000 St

*Hinweis: EINBAU-SYSTEM-RAHMEN ESR II Kaldewei*
Einbau-System-Rahmen II für bodengleichen Einbau von Duschwannen mit integriertem Kriechwasseranschluss inklusive Rückflussverhinderer. Aluminiumprofil einschließlich außen angebrachtem Schallschutzband. Schallentkoppelungselemente zur Duschwanne, Bodenbefestigungselemente, Vlies-Butylband zur Abdichtung an Wand und Boden beiliegend. Füße schallentkoppelnd, verschiebbar und von 63-164mm flexibel höhenverstellbar (Mindestaufbauhöhe  49 mm - nicht verstellbar). Erfüllt Schallschutz gemäß DIN 4109 für Kaldewei Duschwannen in Verbindung mit mindestens 2 Antidröhnplatten (Art.-Nr. 6876 7572 0000) unter der Duschwanne.
Einbau-System-Rahmen für Duschwannen mit navhfolgend aufgelisteten Abmessung komplett liefern und nach Herstellerangáben montieren.
Fabrikat: Kaldewei

**01.55 EINBAU-SYSTEM-RAHMEN ESR II Abmessung 90x90 cm Kaldewei**
Einbau-System-Rahmen II für Duschwanne Superplan
Abmessung 90x90 cm
Fabrikat: Kaldewei
oder gleichwertig

Angebotenes
Fabrikat: '..........'
Typ: '..........'
Ohne Angabe gelten die oben vorgegebenen Fabrikat/Typen
Menge: 1,000 St

**01.56 EINBAU-SYSTEM-RAHMEN ESR II Abmessung 90x120 cm Kaldewei**
Einbau-System-Rahmen II für Duschwanne Superplan
Abmessung 90x120 cm
Fabrikat: Kaldewei
oder gleichwertig

Angebotenes
Fabrikat: '..........'
Typ: '..........'
Ohne Angabe gelten die oben vorgegebenen Fabrikat/Typen
Menge: 2,000 St

**01.57 Kaldewei Spezial-Ablaufgarnitur waagerecht Modell KA90 4048 zu ESR-Rahmen II**
Ablaufgarnitur als  Zubehör zum ESR-Rahmen
folgende Spezial-Ablaufgarnituren ist in Verbindung mit dem Einbaurahmen ESR II in Kombination mit SUPERPLAN
erforderlich:
Kaldewei Spezial-Ablaufgarnitur waagerecht
mit Abdeckhaube (verchromt), mit herausnehmbarem Geruchsverschluss, mit 45° Ablaufbogen, mit Anschlussrohr Ø 40 mm und Ø 50 mm, für den Kaldewei ESR II mit Kriechwasseranschluss.
Güteüberwacht nach DIN EN 274 mit 50mm Sperrwasserhöhe
Ø Ablaufloch: 9 cm.
Ablaufleistung: 0,9 l/s.
Fabrikat: Kaldewei
Modell KA90 4048
oder gleichwertig

Angebotenes
Fabrikat: '..........'
Typ: '..........'
Ohne Angabe gelten die oben vorgegebenen Fabrikat/Typen
Menge: 3,000 St

**01.58 Duschwannen-Schalldämmset DWS**
Duschwannen-Schalldämmset DWS
Spezifikationen:
2 x Wannenanker, schallgedämmt
1 x Wannen-Anschluss-Schalldämmband WAS 70
1 x Wannen-Einbau-Schalldämmband WES 130
4 x Antidröhnplatten
1 x Montageanleitung
 Erfüllt die DIN 4109/A1 in Kombination mit den speziell
schallgedämmten KALDEWEI-Füßen.
Fabrikat: Kaldewei
Art.-Nr. 687675600000
oder gleichwertig

Angebotenes
Fabrikat: '..........'
Typ: '..........'
Ohne Angabe gelten die oben vorgegebenen Fabrikat/Typen
Menge: 3,000 St

**01.59 Kaldewei Mitten-Abstütz-Systeme MAS 5305**
Kaldewei  Mitten-Abstütz-Systeme MAS 5305
oder gleichwertig

Angebotenes
Fabrikat: '..........'
Typ: '..........'
Ohne Angabe gelten die oben vorgegebenen Fabrikat/Typen
Menge: 3,000 St

**01.60 Brausethermostat Aufputz Hansgrohe Typ: Ecostat 1001 CL Art. Nr. 13211000**
Brausethermostat Aufputz
- 1 Verbraucher
- Thermostatkartusche, Keramikventil 180°
- Sicherheitssperre bei 40° C
- Temperaturbegrenzung einstellbar
-Durchflussmenge Anschluss Handbrause (bei 3 bar): 17 l/ min
- Betriebsdruck: min. 1 bar/ max. 10 bar
- Ecostop-Taste begrenzt Wasserverbrauch auf 10 l/ min
- Rückflussverhinderer
- Schalldämpfer
-Material: Bediengriffe aus Metall
- Schmutzfangsieb
- Stichmaß: 150 ± 12 mm
- Anschlussgröße: DN15
-Geräuschgruppe: I
-Durchflussklasse: B
Farbe: Chrom
Fabrikat: Hansgrohe
Typ: Ecostat 1001 CL
Art. Nr. 13211000
oder gleichwertig

Angebotenes
Fabrikat: '..........'

Typ: '..........'
Ohne Angabe gelten die oben vorgegebenen Fabrikat/Typen
Menge: 3,000 St

**01.61 Croma 100 Vario/Unica'C Set 0,90m DN15 Hansgrohe/27771000**
Croma 100 Vario/Unica'C Set 0,90m DN15
bestehend aus:
Croma 100 Vario Handbrause 28535000
Unica C Brausenstange 0,90m 27610000
Isiflex Brausenschlauch 1,60m DN15 28276000
Cassetta C Seifenschale 28678000
Fabrikat/Art.-Nr.: Hansgrohe/27771000
Menge: 2,000 St

**01.62 Brauseschlauch hansgrohe Isiflex 1,6m 28276000**
Brauseschlauch
Fabrikat / Typ / Art.-Nr.:
hansgrohe / Isiflex 1,6m  / 28276000
oder gleichwertig

Angebotenes
Fabrikat: '..........'

Typ: '..........'
Ohne Angabe gelten die oben vorgegebenen Fabrikat/Typen
Menge: 1,000 St

**01.63 Croma 3jet Handbrause 28573000, chrom**
Handbrause DN15, aus Kunststoff, verchromt, Geräuschverhalten DIN 4109 Gruppe I, Durchflußklasse B (max. 0,42 l/s) für Durchflußwassererwärmer, mit Strahlscheibenreinigungssystem, umstellbar auf 3 Strahlarten.
Hersteller/Typ: Hansgrohe/Croma 3jet, Nr. 28573000
oder gleichwertig

Angebotenes
Fabrikat: '..........'

Typ: '..........'
Ohne Angabe gelten die oben vorgegebenen Fabrikat/Typen
Menge: 1,000 St.
Produkt:
  Artikel:
    Artikelnummer: 28573000
    Artikelkurztext: Croma 3jet Handbrause 28573000, chrom

*Hinweis: Ausgußbeckenanlagen und Zubehör*

**01.64 Spülstein mit Überlauf, Keramag Satellit 60x50 361360**
Spülstein mit Überlauf, inkl. Ab- und Überlaufgarnitur, zur Montage auf Konsolen, einschließlich Wandkonsolen Länge 450mm Art.-Nr.: 500260 mit Stellfußauflagen und Befestigungsmaterial.
Fabrikat: Keramag
Typ:  Satellit
Größe:  600x500x200 mm
Art.-Nr.:  361360
oder gleichwertig

Angebotenes
Fabrikat: '..........'
Typ: '..........'
Ohne Angabe gelten die oben vorgegebenen Fabrikat/Typen
Menge: 5,000 St

**01.65 Einhebel-Waschtischmischer Aufputz mit extra langem Hebel Hansgrohe / Talis Care / 32037**
Einhebel-Waschtischmischer Aufputz mit extra langem Griff
Merkmale
· Benutzer-optimierte Hebellänge 116 mm
· sichere Greifflächen durch Griffprofil
· Ausladung 158,5 mm - 166 mm
· Laminarstrahl
· Durchflussmenge: 5 l/min
· Stichmaß: 150 mm ± 12 mm
· Keramikmischsystem
· Temperaturbegrenzung einstellbar
· glatte Oberflächen
· stabiler Messingkörper, Metallgriff
· mit Schalldämpfer
· für Durchlauferhitzer geeignet
· Anschlussart: S-Anschlüsse
· Anschlussgröße: DN15
Oberflächen: chrom__
Artikelnummer: 32037000
Fabrikat/Typ: Hansgrohe / Talis Care
oder gleichwertig

Angebotenes
Fabrikat: '..........'
Typ: '..........'
Ohne Angabe gelten die oben vorgegebenen Fabrikat/Typen
Menge: 5,000 St

*Hinweis: Küchen/Spülen und Zubehör*

**01.66 Eckregulierventil 1/2" mit ASAG**
Eckregulierventil
aus Preßmessing, mit Verlängerung und Schubrosette,
Quetschverschraubung mit Längenausgleich mit
selbstdichtendem Anschlußgewinde (ASAG),
Armaturengruppe I n.DIN 4109 Prüfzeichen P-IX 212/IA
Anschluß 1/2" - Abgang 3/8" Oberfläche: verchromt
Menge: 8,000 St

**01.67 Kombinations-Eckventil 1/2"**
Kombinations-Eckventil
Mit Comfort-Griff und Fettkammeroberteil, mit
Schlauchverschraubung, Rückflußverhinderer (RV),
Verlängerung und Schubrosette, Prüfzeichen PA-IX
2850/IA, Werkstoff: Preßmessing verchromt.
Mit selbstdichtendem Anschlußgewinde (ASAG)
und Rohrbelüfter.
Menge: 8,000 St

**01.68 Hansgrohe Talis S² Küchenarmatur # 14870000, chrom**
Spültisch-Einhandmischer für Standmontage,
DN15, aus Metall, verchromt, Ausladung bis 200 mm,
Oberteil mit Keramikscheiben,
Betätigungselement aus Metall, variable
Plazierung, Geräuschverhalten DIN 4109
Gruppe I, Ausführung wie folgt:
Spültischbatterie für geschlossenen
Trinkwassererwärmer, Durchflußklasse A,
(max. 0,25 l/s), mit schwenkbarem,
Auslauf, mit Luftsprudler, Auslaufhöhe 272 mm.
Hersteller/Typ Hansgrohe/Talis S²
Nr.14870000
oder gleichwertig

Angebotenes
Fabrikat: '..........'
Typ: '..........'
Ohne Angabe gelten die oben vorgegebenen Fabrikat/Typen
Menge: 8,000 St
Produkt:
  Artikel:
    Artikelnummer: 14870000
    Artikelkurztext: Hansgrohe Talis S² Küchenarmatur  # 14870000, chrom

**01.69 Röhrengeruchsverschluß für Spülen**
Röhrengeruchsverschluß für Spülen, mit 45° Ab-
laufbogen, mit 2 Abwasserschlauchanschlüssen, güteüberwacht nach DIN-EN411,
Anschluß x Abgang = 1 1/2"x 50 mm.
Einbau erfolgt in bauseits gelieferte, bzw. vorhandene Spüle.
Menge: 8,000 St

**01.70 Abwasseranschluß an baus. Spüle herstellen**
Abwasserseitiger Anschluß herstellen
an bauseits gelieferte bzw. an vorhandene oder
wiedermontierte Einrichtungen (wie z.B. Spülen), einschließlich Röhrensyphon 1 1/2" x 50
mit Geräteanschluß für Spülmaschine oder sonstigen Abwasserschlauch einschl. Wandrosette.
Menge: 8,000 St

*Hinweis: Accessoires, Ausstattungszubehör*

**01.71 Spiegel 60 x 60 cm**
Spiegel, wandhängend, aus Kristallglas mit Garantiebelag,Kanten geschliffen, rechteckig,
einschl.verdeckter Wandhalterung.
einschl. Befestigungsmaterial
Größe: 60 x 60 cm
Menge: 2,000 St

**01.72 Spiegel 60x90 cm**
Spiegel, wandhängend, aus Kristallglas mit Garantiebelag,Kanten geschliffen, rechteckig,
einschl.verdeckter Wandhalterung.
einschl. Befestigungsmaterial
Spiegel 60x90 cm
Menge: 2,000 St

**01.73 Spiegel 50x90 cm**
Spiegel, wandhängend, aus Kristallglas mit Garantiebelag,Kanten geschliffen, rechteckig,
einschl.verdeckter Wandhalterung.
einschl. Befestigungsmaterial
Spiegel 50x90 cm
Menge: 6,000 St

**01.74 Spiegel 60x120 cm**
Spiegel, wandhängend, aus Kristallglas mit Garantiebelag,Kanten geschliffen, rechteckig,
einschl.verdeckter Wandhalterung.
einschl. Befestigungsmaterial
Spiegel 60x120 cm
Menge: 1,000 St

**01.75 Spiegel 80x140 cm**
Spiegel, wandhängend, aus Kristallglas mit Garantiebelag,Kanten geschliffen, rechteckig,
einschl. verdeckter Wandhalterung.
einschl. Befestigungsmaterial
Spiegel 80x140 cm
Menge: 12,000 St

**01.76 HEWI WC-Bürstengarnitur 801.20.100**
WC-Bürstengarnitur
langer Bürstenstiel mit ergonomischem Griff und Bürstenkopf aus schwarzem Polyamid,
kegelförmig zulaufender Behälter mit großer Einführöffnung, langer Stiel und ergonomischer Griff
erleichtern die Handhabung, Bürstenkopf einzeln austauschbar, mit Innenreservoir im Behälter zur
Aufnahme von Desinfektionsmitteln.
Behälter ist abnehmbar, kann aber auch fest montiert werden, zur Wandmontage, 585 mm hoch, 130 mm breit und 140 mm tief, aus hochwertigem Polyamid.
HEWI 801.20.100
oder gleichwertig

Angebotenes
Fabrikat: '..........'
Typ: '..........'
Ohne Angabe gelten die oben vorgegebenen Fabrikat/Typen
Menge: 20,000 St
Produkt:
  Artikel:
    Artikelnummer: 801.20.100
    Artikelkurztext: HEWI WC-Bürstengarnitur 801.20.100

**01.77 HEWI WC-Papierhalter 477.21.100**
WC-Papierhalter
rechtwinklig gebogener, u-förmiger Halter, diebstahlgeschützt durch verdeckte Verschraubung,
leicht zu reinigen, 160 mm breit, 120 mm hoch, Stange 20mm im Durchmesser aus hochwertigem Polyamid.
HEWI 477.21.100
oder gleichwertig

Angebotenes
Fabrikat: '..........'
Typ: '..........'
Ohne Angabe gelten die oben vorgegebenen Fabrikat/Typen
Menge: 20,000 St
Produkt:
  Artikel:
    Artikelnummer: 477.21.100
    Artikelkurztext: HEWI WC-Papierhalter 477.21.100

**01.78 HEWI Einzelhaken klein 477.90.010**
Kleiner Einzelhaken
rechtwinklig gebogener, zylindrischer Haken mit Befestigungsrosette, diebstahlgeschützt durch verdeckte
Verschraubung, 45 mm tief, Rosettendurchmesser 50 mm
HEWI 477.90.010
oder gleichwertig

Angebotenes
Fabrikat: '..........'
Typ: '..........'
Ohne Angabe gelten die oben vorgegebenen Fabrikat/Typen
Menge: 40,000 St
Produkt:
  Artikel:
    Artikelnummer: 477.90.010
    Artikelkurztext: HEWI Einzelhaken klein 477.90.010

**01.79 HEWI Wandhaken mittel 477.90.045**
Wandhaken
rechtwinklig gebogener, zylindrischer Haken mit Befestigungsrosette, diebstahlgeschützt durch verdeckte
Verschraubung, 65 mm tief, Rosettendurchmesser 60 mm
HEWI 477.90.045
oder gleichwertig

Angebotenes
Fabrikat: '..........'
Typ: '..........'
Ohne Angabe gelten die oben vorgegebenen Fabrikat/Typen
Menge: 10,000 St
Produkt:
  Artikel:
    Artikelnummer: 477.90.010
    Artikelkurztext: HEWI Wandhaken mittel 477.90.045

**01.80 HEWI Doppelhaken 477.90.020**
Doppelhaken
Doppelhaken mit Befestigungsrosette, diebstahlgeschützt durch verdeckte Verschraubung, 43,5 mm tief, Rosettendurchmesser 50mm
HEWI 477.90.020
oder gleichwertig

Angebotenes
Fabrikat: '..........'
Typ: '..........'
Ohne Angabe gelten die oben vorgegebenen Fabrikat/Typen
Menge: 40,000 St
Produkt:
  Artikel:
    Artikelnummer: 477.90.020
    Artikelkurztext: HEWI Doppelhaken 477.90.020

**01.81 HEWI Doppelhaken 477.90.025 eckige Hakenform**
Doppelhaken
Doppelhaken mit Befestigungsrosette, Durchmesser Rosette 50 mm, 43,5 mm tief.
HEWI 477.90.025
oder gleichwertig

Angebotenes
Fabrikat: '..........'
Typ: '..........'
Ohne Angabe gelten die oben vorgegebenen Fabrikat/Typen
Menge: 1,000 St
Produkt:
  Artikel:
    Artikelnummer: 477.90.025
    Artikelkurztext: HEWI Doppelhaken 477.90.025 eckige Hakenform

**01.82 HEWI Dusch-Wannenhdl. 801.35.210 m.Br.H.Stg. W1:762mm W2:762mm**
Dusch-, Wannenhandlauf mit Brausehalterstange
-  waagerecht und senkrecht angeordnete,
 im rechten Winkel verbundene Stangen
 mit Befestigungsrosetten
-  ergonomisch und funktional in einer einfachen und
 zeitlosen Formensprache gestaltet
-  geeignet für Handbrausen verschiedener Hersteller
-  Brausehalter kann stufenlos geneigt und nach Ziehen  oder Drücken eines großflächigen Hebels in der Höhe
 verstellt werden
-  konische Aufnahme am Brausehalter erleichtert das
 Einhängen der Handbrause
- mit durchgehendem, korrosionsgeschütztem Stahlkern
- Montage an der Wand mit wandspezifischem
 Befestigungsmaterial und Rosetten von HEWI
- links- und rechtsseitig montierbar
- leicht zu reinigen
- senkrechte Länge 1100 mm, waagerechte
 Längen je 762 mm, 90 mm tief,
 Stangendurchmesser 33 mm,
 Rosettendurchmesser 70 mm
-  geeignet für einen Einhängesitz
-  aus hochwertigem Polyamid in allen
Artikel: HEWI 801.35.210
oder gleichwertig

Angebotenes
Fabrikat: '..........'

Typ: '..........'
Ohne Angabe gelten die oben vorgegebenen Fabrikat/Typen
Menge: 1,000 St
Produkt:
  Artikel:
    Artikelnummer: 801.35.210
    Artikelkurztext: HEWI Dusch-Wannenhdl. 801.35.210 m.Br.H.Stg. W1:762mm W2:762mm

**01.83 Duschspritzschutz, Art.-Nr. 801.52.10004 bunt einschl. Vorhang**
Duschspritzschutz einfarbig,
aus Stangensystem, 33 mm, Nylon mit korrosionsgeschütztem Stahlkern, gebremst nach oben und unten
klappbar, vorderes Teilstück rechts/links 45°
schwenkbar, einschl. Duschvorhang nach Wahl des
Bauherrn, rechts/ links verwendbar, mit integrierter
Wandplatte aus Stahl mit Nylonabdeckung.
Artikel-Nr. 801.52.10004
Fabrikat : Hewi
oder gleichwertig

Angebotenes
Fabrikat: '..........'

Typ: '..........'
Ohne Angabe gelten die oben vorgegebenen Fabrikat/Typen
Menge: 1,000 St

*Hinweis: Spendersysteme*

**01.84 WagnerEwar Flüssigseifenspender WP107-P**
Flüssigseifenspender aus Chromnickelstahl
WN 1.4301 für Aufputzmontage, matt
geschliffen.
Abmessungen 70 x 170 x 90 mm,
mit 200-ml-Seifentank, fest eingebaut,
einschließlich Befestigungsmaterial.
Artikel Nr. WP 107-P
Fabrikat: Wagner Ewar
oder gleichwertig

Angebotenes
Fabrikat: '..........'
Typ: '..........'
Ohne Angabe gelten die oben vorgegebenen Fabrikat/Typen
Menge: 1,000 St

**01.85 Flüssigseifenspender WP 101**
Flüssigseifenspender mit abschließbarem Gehäuse für Aufputzmontage
aus Chromnickelstahl 18/10, matt geschliffen.
Abmessungen 70 x 270 x 110 mm;
einschließlich Befestigungsmaterial.
Artikel Nr. WP 101
Fabrikat : Wagner Ewar
oder gleichwertig

Angebotenes
Fabrikat: '..........'
Typ: '..........'
Ohne Angabe gelten die oben vorgegebenen Fabrikat/Typen
Menge: 1,000 St

**01.86 Flüssigseifenspender WP 102**
Flüssigseifenspender mit abschließbarem Gehäuse für Aufputzmontage
aus Chromnickelstahl 18/10, matt geschliffen.
Abmessungen 80 x 298 x 120 mm;
einschließlich Befestigungsmaterial.
Artikel Nr. WP 102
Fabrikat : Wagner Ewar
oder gleichwertig

Angebotenes
Fabrikat: '..........'
Typ: '..........'
Ohne Angabe gelten die oben vorgegebenen Fabrikat/Typen
Menge: 19,000 St

**01.87 Seifenspender für Flüssigseife WP 191-1**
Seifenspender für Flüssigseife zum Einbau in Waschtischabdeckung / Arbeitsplatte, Messing verchromt.
Oberteil abschraubbar zum Nachfüllen der Flüssigseife.
Behälterinhalt 500ml.
Montageloch Arbeitsplatte 22-30mm .
Techn. Daten:
Gesamthöhe einschl. Behälter: 29 cm
Auslauf Ausladung: 9 cm
Einbaufähig bis Plattenstärke: 4 cm
Typ: WP 191-1
Fabrikat: Wagner Ewar
oder gleichwertig

Angebotenes
Fabrikat: '..........'
Typ: '..........'
Ohne Angabe gelten die oben vorgegebenen Fabrikat/Typen
Menge: 16,000 St

**01.88 Handtuchspender WP 111 Wagner Ewar**
Handtuchspender mit abschließbarem Gehäuse für Aufputzmontage
aus Chromnickelstahl 18/10, matt geschliffen.
Abmessungen 298x448x120 mm;
einschließlich Befestigungsmaterial.
Artikel Nr. WP 111
Fabrikat : Wagner Ewar
oder gleichwertig

Angebotenes
Fabrikat: '..........'
Typ: '..........'
Ohne Angabe gelten die oben vorgegebenen Fabrikat/Typen
Menge: 8,000 St

**01.89 Handtuchspender WP 113 Wagner Ewar**
Handtuchspender mit abschließbarem Gehäuse für Aufputzmontage
aus Chromnickelstahl 18/10, matt geschliffen.
Abmessungen 298x298x120 mm;
einschließlich Befestigungsmaterial.
Artikel Nr. WP 113
Fabrikat : Wagner Ewar
oder gleichwertig

Angebotenes
Fabrikat: '..........'
Typ: '..........'
Ohne Angabe gelten die oben vorgegebenen Fabrikat/Typen
Menge: 19,000 St

**01.90 WagnerEwar Desinfektionsmittelspender WP121**
Desinfektionsmittelspender aus Chromnickelstahl
WN 1.4301, für Aufputzmontage, matt geschliffen, für 1000-ml- Flaschen; mit Ellenbogenbedienung,
autoklavierbar, Pumpe auswechselbar,
mehrstufig einstellbare Dosiermenge.
Abmessungen 92 x 290 x 225 mm;
einschließlich Befestigungsmaterial.
Artikel Nr. WP 121
Fabrikat: Wagner Ewar
oder gleichwertig

Angebotenes
Fabrikat: '..........'
Typ: '..........'
Ohne Angabe gelten die oben vorgegebenen Fabrikat/Typen
Menge: 19,000 St

**01.91 WagnerEwar Desinfektionsmittelspender WP120**
Desinfektionsmittelspender aus Chromnickelstahl
WN 1.4301, für Aufputzmontage,
matt geschliffen, für 500-ml-
Flaschen; mit Ellenbogenbedienung,
autoklavierbar, Pumpe auswechselbar,
mehrstufig einstellbare Dosiermenge.
Abmessungen 80 x 245 x 220 mm;
einschließlich Befestigungsmaterial.
Artikel Nr. WP 120
Fabrikat: Wagner Ewar
oder gleichwertig

Angebotenes
Fabrikat: '..........'
Typ: '..........'
Ohne Angabe gelten die oben vorgegebenen Fabrikat/Typen
Menge: 8,000 St

**01.92 WagnerEwar Hygiene-Abfallbehälter WP 177**
Hygiene-Abfallbehälter mit Hygiene Beutelspender
aus Chromnickelstahl WN 1.4301,
für Aufputzmontage, matt geschliffen.
Abfalleinwurf von oben mit Klappdeckel,
seitlich integrierter Kunststoff-Hygienebehälter
und Erst füllung Hygienebeutel;
Fassungsvermögen ca. 5 l, mit herausnehmbarem
Kunststoffhygienebehälter.
Abmessungen 220 x 250 x 115 mm;
einschließlich Befestigungsmaterial.
Artikel Nr. WP 177
Fabrikat: Wagner Ewar
oder gleichwertig

Angebotenes
Fabrikat: '..........'
Typ: '..........'
Ohne Angabe gelten die oben vorgegebenen Fabrikat/Typen
Menge: 2,000 St

**01.93 Wagner Ewar Hygienebehälter WP 137**
Hygiene Abfallbehälter für Aufputzmontage
aus Chromnickelstahl 18/10, matt geschliffen.
Gehäusetür mit Zylinderschloss abschließbar, mit
herausnehmbarem Hygienebehälter aus Kunststoff
Abfalleinwurf durch selbstschließende
feuerhemmende Schwingklappe,
Oben integrierter Vorratsbehälter für Hygienebeutel
Abmessungen 298 x 448 x 120 mm;
einschließlich Befestigungsmaterial.
Artikel Nr. WP 137
Fabrikat : Wagner Ewar
oder gleichwertig

Angebotenes
Fabrikat: '..........'
Typ: '..........'
Ohne Angabe gelten die oben vorgegebenen Fabrikat/Typen
Menge: 2,000 St

**01.94 Wagner Ewar Abfallbehälter WP 178, 298x448x170 mm**
Abfallbehälter für Aufputzmontage
aus Chromnickelstahl 18/10, matt geschliffen.
Abfalleinwurf von oben, Fassungsvermögen 22,5 Liter.
Abmessungen 298 x 448 x 170 mm;
einschließlich Befestigungsmaterial.
Artikel Nr. WP 178
Fabrikat : Wagner Ewar
oder gleichwertig

Angebotenes
Fabrikat: '..........'
Typ: '..........'
Ohne Angabe gelten die oben vorgegebenen Fabrikat/Typen
Menge: 1,000 St

**01.95 Wagner Ewar Abfallbehälter WP 178-P 298x598x190mm**
Abfallbehälter für Aufputzmontage
aus Chromnickelstahl 18/10, matt geschliffen.
Abfalleinwurf von oben, Fassungsvermögen 34 Liter.
Abmessungen 298x598x190mm
einschließlich Befestigungsmaterial.
Artikel Nr. WP 178-P
Fabrikat : Wagner Ewar
oder gleichwertig

Angebotenes
Fabrikat: '..........'
Typ: '..........'
Ohne Angabe gelten die oben vorgegebenen Fabrikat/Typen
Menge: 27,000 St

*Hinweis: Elektro-Warmwasserbereiter und Zubehör*

**01.96 Kompakt-Durchlauferhitzer DCE 11/13,5 kW StiebelEltron 230770**
Kompakt-Durchlauferhitzer DCE 11/13,5 kW
zur Einzel- und Gruppenversorgung.
Einbautiefe nur 10 cm.

AUSTATTUNG:
Elektronisch geregelt mit 3i Technologie.
Gradgenaue Wunschtemperatur bis zur maximalen Leistung.
Blankdrahtheizsystem. Serienmäßig mit Netzanschlusskabel. Wassererwärmung von 20-60 GradC, gradgenau einstellbar über die Bedienung.
Temperaturdrehwähler am Gerät bei DCE 11/13 compact.
Funkfernbedienung mit 2 Memorytasten und Wandhalterung bei DCE 11/13 compact RC.

EFFIZIENZ:
Spart bis zu 30 % Energie und Wasser durch elektronische Leistungsregelung. Geeignet für vorerwärmtes Wasser bis 70 GradC, vorerwärmtes Wasser bis 55 GradC kann durch den Durchlauferhitzer nacherwärmt werden.

PROFI-RAPID INSTALLATION:
Einfache und stabile Wandmontage:
Direkte Verschraubung durch die Geräterückwand. Vorhandene Befestigungspunkte von gängigen Kleinspeichern weiter nutzbar. Gerätekappe durch Rastverhakung leicht zu öffnen. Außenliegender Wasseranschluss: 3/8 für Installation
mit druckloser oder druckfester Armatur.
Kunststoffrohrtauglich.
Einfacher Elektroanschluss: Netzanschlussleitung serienmäßig vorbereitet für Festanschluss, Variabler Elektroanschluss (oben/unten).
Wählbare Leistung von 11 oder 13,5 KW. IP25.
Fehleranalyse über LED-Diagnoseanzeige.
Innere Baugruppe werkzeugfrei entnehmbar.

SICHERHEIT:
Blankdrahtheizsystem für kalkarmes und kalkhaltiges Wasser. Intern aktivierbarer Verbrühschutz (max. 43GradC). Mehrstufiges elektronisches Sicherheitssystem aus Sicherheitstemperaturabschaltung, sensorgesteuerter Überwachung der Heizkörpertemperatur, Lufterkennungssystem.
Technische Daten:
Nennspannung: 400 V,
Nennleistung: 11/13,5 kW,
Nennstrom: 16,2/19,5 A,
Absicherung: 16/20 A,
Frequenz: 50/60 Hz,Phasen: 3/PE,Frequenz 2: 50/60
Hz,Spezifischer Widerstand rho.15 >= (bei theta.kalt <=25GradC und 400 V): 900 O cm,
Spezifische Leitfähigkeit sigma.15 <= (bei theta.kalt <=25GradC und 400 V): 1111 microS/cm,Max.
Netzimpedanz bei 400V / 50Hz: 0,26 O,
Elektronik Stand by: < 2 W,
Wasseranschluss: G 3/8 A,Max.
zulässiger Druck: 1 MPa,Max.
Zulauftemperatur für Nacherwärmung: 55 GradC,Max.
zulässige Zulauftemperatur: 70 GradC,
Ein: >2,5 l/min,
Volumenstrom für Druckverlust: 4 l/min,Druckverlust
bei Volumenstrom: 0,06 MPa,
Druckverlust bei Volumenstrom ohne Durchflussmengen-Begrenzer: 0,015
MPa,Volumenstrom-Begrenzung bei: 4l/min,
Warmwasserdarbietung: 3,7/4,5 l/min,
delta.theta. bei Darbietung: 43K,
Nenninhalt: 0,2 l,
Montageart Untertisch: X,
Anschlussleistung wählbar: true,
Temperatureinstellung: 20-60 GradC,
Schutzklasse: 1,
Isolierblock: Kunststoff,
Heizsystem Wärmeerzeuger: Blankdraht,
Kappe und Rückwand: Kunststoff,
Schutzart (IP): IP24,
Energieeffizienzklasse: A,
Höhe: 293 mm,
Breite: 188 mm,
Tiefe: 99 mm,
Gewicht: 2,5 kg,
Farbe: weiß
Fabrikat: Stiebel Eltron
Typ: DHE Comfort
Art.-Nr.: 230770
oder gleichwertig

Angebotenes
Fabrikat: '..........'
Typ: '..........'
Ohne Angabe gelten die oben vorgegebenen Fabrikat/Typen
Menge: 8,000 St

**01.97 Elektronischer Durchlauferhitzer 18/21/24 StiebelEltron 233678**
Elektronischer Durchlauferhitzer 18/21/24
DEL zur Einzel- und Gruppenversorgung.
Druckfestes Gerät für Druckarmaturen.

AUSSTATTUNG:
Elektronisch geregelt mit 3i Technologie.
Gradgenaue Wunschtemperatur bis zur maximalen Leistung.
Temperaturwahl von 30 - 60 GradC über Drehwähler, Temperaturverstellung im Duschbereich (35GradC - 43 GradC) in 0,5 GradC Schritte.
Hinterleuchtetes Multifunktionsdisplay zur Anzeige von Soll-Temperatur, aktueller Leistungsaufnahme, Status- und Serviceanzeige. 2 Memorytasten.
Verbrühgefahranzeige (>43GradC).
Einstellbare Temperaturbegrenzung.
Drehbare Gerätekappe und Bedieneinheit bei Untertischmontage.

EFFIZIENZ:
Spart bis zu 30 % Energie und Wasser durch elektronische Leistungsregelung.
Maximale Energieeffizienz.
Geeignet für vorerwärmtes Wasser.

PROFI-RAPID INSTALLATION:
Schnelle und einfache Montage. Einfacher Austausch mit allen gängigen Durchlauferhitzern. Universelle Wandmontageleiste. Wasseranschluss für Aufputz- & Unterputzinstallation mit
3-Wege-Absperrung. Kunststoffrohrtauglich.
Durchflussmengenbegrenzer beiliegend.
Variabler Elektroanschluss (oben/unten).
Wählbare Leistung (18/21/24 KW). IP 25.

SERVICE:
Fehleranalyse durch auslesbaren Fehlerspeicher im Display und LED-Diagnoseampel. Innere Baugruppe entnehmbar.

SICHERHEIT:
Blankdraht-Heizsystem für kalkhaltige und kalkarme Wässer. Mehrstufiges Sicherheitskonzept aus Sicherheitstemperaturabschaltung, Druckabschaltung und elektronischem Lufterkennungssystem. Dauerhafter Verbrühschutz aktivierbar.

Technische Daten:
Nennspannung: 400 V,
Nennleistung: 18/21/24 kW,
Nennstrom: 29/31/35
A,Absicherung: 32/32/35 A,
Frequenz: 50/60 Hz,
Phasen: 3/PE,
Frequenz 2: 50/60
Hz,Spezifischer Widerstand rho.15 >= (bei theta.kalt <=25GradC und 400 V): 900 O cm,
Spezifische Leitfähigkeit sigma.15 <= (bei theta.kalt
<=25GradC und 400 V): 1111 microS/cm,Max.
Netzimpedanz bei 400V / 50Hz: 0,270
O,Wasseranschluss: G 1/2 A,Max.
zulässiger Druck: 1,0 MPa,Max.
Zulauftemperatur für Nacherwärmung: 45 GradC,Max. zulässige Zulauftemperatur: 65 GradC,
Ein: >2,5 l/min,
Volumenstrom für Druckverlust: 5,2/6,0/6,9 l/min,
Druckverlust bei Volumenstrom:
0,08/0,10/0,13 (0,06/0,08/0,10 ohne DMB)
MPa,Volumenstrom-Begrenzung bei: 7,5 (12)l/min, Warmwasserdarbietung: 9,2/10,7/12,3 l/min,delta.theta.
bei Darbietung: 28 K,
Nenninhalt: 0,4 l,
Anschlussleistung wählbar: true,
Temperatureinstellung: 30-60
GradC,Schutzklasse: 1,
Isolierblock: Kunststoff,
Heizsystem Wärmeerzeuger: Blankdraht,
Kappe und Rückwand: Kunststoff,
Schutzart (IP): IP25,
Energieeffizienzklasse: A,
Höhe: 478 mm,
Breite: 225 mm,
Tiefe: 105 mm,
Gewicht: 3,6 kg,
Farbe: weiß
Fabrikat: Stiebel Eltron
Typ: DHE Comfort
Art.-Nr.: 233678
oder gleichwertig

Angebotenes
Fabrikat: '..........'
Typ: '..........'
Ohne Angabe gelten die oben vorgegebenen Fabrikat/Typen
Menge: 6,000 St

**01.98 StiebelEltron Vollelektronischer Durchlauferhitzer DHE 27 Touch Art.-Nr.234460**
Vollelektronischer Durchlauferhitzer.
ANWENDUNG: DHE Touch zur Einzel- und Gruppenversorgung. Druckfestes Gerät für Druckarmaturen. AUSSTATTUNG:
Vollelektronisch geregelt mit 4i Technologie. Immer gradgenaue Temperatur durch elektronische Durchflussmengenregelung. Touch-Display & -Wheel, Temperaturwahl von 20-60GradC. Intuitive und individualisierbare Bedienoberfläche.
Bis zu 12 Memorytasten. Wellness- und Timerprogramme. Wannenfüllautomatik.
Schnellinbetriebnahme.
Verbrühgefahranzeige (>43GradC).
Einstellbare Temperaturbegrenzung.
Mini-Funkfernbedienung. Herausnehmbares Bedienteil zur individuellen Installation (siehe optionales Zubehör).
Drehbare Gerätekappe und Bedieneinheit
bei Untertischmontage.
EFFIZIENZ: Spart bis zu 30 % Energie und Wasser durch
vollelektronische Leistungsregelung.
Maximale Energieeffizienz. Grafische Verbrauchs- und Kostenanzeige.
ECO-Modus. Sparmonitor. Geeignet für vorerwärmtes Wasser. PROFI-RAPID
INSTALLATION: Schnelle und einfache Montage. Einfacher Austausch mit allen gängigen Durchlauferhitzern. Universelle
Wandmontageleiste. Wasseranschluss für Aufputz- & Unterputzinstallation mit 3-Wege-Absperrung. Schwenkbarer
Kaltwassereinlauf.
Kunststoffrohrtauglich. Variabler Elektroanschluss (oben/unten). Wählbare Leistung (18/21/24 KW). IP 25.
PROFI-DIRECT: Fehlerspeicher mit QR-Code
Anzeige im Display. Fehlerdiagnose und -behebung via App. Innere Baugruppe entnehmbar.
SICHERHEIT:
Blankdraht-Heizsystem für kalkhaltige und kalkarme Wässer. Elektronisches Sicherheitskonzept mit Luftblasenerkennung. Dauerhafter Verbrühschutz aktivierbar.
Technische Daten:
Nennspannung: 400 V,
Nennleistung: 27
kW,Nennstrom: 39 A,
Absicherung: 40
A,Frequenz 2: 50/- Hz,
Phasen: 3/PE,Max.
Netzimpedanz bei 400V / 50Hz: 0,241
O,Spezifischer Widerstand rho.15 >=: 900
O cm,Spezifische Leitfähigkeit sigma.15
<=: 1111 microS/cm,
Wasseranschluss: G 1/2 A,
Max. zulässiger Druck: 1 MPa,
Max.Zulauftemperatur für Nacherwärmung: 55°C,
Max. Zulauftemperatur (z.B. thermische Desinfektion): 70°C
Ein:>2,5 l/min,Volumenstrom bei 28 K: 13,8
bei 400V l/min,Volumenstrom bei 50 K: 7,7 bei 400V l/min,Druckverlust für Volumenstrom bei 50 K (ohne
Durchflussbegrenzer): 0,13 MPa,
Nenninhalt: 0,4 l,Anschlussleistungwählbar: false,
Temperatureinstellung: Off, 20-60 GradC,
Schutzklasse: 1,
Isolierblock: Kunststoff,Heizsystem
Wärmeerzeuger: Blankdraht,Energieeffizienzklasse:
A,Kappe und Rückwand: Kunststoff,
Höhe: 466 mm,Breite: 225 mm,Tiefe: 105 mm,
Gewicht: 3,2 kg,
Farbe: weiß,
Schutzart (IP): IP25 em. Inkl. Lizenzvertrag.

Fabrikat: Stiebel Eltron
Typ:DHE 27 Touch
Art.-Nr.234460
oder gleichwertig

Angebotenes
Fabrikat: '..........'
Typ: '..........'
Ohne Angabe gelten die oben vorgegebenen Fabrikat/Typen
Menge: 5,000 St

### Titel 02 Vorwandinstallationsystem und Zubehör

*Hinweis: ->GIS-Installationswände*
GIS-Installationswände
als Vorwand vor einer Massivwand, raumhoch oder
teilhoch einschl. oberen und seitlichen Abdeckungen,
einschl. besonders stabilen Wand- und
Deckenbefestigungen, im wesentlichen bestehend aus:
vollsymetrische, verzinkte Stahlprofile 3,2x3,2 cm,
GIS-Profilverbindern, Montagewinkel und
GIS-Systembeplankungen mit 18mm Stärke, Abmessungen
130x60 cm, einschließlich verfliesungsfähiger
Oberfläche nach Herstellerangaben. Einschl.
Zusatzmaterialien für die Aufnahme von nachstehenden
Montageelementen. Einschl. allen erforderlichen
Ausschnitten für querende Rohrleitungen bei den
raumhohen Installationswänden. Einschl. Verspachtelung
aller Stosstellen. Einschl. Einbauen von
Montageelementen, wie z.B. für Wand-WC, Waschtische
mit Wandarmaturen, Haltegriffe usw. (siehe hierzu der Wandbeschreibung nachstehende Zulage-Positionen). Komplett
Fabrikat: Geberit
Typ  : GIS

oder gleichwertig

Angebotenes
Fabrikat:  lsquo; '..........' lsquo;

Typ:  lsquo; '..........' lsquo;
Ohne Angabe gelten die oben vorgegebenen Fabrikat/Typen

Angebotenes Fabr. gilt für alle nachfolgenden Dimensionen und einschl. Formstücke Pos. 02.01 bis 02.50.

**02.1 Inst.vor Massivwand, H/B/T=250/190/15 Kreativraum UG**
GIS-Installationswand
als Vorwand vor einer Massivwand, teilhoch,
Wandbefestigung einseitig,
Ca. Abmessungen der Wand:
Höhe :  250 cm  +/- 5cm
Breite :  190 cm  +/- 5cm
Tiefe :  15 cm  +/- 5cm

Einbauort :  Kreativraum UG
oder gleichwertig

Angebotenes
Fabrikat: '..........'

Typ: '..........'
Ohne Angabe gelten die oben vorgegebenen Fabrikat/Typen
Angebotenes Fabr. gilt für alle nachfolgenden Dimensionen und einschl. Formstücke Pos. 01.02.1 bis 01.02.85
Menge: 1,000 St

**02.2 LT GIS Mepla Armaturenplatte 153 mm für AP- Armaturen 461.740.00.1**
GIS Mepla Armaturenplatte 153 mm als Zulage.
Für Aufputzarmaturen bestehend aus:
GIS Armaturenplatte verzinkt,
mit Schutz-und Markierungsstopfen,
mit Schalldämmeinlage,
mit Abdichtscheibe,
mit Befestigungsmaterial,
mit zwei universellen Wasseranschlüssen R 1/2",
Schutz-und Markierungsstopfen, Schalldämmeinlage,
Abdichtscheiben, Befestigungsmaterial.
Fabrikat:  Geberit
Typ:  GIS
Art.-Nr.:  461.740.00.1
Menge: 2,000 St

**02.3 LT GIS Montageplatte f. Griff/Haltesysteme 57x30x3,0 cm**
GIS Montageplatte f. Griff/Haltesysteme als Zulage,
zur sicheren Montage von Griff-und Haltesystemen,
Wandschränken, Urnial-Schamwänden und dergleichen,
Bestehend aus:
wasserfest verleimtem Baufunierholz
57 x 30 x 3,0 cm, 2,5 kg/Platte

Fabrikat:  Geberit
Typ:  GIS
Art.-Nr.:  461.035.00.1
Menge: 2,000 St

**02.4 LT Geberit GIS Rohrschelle 461.180.00.1**
GIS Rohrschelle als Zulage.
Verwendungszweck: Für Gebrit Traverse für Wandarmaturen, AP, zur Befestigung des Schmutzwasseranschlusses.
Fabrikat:  Geberit
Typ:  GIS
Art.-Nr.:  461.180.00.1
Menge: 2,000 St

**02.5 LT GIS Einbaukasten 461.075.00.1 f. Durchlauferhitzer, verz.**
GIS Einbaukasten, als Zulage, für Elektro-
Durchlauferhitzer bestehend aus:
Einbaukasten verzinkt, mit verfliesungsfähiger
Revisionstür, selbstklebender Gummidichtung,
Befestigungsmaterial.

Fabrikat:  Geberit
Typ:  GIS
Art.-Nr.:  461.075.00.1
Menge: 1,000 St

**02.6 Inst.vor Massivwand, H/B/T=270/450/25 Sanitärbereich UG**
GIS-Installationswand
als Vorwand vor einer Massivwand, teilhoch,
Wandbefestigung zweiseitig,
Ca. Abmessungen der Wand:
Höhe :  270 cm  +/- 5cm
Breite :  450 cm  +/- 5cm
Tiefe :  25 cm  +/- 5cm

Einbauort :  Sanitärbereich UG
Menge: 1,000 St

**02.7 LT GIS WWC min. 114 cm UP-SPK UP320 für Geruchsabsaugung 461.315.00.5**
GIS WWC min. 114 cm UP-SPK UP320 für Geruchsabsaugung
Einsatzbereich
- Zum Einbau im GIS Tragsystem  für Vorwand, Trennwand  und freistehende Wand
- Geeignet für Fußbodenaufbau 0-20 cm
- Zum Anschluss einer externen Geruchsabsaugung

Eigenschaften
- System-Trockenbauelement
- Tragrahmen mit 4 Schnellbefestigungen,
  höhenverstellbar, verzinkt
- Keramikbefestigungen M12, Befestigungsabstand 18 cm
  oder 23 cm
- Wand-WC-Bogen tiefenverstellbar in 8 Positionen,
  Verstellbereich 45 mm, Befestigung schallgedämmt
- UP-Spülkasten UP320 mit Betätigung
  von vorne, 25 Jahre Ersatzteilsicherheit
- UP-Spülkasten für werkzeuglose
  Montage und werkzeuglose Servicearbeiten
- UP-Spülkasten schwitzwassergedämmt
- UP-Spülkasten für 2-Mengen-,
  1-Mengen- oder Spül-Stopp-Spülung
- Bauschutz für Serviceöffnung werkzeuglos montierbar
  und werkzeuglos ablängbar
- Spülmenge einstellbar
- Bei Werkseinstellung sofortiges Nachspülen möglich
- Wasseranschluss hinten/oben  in der Mitte
- Spül-Stopp- oder 1-Mengen-Spülung
  mit Betätigungsplatte Rumba, Mambo oder Tango
- Externe Geruchabsaugung über Spülbogen anschließbar
  (d = 50 mm)

Lieferumfang
- Universeller Wasseranschluss R1/2" mit integriertem
  Eckventil und Handrad (MeplaFix fähig)
- Leerrohr Wasserzuleitung Geberit AquaClean
- AquaClean Positionierungshilfe
  für Elektro-Schalterdose
- Schutz- und Markierungsstopfen
- 2 Gewindestangen M12 für Keramikbefestigung
- PE Anschlussgarnitur, D90 mm
- PE Wand-WC-Bogen, D90 mm
- PE Übergangsstück, D90/110 mm
- Befestigungsmaterial

Art.Nr  : 461.315.00.5
Menge: 3,000 St

**02.8 Geberit Geruchsabsaugung Set zu UP-SPK UP320 Geruchsabsaugung Abluft 349.352.00.1**
Geruchsabsaugung Set zu UP-SPK UP320 Geruchsabsaugung Abluft Einsatzbereich
- Zur Verwendung an GIS-, Duofix- und
  Kombifix-Montageelementen mit
  vorbereitetem Geruchsabsaugeanschluss
Lieferumfang
Anschlussstutzen an Unterputz-Gehäuse;
Aluminium Flexrohr mit Befestigungsmaterial und Anschlussstück; Reduktion DN 80 / 50 zu
Geruchsabsaugung; Anschlussrohr mit
Bogen und Befestigungsmaterial.
Fabrikat Geberit
Art.Nr  : 349.352.00.1
Menge: 3,000 St

**02.9 LT GIS Montageplatte universell, 16 x 110 cm**
GIS Montageplatte universell, 16 x 110 cm
  Verwendungszwecke
- Zum Einbau in Geberit GIS
 Tragsysteme für Vorwände, Trennwände
  oder frei stehende Wände
- Für barrierefreies Bauen geeignet
- Zum Befestigen von Stütz- und Haltegriffen
- Zum Befestigen von Urinaltrennwänden,
 Duschtrennwänden und Wandschränken
Eigenschaften
- Montageplatte aus Furnierholz,
 wasserfest verleimt
- In zwei kleinere Montageplatten teilbar
- Umlaufende Ausfräsung passend zu
 Geberit GIS Profil
- Vertikal und horizontal montierbar
Technische Eigenschaften
- Werkstoff: Holz
Fabrikat: Geberit
Typ: GIS
Artikel-Nr.: 461.135.00.1
Menge: 3,000 St

**02.10 KT GIS Mepla Armaturenplatte 153 mm für AP- Armaturen 461.740.00.1**
GIS Mepla Armaturenplatte 153 mm als Zulage.
Geberit Typ: GIS Art.-Nr.: 461.740.00.1
Menge: 1,000 St

**02.11 Inst.vor Massivwand,raumh.Wandbef.einseitig H/B/T=100/350/20 Waschraum UG**
GIS-Installationswand als Schachtwand
als Vorwand vor einer Massivwand, teilhoch,
Wandbefestigung einseitig,
Ca. Abmessungen der Wand:
Höhe :  100 cm  +/- 5cm
Breite :  350 cm  +/- 5cm
Tiefe :  20 cm  +/- 5cm

Einbauort : Waschraum UG
Menge: 1,000 St

**02.12 LT GIS Mepla Waschtisch-Set 461.430.00.1 verzinkte Armaturenplatte**
GIS Mepla Waschtisch-Set als Zulage, bestehend aus:
GIS Armaturenplatte verzinkt,
mit zwei universellen Wasseranschlüssen R 1/2",
schallisolierter Ablaufrohrschelle d= 50 mm, mit 2
Gewindestangen M 10, Befestigungs-Clip M 10, PE-HD
Ablaufanschlußbogen DN 40, Gummidichtung d= 44/32 mm,
Schutzund Markierungsstopfen, Schalldämmeinlage,
Abdichtscheibe, Befestigungsmaterial.

Fabrikat:  Geberit
Typ:  GIS
Art.-Nr.:  461.430.00.1
Menge: 2,000 St

**02.13 KT Geberit GIS Rohrschelle 461.180.00.1**
GIS Rohrschelle als Zulage.
Geberit GIS Art.-Nr.: 461.180.00.1
Menge: 2,000 St

**02.14 KT GIS Mepla Armaturenplatte 153 mm für AP- Armaturen 461.740.00.1**
GIS Mepla Armaturenplatte 153 mm als Zulage.
Geberit Typ: GIS Art.-Nr.: 461.740.00.1
Menge: 4,000 St

**02.15 KT GIS Montageplatte universell, 16 x 110 cm Geberit GIS 461.135.00.1**
GIS Montageplatte universell, 16 x 110 cm
Fabrikat: Geberit GIS Nr.: 461.135.00.1
Menge: 3,000 St

**02.16 Inst.vor Massivwand,raumh.Wandbef.einseitig H/B/T=170/60/20 Waschraum UG**
GIS-Installationswand als Schachtwand
als Vorwand vor einer Massivwand, raumhoch, Wandbefestigung zweiseitig,
Ca. Abmessungen der Wand:
Höhe :  130 cm  +/- 5cm
Breite :  330 cm  +/- 5cm
Tiefe :  20 cm  +/- 5cm

Einbauort : Waschraum
Menge: 1,000 St

**02.17 KT GIS Einbaukasten 461.075.00.1 f. Durchlauferhitzer, verz.**
GIS Einbaukasten, als Zulage für Elektro-
Durchlauferhitzer Geberit GIS Nr.:461.075.00.1
Menge: 1,000 St

**02.18 Inst.vor Massivwand,raumh.Wandbef.zweiseitig H/B/T=270/110/30 Personal-WC UG**
GIS-Installationswand als Schachtwand
als Vorwand vor einer Massivwand, raumhoch, Wandbefestigung zweiseitig,
Ca. Abmessungen der Wand:
Höhe :  270 cm  +/- 5cm
Breite :  110 cm  +/- 5cm
Tiefe :  30 cm  +/- 5cm

Einbauort : Personal-WC UG
Menge: 1,000 St

**02.19 LT GIS Wand-WC, min 114 cm, UP-Spk. UP320,**
GIS Wand-WC, min 114 cm, UP-Spk. UP320,
Eigenschaften
- System-Trockenbauelement
- Tragrahmen mit 4 Schnellbefestigungen,
  höhenverstellbar, verzinkt
- Keramikbefestigungen M12,
  Befestigungsabstand 18 cm oder 23 cm
- Wand-WC-Bogen tiefenverstellbar
  in 8 Positionen, Verstellbereich
  45 mm, Befestigung schallgedämmt
- UP-Spülkasten UP320 mit Betätigung
  von vorne, 25 Jahre
  Ersatzteilsicherheit
- UP-Spülkasten für werkzeuglose
  Montage und werkzeuglose
  Servicearbeiten
- UP-Spülkasten schwitzwassergedämmt
- Bauschutz für Serviceöffnung werkzeuglos montierbar
  und  werkzeuglos ablängbar
- Spülmenge einstellbar
- Bei Werkseinstellung sofortiges Nachspülen möglich
- Wasseranschluss hinten/oben in der Mitte
- Verbindungsschlauch zum Eckventil werkzeuglos
  verschraubbar
- Drückerstangen schallgedämmt, werkzeuglose
  Schnelleinstellung
- 2-Mengen-Spülung mit Betätigungsplatte
  Sigma50, Sigma20, Samba oder  Bolero
- 1-Mengen-Spülung mit Betätigungsplatte Sigma10
- Spül-Stopp-Spülung mit Betätigungsplatte
  Rumba, Mambo oder Tango
Lieferumfang
- Universeller Wasseranschluss  R 1/2" mit integriertem  Eckventil und Handrad (MeplaFix fähig)
- Leerrohr Wasserzuleitung für Balena Dusch-WC
- Schutz- und Markierungs stopfen
- 2 Gewindestangen M12 für Keramikbefestigung
- PE Anschlussgarnitur, D 90 mm
- PE Wand-WC-Bogen, D 90 mm
- PE Übergangsstück, D 90/110 mm
- Befestigungsmaterial

Fabrikat: Geberit
Typ  : GIS
Art.-Nr : 461.311.00.5

oder gleichwertig
Angebotenes
Fabrikat: '..........'
Typ: '..........'
Ohne Angabe gelten die oben vorgegebenen Fabrikat/Typen
Menge: 1,000 St

**02.20 Inst.vor Massivwand,raumh.Wandbef.zweiseitig H/B/T=270/110/30 Personal-WC UG**
GIS-Installationswand als Schachtwand
als Vorwand vor einer Massivwand, raumhoch, Wandbefestigung zweiseitig,
Ca. Abmessungen der Wand:
Höhe :  270 cm  +/- 5cm
Breite :  110 cm  +/- 5cm
Tiefe :  30 cm  +/- 5cm

Einbauort : Personal-WC UG
Menge: 1,000 St

**02.21 KT GIS Waschtisch-Set, für Einlocharmatur 461.430.00.1**
GIS Waschtisch-Set, für Einlocharmatur
Geberit/GIS Art.-Nr : 461.430.00.1
Menge: 1,000 St

**02.22 KT GIS Einbaukasten 461.075.00.1 f. Durchlauferhitzer, verz.**
GIS Einbaukasten, als Zulage für Elektro-
Durchlauferhitzer Geberit GIS Nr.:461.075.00.1
Menge: 1,000 St

**02.23 Inst.vor Massivwand,raumh.Wandbef.einseitig H/B/T=100/350/20 Waschraum EG**
GIS-Installationswand als Schachtwand
als Vorwand vor einer Massivwand, teilhoch,
Wandbefestigung einseitig,
Ca. Abmessungen der Wand:
Höhe :  100 cm  +/- 5cm
Breite :  350 cm  +/- 5cm
Tiefe :  20 cm  +/- 5cm

Einbauort : Waschraum EG
Menge: 1,000 St

**02.24 LT GIS Mepla Waschtisch-Set 461.430.00.1 verzinkte Armaturenplatte**
GIS Mepla Waschtisch-Set als Zulage, bestehend aus:
GIS Armaturenplatte verzinkt,
mit zwei universellen Wasseranschlüssen R 1/2",
schallisolierter Ablaufrohrschelle d= 50 mm, mit 2
Gewindestangen M 10, Befestigungs-Clip M 10, PE-HD
Ablaufanschlußbogen DN 40, Gummidichtung d= 44/32 mm,
Schutzund Markierungsstopfen, Schalldämmeinlage,
Abdichtscheibe, Befestigungsmaterial.

Fabrikat:  Geberit
Typ:  GIS
Art.-Nr.:  461.430.00.1
Menge: 2,000 St

**02.25 KT Geberit GIS Rohrschelle 461.180.00.1**
GIS Rohrschelle als Zulage.
Geberit GIS Art.-Nr.: 461.180.00.1
Menge: 2,000 St

**02.26 KT GIS Mepla Armaturenplatte 153 mm für AP- Armaturen 461.740.00.1**
GIS Mepla Armaturenplatte 153 mm als Zulage.
Geberit Typ: GIS Art.-Nr.: 461.740.00.1
Menge: 4,000 St

**02.27 KT GIS Montageplatte universell, 16 x 110 cm Geberit GIS 461.135.00.1**
GIS Montageplatte universell, 16 x 110 cm
Fabrikat: Geberit GIS Nr.: 461.135.00.1
Menge: 3,000 St

**02.28 Inst.vor Massivwand,raumh.Wandbef.einseitig H/B/T=170/60/20 Waschraum EG**
GIS-Installationswand als Schachtwand
als Vorwand vor einer Massivwand, raumhoch, Wandbefestigung zweiseitig,
Ca. Abmessungen der Wand:
Höhe :  130 cm  +/- 5cm
Breite :  330 cm  +/- 5cm
Tiefe :  20 cm  +/- 5cm

Einbauort : Waschraum EG
Menge: 1,000 St

**02.29 KT GIS Einbaukasten 461.075.00.1 f. Durchlauferhitzer, verz.**
GIS Einbaukasten, als Zulage für Elektro-
Durchlauferhitzer Geberit GIS Nr.:461.075.00.1
Menge: 1,000 St

**02.30 Inst.vor Massivwand,raumh.Wandbef.zweiseitig H/B/T=270/110/30 Personal-WC EG**
GIS-Installationswand als Schachtwand
als Vorwand vor einer Massivwand, raumhoch, Wandbefestigung zweiseitig,
Ca. Abmessungen der Wand:
Höhe :  270 cm  +/- 5cm
Breite :  110 cm  +/- 5cm
Tiefe :  30 cm  +/- 5cm

Einbauort : Personal-WC EG
Menge: 1,000 St

**02.31 LT GIS Wand-WC, min 114 cm, UP-Spk. UP320,**
GIS Wand-WC, min 114 cm, UP-Spk. UP320,
Eigenschaften
- System-Trockenbauelement
- Tragrahmen mit 4 Schnellbefestigungen,
  höhenverstellbar, verzinkt
- Keramikbefestigungen M12,
  Befestigungsabstand 18 cm oder 23 cm
- Wand-WC-Bogen tiefenverstellbar
  in 8 Positionen, Verstellbereich
  45 mm, Befestigung schallgedämmt
- UP-Spülkasten UP320 mit Betätigung
  von vorne, 25 Jahre
  Ersatzteilsicherheit
- UP-Spülkasten für werkzeuglose
  Montage und werkzeuglose
  Servicearbeiten
- UP-Spülkasten schwitzwassergedämmt
- Bauschutz für Serviceöffnung werkzeuglos montierbar
  und  werkzeuglos ablängbar
- Spülmenge einstellbar
- Bei Werkseinstellung sofortiges Nachspülen möglich
- Wasseranschluss hinten/oben in der Mitte
- Verbindungsschlauch zum Eckventil werkzeuglos
  verschraubbar
- Drückerstangen schallgedämmt, werkzeuglose
  Schnelleinstellung
- 2-Mengen-Spülung mit Betätigungsplatte
  Sigma50, Sigma20, Samba oder  Bolero
- 1-Mengen-Spülung mit Betätigungsplatte Sigma10
- Spül-Stopp-Spülung mit Betätigungsplatte
  Rumba, Mambo oder Tango
Lieferumfang
- Universeller Wasseranschluss  R 1/2" mit integriertem  Eckventil und Handrad (MeplaFix fähig)
- Leerrohr Wasserzuleitung für Balena Dusch-WC
- Schutz- und Markierungs stopfen
- 2 Gewindestangen M12 für Keramikbefestigung
- PE Anschlussgarnitur, D 90 mm
- PE Wand-WC-Bogen, D 90 mm
- PE Übergangsstück, D 90/110 mm
- Befestigungsmaterial

Fabrikat: Geberit
Typ  : GIS
Art.-Nr : 461.311.00.5

oder gleichwertig
Angebotenes
Fabrikat: '..........'
Typ: '..........'
Ohne Angabe gelten die oben vorgegebenen Fabrikat/Typen
Menge: 1,000 St

**02.32 Inst.vor Massivwand,raumh.Wandbef.zweiseitig H/B/T=270/110/30 Personal-WC EG**
GIS-Installationswand als Schachtwand
als Vorwand vor einer Massivwand, raumhoch, Wandbefestigung zweiseitig,
Ca. Abmessungen der Wand:
Höhe :  270 cm  +/- 5cm
Breite :  110 cm  +/- 5cm
Tiefe :  30 cm  +/- 5cm

Einbauort : Personal-WC EG
Menge: 1,000 St

**02.33 KT GIS Waschtisch-Set, für Einlocharmatur 461.430.00.1**
GIS Waschtisch-Set, für Einlocharmatur
Geberit/GIS Art.-Nr : 461.430.00.1
Menge: 1,000 St

**02.34 KT GIS Einbaukasten 461.075.00.1 f. Durchlauferhitzer, verz.**
GIS Einbaukasten, als Zulage für Elektro-
Durchlauferhitzer Geberit GIS Nr.:461.075.00.1
Menge: 1,000 St

**02.35 Inst.vor Massivwand, H/B/T=270/450/25 Sanitärbereich EG**
GIS-Installationswand
als Vorwand vor einer Massivwand, teilhoch,
Wandbefestigung zweiseitig,
Ca. Abmessungen der Wand:
Höhe :  270 cm  +/- 5cm
Breite :  450 cm  +/- 5cm
Tiefe :  25 cm  +/- 5cm

Einbauort :  Sanitärbereich EG
Menge: 1,000 St

**02.36 KT GIS WWC min. 114 cm UP-SPK UP320 für Geruchsabsaugung 461.315.00.5**
GIS WWC min. 114 cm UP-SPK UP320 für Geruchsabsaugung
Geberit GIS Art.Nr: 461.315.00.5
Menge: 4,000 St

**02.37 KT Geberit Geruchsabsaugung Set zu UP-SPK UP320 349.352.00.1**
Geruchsabsaugung Set zu UP-SPK UP320
Geberit Art.Nr  : 349.352.00.1
Menge: 4,000 St

**02.38 KT GIS Montageplatte universell, 16 x 110 cm Geberit GIS Artikel-Nr.: 461.135.00.1**
GIS Montageplatte universell, 16 x 110 cm
Geberit GIS Artikel-Nr.: 461.135.00.1
Menge: 3,000 St

**02.39 Inst.vor Massivwand, RH H/B/T=270/170/25 Beh.-WC EG**
GIS-Installationswand
als Vorwand vor einer Massivwand, Raumhoch,
Wandbefestigung einseitig,
Ca. Abmessungen der Wand:
Höhe :  270 cm  +/- 5cm
Breite :  170 cm  +/- 5cm
Tiefe :  25 cm  +/- 5cm

Einbauort :  Behinderten-WC EG
Menge: 1,000 St

**02.40 KT GIS Mepla Armaturenplatte 153 mm für AP- Armaturen 461.740.00.1**
GIS Mepla Armaturenplatte 153 mm als Zulage.
Geberit Typ: GIS Art.-Nr.: 461.740.00.1
Menge: 1,000 St

**02.41 Inst.vor Massivwand, H/B/T=130/200/25 Beh.-WC EG**
GIS-Installationswand
als Vorwand vor einer Massivwand, teilhoch,
Wandbefestigung zweiseitig,
Ca. Abmessungen der Wand:
Höhe :  130 cm  +/- 5cm
Breite :  200 cm  +/- 5cm
Tiefe :  25 cm  +/- 5cm

Einbauort :  Behinderten-WC EG
Menge: 1,000 St

**02.42 KT GIS Wand-WC, min. 114 cm mit UP-Spülkasten 461.311.00.1**
GIS Wand-WC, min. 114 cm,mit UP-Spülkasten
Geberit/GIS/ Art.Nr.:461.311.00.1
Menge: 1,000 St
Produkt:
  Artikel:
    Artikelnummer: 461.311.00.1
    Artikelkurztext: KT GIS Wand-WC, min. 114 cm mit UP-Spülkasten 461.311.00.1

**02.43 GIS Montageplatte f. Griff/Haltesysteme 57x30x3,0 cm**
GIS Montageplatte f. Griff/Haltesysteme als Zulage,
zur sicheren Montage von Griff-und Haltesystemen,
Art.-Nr.:  461.035.00.1
Menge: 2,000 St

**02.44 Inst.vor Massivwand,raumh.Wandbef.einseitig H/B/T 270/80/25 Behinderten_WC EG**
GIS-Installationswand als Schachtwand
als Vorwand vor einer Massivwand, raumhoch, Wandbefestigung einseitig,
Ca. Abmessungen der Wand:
Höhe :  330 cm  +/- 5cm
Breite :  80 cm  +/- 5cm
Tiefe :  20 cm  +/- 5cm

Einbauort :  Behinderten_WC EG
Menge: 1,000 St

**02.45 KT GIS Mepla Armaturenplatte 153 mm für AP- Armaturen 461.740.00.1**
GIS Mepla Armaturenplatte 153 mm als Zulage.
Geberit Typ: GIS Art.-Nr.: 461.740.00.1
Menge: 1,000 St

**02.46 KT Geberit GIS Rohrschelle 461.180.00.1**
GIS Rohrschelle als Zulage.
Geberit GIS Art.-Nr.: 461.180.00.1
Menge: 1,000 St

**02.47 KT GIS Einbaukasten 461.075.00.1 f. Durchlauferhitzer, verz.**
GIS Einbaukasten, als Zulage für Elektro-
Durchlauferhitzer Geberit GIS Nr.:461.075.00.1
Menge: 1,000 St

**02.48 GIS Montageplatte f. Griff/Haltesysteme 57x30x3,0 cm**
GIS Montageplatte f. Griff/Haltesysteme als Zulage,
zur sicheren Montage von Griff-und Haltesystemen,
Art.-Nr.:  461.035.00.1
Menge: 1,000 St

**02.49 Inst.vor Massivwand, H/B/T=120/120/20 Behinderten-WC EG**
GIS-Installationswand
als Vorwand vor einer Massivwand, teilhoch,
Wandbefestigung: ohne
Ca. Abmessungen der Wand:
Höhe :  120 cm  +/- 5cm
Breite :  120 cm  +/- 5cm
Tiefe :  20 cm  +/- 5cm

Einbauort :  Personal-und Behinderten-WC EG
Menge: 1,000 St

**02.50 LT GIS Waschtischset mit UP-Geruchsv. Geberit GIS Art.-Nr : 461.435.00.1**
GIS Waschtischset mit UP-Geruchsv. BF, für Einlocharmatur
- Für barrierefreies Bauen
Eigenschaften
- Armaturenanschlussplatte höhenverstellbar, verzinkt
- UP-Geruchsverschluss bei Fertigmontage +/- 3 cm
  höhenverstellbar
- UP-Geruchsverschluss mit optimaler Strömungsführung
  und hoher Selbst reinigungsfähigkeit
Lieferumfang
- UP-Geruchsverschluss D 40 mm mit Wandeinbaukasten,
- 2 universelle Wasseranschlüsse R 1/2" (MeplaFix
  fähig) mit Dämmunterlage
- 2 Abdichtscheiben
- 2 Befestigungs-Clips M10
- 2 Gewindestangen M10 für Keramikbefestigung
- 2 Schalldämmeinlagen
- 2 Schutz- und Markierungsstopfen (bis max. 15 bar)
- Gummidichtung D 40
- Befestigungsmaterial
- Bauschutz aus  Styropor

Fabrikat: Geberit
Typ  : GIS
Art.-Nr : 461.435.00.1
Menge: 1,000 St

**02.51 Inst.w.freistehend,raumh. Wandbef.zweiseitig H/B/T=270/710/30 Sanitärbereich OG**
GIS-Installationswand
als freistehende Wand, raumhoch,
Wandbefestigung zweiseitig, Tiefe 8-36 cm
Ca. Abmessungen der Wand:
Höhe :  270 cm  +/- 5cm
Breite :  710 cm  +/- 5cm
Tiefe :  30 cm  +/- 5cm

Einbauort : Sanitärbereich OG
Menge: 1,000 St

**02.52 KT GIS Mepla Waschtisch-Set 461.430.00.1 verzinkte Armaturenplatte**
GIS Mepla Waschtisch-Set als Zulage,
Geberit GIS Art.-Nr.: 461.430.00.1
Menge: 3,000 St

**02.53 KT Geberit GIS Rohrschelle 461.180.00.1**
GIS Rohrschelle als Zulage.
Geberit GIS Art.-Nr.: 461.180.00.1
Menge: 3,000 St

**02.54 KT GIS Mepla Armaturenplatte 153 mm für AP- Armaturen 461.740.00.1**
GIS Mepla Armaturenplatte 153 mm als Zulage.
Geberit Typ: GIS Art.-Nr.: 461.740.00.1
Menge: 5,000 St

**02.55 KT GIS Montageplatte universell, 16 x 110 cm Geberit GIS 461.135.00.1**
GIS Montageplatte universell, 16 x 110 cm
Fabrikat: Geberit GIS Nr.: 461.135.00.1
Menge: 5,000 St

**02.56 LT GIS Waschmaschinen-Set Art.-Nr : 461.445.00.1**
GIS Waschmaschinen-Set
- Zum Anschluss von Wasch- oder Geschirrspülmaschine
Eigenschaften
- Armaturenplatte verzinkt, vertikal oder horizontal
  montierbar
- Wasseranschluss und Unterputz-Siphon können getrennt
  oder zusammen positioniert werden
Lieferumfang
- Universeller Wasseranschluss  R 1/2" (MeplaFix fähig)
- Schalldämmeinlage
- 2 Abdichtscheiben
- Schutz- und Markierungsstopfen  (bis max. 15 bar)
- UP-Siphon
- Winkel-Schlauchtülle D 19mm und D 23 mm, verchromt
- Ablaufstutzen
- Wandrosette, verchromt
- Dichtung D 40 mm
- Befestigungsmaterial

Fabrikat: Geberit
Typ  : GIS
Art.-Nr : 461.445.00.1
Menge: 1,000 St

**02.57 Inst.vor Massivwand, H/B/T=150/370/25 Sanitärbereich OG**
GIS-Installationswand
als Vorwand vor einer Massivwand, teilhoch,
Wandbefestigung zweiseitig,
Ca. Abmessungen der Wand:
Höhe :  150 cm  +/- 5cm
Breite :  370 cm  +/- 5cm
Tiefe :  25 cm  +/- 5cm

Einbauort :  Sanitärbereich OG
Menge: 1,000 St

**02.58 KT GIS WWC min. 114 cm UP-SPK UP320 für Geruchsabsaugung 461.315.00.5**
GIS WWC min. 114 cm UP-SPK UP320 für Geruchsabsaugung
Geberit GIS Art.Nr: 461.315.00.5
Menge: 4,000 St

**02.59 KT Geberit Geruchsabsaugung Set zu UP-SPK UP320 349.352.00.1**
Geruchsabsaugung Set zu UP-SPK UP320
Geberit Art.Nr  : 349.352.00.1
Menge: 4,000 St

**02.60 KT GIS Montageplatte universell, 16 x 110 cm Geberit GIS Artikel-Nr.: 461.135.00.1**
GIS Montageplatte universell, 16 x 110 cm
Geberit GIS Artikel-Nr.: 461.135.00.1
Menge: 3,000 St

**02.61 Inst.vor Massivwand,raumh.Wandbef.einseitig H/B/T 270/100/25 Sanitärbereich OG**
GIS-Installationswand als Schachtwand
als Vorwand vor einer Massivwand, raumhoch, Wandbefestigung einseitig,
Ca. Abmessungen der Wand:
Höhe :  270 cm  +/- 5cm
Breite :  100 cm  +/- 5cm
Tiefe :  25 cm  +/- 5cm

Einbauort : Sanitärbereich OG
Menge: 1,000 St

**02.62 KT GIS Mepla Armaturenplatte 100 mm für AP- Armaturen 461.741.00.1**
GIS Mepla Armaturenplatte 153 mm als Zulage.
Geberit Typ: GIS Art.-Nr.: 461.741.00.1
Menge: 1,000 St

**02.63 Inst.vor Massivwand,raumh.Wandbef.zweiseitig H/B/T=270/110/30 Personal-WC OG**
GIS-Installationswand als Schachtwand
als Vorwand vor einer Massivwand, raumhoch, Wandbefestigung zweiseitig,
Ca. Abmessungen der Wand:
Höhe :  270 cm  +/- 5cm
Breite :  110 cm  +/- 5cm
Tiefe :  30 cm  +/- 5cm

Einbauort : Personal-WC oG
Menge: 1,000 St

**02.64 KT GIS Wand-WC, min 114 cm, UP-Spk. UP320, Geberit GIS Art.-Nr : 461.311.00.5**
GIS Wand-WC, min 114 cm, UP-Spk. UP320,
Geberit GIS Art.-Nr : 461.311.00.5
Menge: 1,000 St

**02.65 Inst.vor Massivwand,raumh.Wandbef.zweiseitig H/B/T=270/110/30 Personal-WC OG**
GIS-Installationswand als Schachtwand
als Vorwand vor einer Massivwand, raumhoch, Wandbefestigung zweiseitig,
Ca. Abmessungen der Wand:
Höhe :  270 cm  +/- 5cm
Breite :  110 cm  +/- 5cm
Tiefe :  30 cm  +/- 5cm

Einbauort : Personal-WC OG
Menge: 1,000 St

**02.66 KT GIS Waschtisch-Set, für Einlocharmatur 461.430.00.1**
GIS Waschtisch-Set, für Einlocharmatur
Geberit/GIS Art.-Nr : 461.430.00.1
Menge: 1,000 St

**02.67 KT GIS Einbaukasten 461.075.00.1 f. Durchlauferhitzer, verz.**
GIS Einbaukasten, als Zulage für Elektro-
Durchlauferhitzer Geberit GIS Nr.:461.075.00.1
Menge: 1,000 St

**02.68 Inst.vor Massivwand, H/B/T=150/320/25 Sanitärbereich DG**
GIS-Installationswand
als Vorwand vor einer Massivwand, teilhoch,
Wandbefestigung zweiseitig,
Ca. Abmessungen der Wand:
Höhe :  150 cm  +/- 5cm
Breite :  320 cm  +/- 5cm
Tiefe :  25 cm  +/- 5cm

Einbauort :  Sanitärbereich DG
Menge: 1,000 St

**02.69 KT GIS WWC min. 114 cm UP-SPK UP320 für Geruchsabsaugung 461.315.00.5**
GIS WWC min. 114 cm UP-SPK UP320 für Geruchsabsaugung
Geberit GIS Art.Nr: 461.315.00.5
Menge: 3,000 St

**02.70 KT Geberit Geruchsabsaugung Set zu UP-SPK UP320 349.352.00.1**
Geruchsabsaugung Set zu UP-SPK UP320
Geberit Art.Nr  : 349.352.00.1
Menge: 3,000 St

**02.71 KT GIS Montageplatte universell, 16 x 110 cm Geberit GIS Artikel-Nr.: 461.135.00.1**
GIS Montageplatte universell, 16 x 110 cm
Geberit GIS Artikel-Nr.: 461.135.00.1
Menge: 2,000 St

**02.72 Inst.vor Massivwand,raumh.Wandbef.einseitig H/B/T 270/120/25 Sanitärbereich DG**
GIS-Installationswand als Schachtwand
als Vorwand vor einer Massivwand, raumhoch, Wandbefestigung einseitig,
Ca. Abmessungen der Wand:
Höhe :  270 cm  +/- 5cm
Breite :  120 cm  +/- 5cm
Tiefe :  25 cm  +/- 5cm

Einbauort : Sanitärbereich DG
Menge: 1,000 St

**02.73 KT GIS Mepla Armaturenplatte 100 mm für AP- Armaturen 461.741.00.1**
GIS Mepla Armaturenplatte 153 mm als Zulage.
Geberit Typ: GIS Art.-Nr.: 461.741.00.1
Menge: 1,000 St

**02.74 Inst.vor Massivwand,raumh.Wandbef.zweiseitig H/B/T300/120/25 Personal_WC DG**
GIS-Installationswand als Schachtwand
als Vorwand vor einer Massivwand, raumhoch, Wandbefestigung zweiseitig,
Ca. Abmessungen der Wand:
Höhe :  300 cm  +/- 5cm
Breite :  120 cm  +/- 5cm
Tiefe :  25 cm  +/- 5cm

Einbauort : Personal-WC DG
Menge: 2,000 St

**02.75 KT GIS Wand-WC, min 114 cm, UP-Spk. UP320, Geberit GIS Art.-Nr : 461.311.00.5**
GIS Wand-WC, min 114 cm, UP-Spk. UP320,
Geberit GIS Art.-Nr : 461.311.00.5
Menge: 2,000 St

**02.76 Inst.w.freistehend,raumh. Wandbef.zweiseitig H/B/T=300/210/30 Personal_WC DG**
GIS-Installationswand
als freistehende Wand, raumhoch,
Wandbefestigung zweiseitig, Tiefe 8-36 cm
Ca. Abmessungen der Wand:
Höhe :  300 cm  +/- 5cm
Breite :  210 cm  +/- 5cm
Tiefe :  30 cm  +/- 5cm

Einbauort : Personal_WC DG
Menge: 1,000 St

**02.77 KT GIS Mepla Waschtisch-Set 461.430.00.1**
GIS Mepla Waschtisch-Set als Zulage
Geberit GIS Art.-Nr.:461.430.00.1
Menge: 2,000 St

**02.78 GIS Einbaukasten 461.075.00.1 f. Durchlauferhitzer, verz.**
GIS Einbaukasten, als Zulage, für Elektro-
Durchlauferhitzer Geberit GIS 461.075.00.1
Menge: 1,000 St

**02.79 Inst.vor Massivwand,raumh.Wandbef.einseitig H/B/T=100/350/20 Waschraum DG**
GIS-Installationswand als Schachtwand
als Vorwand vor einer Massivwand, teilhoch,
Wandbefestigung einseitig,
Ca. Abmessungen der Wand:
Höhe :  100 cm  +/- 5cm
Breite :  500 cm  +/- 5cm
Tiefe :  20 cm  +/- 5cm

Einbauort : Waschraum DG
Menge: 1,000 St

**02.80 KT GIS Mepla Waschtisch-Set 461.430.00.1**
GIS Mepla Waschtisch-Set als Zulage
Geberit GIS Art.-Nr.:461.430.00.1
Menge: 2,000 St

**02.81 KT Geberit GIS Rohrschelle 461.180.00.1**
GIS Rohrschelle als Zulage.
Geberit GIS Art.-Nr.: 461.180.00.1
Menge: 2,000 St

**02.82 KT GIS Mepla Armaturenplatte 153 mm für AP- Armaturen 461.740.00.1**
GIS Mepla Armaturenplatte 153 mm als Zulage.
Geberit Typ: GIS Art.-Nr.: 461.740.00.1
Menge: 4,000 St

**02.83 KT GIS Montageplatte universell, 16 x 110 cm Geberit GIS 461.135.00.1**
GIS Montageplatte universell, 16 x 110 cm
Fabrikat: Geberit GIS Nr.: 461.135.00.1
Menge: 4,000 St

**02.84 Inst.vor Massivwand, H/B/T=270/150/20 Waschraum DG**
GIS-Installationswand
als Vorwand vor einer Massivwand, raumhoch,
Wandbefestigung einseitig,
Ca. Abmessungen der Wand:
Höhe :  270 cm  +/- 5cm
Breite :  150 cm  +/- 5cm
Tiefe :  20 cm  +/- 5cm

Einbauort :  Waschraum DG
Menge: 1,000 St

**02.85 Zulage für Ausschnitt Fußbodenheizungsverteiler herstellen. H/B=750/1000mm**
Menge: 1,000 St

**02.86 Duofix Stütz und Haltegriffe, 112 cm, BF Art.-Nr : 111.790.00.1**
Duofix Stütz und Haltegriffe, 112 cm, BF
Einsatzbereich
- Zum Einbau in teilhohe oder
  raumhohe Vorwandinstallation
- Zum Einbau in raumhohe
  Installationswand
- Zum Einbau in Duofix Systemwand
- Geeignet für Fußbodenaufbau 0 - 20 cm
- Zur Befestigung von Stütz-
  und Haltegriffen
- Für barrierefreies Bauen

Eigenschaften
- Trockenbauelement
- Selbsttragend
- Rahmen pulverbeschichtet,
  Farbe Geberit blau
- Rahmen mit Löchern D 9 mm
  für Befestigung im Holzständerbau
- Befestigungsplatte für Stütz-
  und Haltegriffe aus Furnierholz,
  wasserfest verleimt, höhen-
  und tiefenverstellbar
- Fußstützen mit cm-Raster-Markierung,
  rutschsicher, höhenverstellbar,
  verzinkt
- Fußplatte drehbar, für den
  Einbau in UW50 und UW75 Profile

Lieferumfang
- Befestigungsmaterial

Fabrikat: Geberit
Typ  : Duofix
Art.-Nr : 111.790.00.1
oder gleichwertig

Angebotenes
Fabrikat: '..........'

Typ: '..........'
Ohne Angabe gelten die oben vorgegebenen Fabrikat/Typen
Angebotenes Fabr. gilt für alle nachfolgenden Dimensionen und einschl. Formstücke Pos. 01.02.86 bis 01.02.91
Menge: 2,000 St

**02.87 Duofix Traverse für Standarmatur, Küchenspüle 111.774.00.1**
Duofix Traverse für Standarmatur, Küchenspüle
Verwendungszwecke
- Für Trockenbau
Lieferumfang
- 2 Anschlusswinkel R 1/2,  MeplaFix-fähig
- 2 Abdichtscheiben
- 2 Schalldämmunterlagen
- 2 Dämmhülsen
- Anschlussbogen aus PE-HD, D 50 mm
- Dichtung D 44/40 mm
- 2 Schutzstopfen
- Befestigungsmaterial

Fabrikat: Geberit
Typ: Duofix
Artikel-Nr.: 111.774.00.1
Menge: 8,000 St

**02.88 Duofix Waschtisch, 112 cm, für Einlocharmatur**
Duofix Waschtisch, 112 cm,für Einlocharmatur
für den Einbau in einer Ständerwand oder in einer Trockenbau Vorwand vor einer Massiv- oder Ständerwand
Vormontierte Einheit, bestehend aus:
-selbsttragendem Montageelement,
Oberfläche pulverbeschichtet,
-verstellbaren Fußstützen, verzinkt,
für Fußbodenaufbau 0-20 cm,
-Löcher d 9 mm im Montageelement
für Befestigung im Holzständerbau,
-Keramikbefestigungen M10
für Abstandsmaß 5-38 cm,
-Armaturenanschlußplatte,
höhen- und tiefenverstellbar,
-Ablaufbefestigung höhenverstellbar, schallgedämmt,
mit zwei universellen Wasseranschlüssen
R1/2", PE Ablaufanschlussbogen d 50mm,
Gummidichtung d 44/32mm,
Befestigungsmaterial

Fabrikat:  Geberit
Typ:  Duofix
Art.Nr.:  111.430.00.1
Menge: 3,000 St
Produkt:
  Artikel:
    Artikelnummer: 111.430.00.1
    Artikelkurztext: Duofix Waschtisch, 112 cm, für Einlocharmatur

**02.89 Duofix Montageelement f. Bade/Duschwanne für AP-Armaturen, Bauhöhe 112cm**
Duofix Montageelement f. Bade/Duschwanne
für AP-Armaturen, Bauhöhe 112cm
für den Einbau in einer Ständerwand oder
in einer Trockenbau Vorwand vor einer
Massiv- oder Ständerwand
Vormontierte Einheit, bestehend aus:
-selbsttragendem Montageelement,
Oberfläche pulverbeschichtet,
-verstellbaren Fußstützen, verzinkt,
für Fußbodenaufbau 0-20 cm,
-Löcher 9 mm im Montageelement
für Befestigung im Holzständerbau,
-Armaturenanschlussplatte,
höhen- und tiefenverstellbar,
mit zwei universellen Wasseranschlüssen
R1/2", Befestigungsmaterial

Fabrikat  Geberit
Typ  Duofix
Art.Nr.  111.740.00.1
Menge: 2,000 St
Produkt:
  Artikel:
    Artikelnummer: 111.740.00.1
    Artikelkurztext: Duofix Montageelement f. Bade/Duschwanne für AP-Armaturen, Bauhöhe 112cm

**02.90 Duofix Set Wandanker für Einzelmontage 111.815.00.1**
Duofix Set Wandanker für Einzelmontage
Verwendungszwecke
- Zum Befestigen von Geberit Duofix
  Montageelementen vor Trockenbau- und
  Massivwänden
- Zum Befestigen der Beplankung bei
  teilhohen Vorwandinstallationen

Eigenschaften
- Von vorne stufenlos tiefenverstellbar, mit
  Schnellvoreinstellung
- Wandanschluss 360G drehbar

Lieferumfang
- 2 Beplankungsauflagen steckbar
- 4 Sicherungsmuttern
- Befestigungsmaterial

Fabrikat: Geberit
Typ: Duofix
Artikel-Nr.: 111.815.00.1
Menge: 2,000 St

**02.91 Duofix Verl.-Set für Wandanker 111.887.00.1**
Duofix Verl.-Set für Wandanker
Verwendungszwecke
- Zum Verlängern von Geberit Duofix
  Wandankern um 20 cm
Eigenschaften
- Kürzbar
Lieferumfang
- Set à 2 Stück

Fabrikat: Geberit
Typ: Duofix
Artikel-Nr.: 111.887.00.1
Menge: 2,000 St

### Titel 03 Abwasserleitungen und Zubehör

*Hinweis: Abwasserleitungen*
Abwasserleitungen aus aus mineralstoffverstärktem PE-S2
für Abwasserleitungen innerhalb von Gebäuden nach DIN 19535, Verbindung: Edelstahlspannverbinder oder
Elektroschweißmuffe, gespritzten Formstücken mit zusätzlichem Schwingungsdämpfer in der Aufprallzone, Abwasserrohre und Formstücke sind in Anlehnung an die DIN EN 1519 geprüft und zugelassen,Zulassungsnummer Z-42.1-265,in allen Baulängen für drucklosen Ablauf innerhalb von Gebäuden. Einschl. dB 20 Rohrschellen für Gleitbefestigungen der dB20 Rohre, einschließlich benötigtes Befestigungszubehör wie Konsolen, Stockschrauben oder Gewindestabaufhängungen ("System Müpro, Hilti oder gleichwertig").
Die Verlegevorschriften des Herstellers sind unter zwingender DIN 4109 (Schallschutz im Hochbau) zu beachten.

dB20-Rohr wie nachfolgend aufgelistet in Handelslängen
bis 3000 mm einschl. Verbindungs- und Befestigungsmaterial liefern undmontieren.

**03.1 db20 Schallschutzrohr DN 50 (d = 56)**
db20 Schallschutzrohr DN 50  (d = 56)
Fabrikat:  Geberit
Typ: dB 20
oder gleichwertig

Angebotenes
Fabrikat: '..........'

Typ: '..........'
Ohne Angabe gelten die oben vorgegebenen Fabrikat/Typen
Angebotenes Fabr. gilt für alle nachfolgenden Dimensionen und einschl. Formstücke Pos. 01.03.1 bis 01.03.56
Menge: 6,000 m
Produkt:
  Artikel:
    Artikelnummer: 305.000.14.1
    Artikelkurztext: db20 Schallschutzrohr DN 50  (d = 56)

**03.2 db20 Schallschutzrohr DN 70 (d = 75)**
Menge: 84,000 m
Produkt:
  Artikel:
    Artikelnummer: 307.000.14.1
    Artikelkurztext: db20 Schallschutzrohr DN 70 (d = 75)

**03.3 db20 Schallschutzrohr DN 90 (d = 90)**
Menge: 8,000 m
Produkt:
  Artikel:
    Artikelnummer: 308.000.14.1
    Artikelkurztext: db20 Schallschutzrohr DN 90 (d = 90)

**03.4 db20 Schallschutzrohr DN 100 (d = 110)**
Menge: 54,000 m
Produkt:
  Artikel:
    Artikelnummer: 310.000.14.1
    Artikelkurztext: db20 Schallschutzrohr DN 100  (d = 110)

**03.5 db20 Schallschutzrohr DN 150 (d = 160)**
Menge: 6,000 m
Produkt:
  Artikel:
    Artikelnummer: 312.000.14.1
    Artikelkurztext: db20 Schallschutzrohr DN 150  (d = 160)

*Hinweis: Formstücke aus PE-S2 dB20*
Formstücke db20 aus PE-S2 als Zulage einschl. Dichtelemente, wie nachfolgend aufgelistet. Fabrikat:
Geberit (Der Montageanteil ist bei den Rohrpositionen berücksichtigt), komplett liefern und montieren.

*Hinweis: Zulage für dB20 PE-S2-Bogen*
Zulage für PE-S2-Bogen, dB20 in allen Handelsausführungen

**03.6 db20 Bogen 15-88 1/2 Grad DN 50 (d = 56)**
Menge: 8,000 St
Produkt:
  Artikel:
    Artikelnummer: 305.300.14.1
    Artikelkurztext: db20 Bogen 15-88 1/2 Grad DN 50 (d = 56)

**03.7 db20 Bogen 15-88 1/2 Grad DN 70 (d = 75)**
Menge: 54,000 St
Produkt:
  Artikel:
    Artikelnummer: 305.300.14.1
    Artikelkurztext: db20 Bogen 15-88 1/2 Grad DN 70 (d = 75)

**03.8 db20 Bogen 15-88 1/2 Grad DN 90 (d = 90)**
Menge: 4,000 St
Produkt:
  Artikel:
    Artikelnummer: 305.300.14.1
    Artikelkurztext: db20 Bogen 15-88 1/2 Grad DN 90 (d = 90)

**03.9 db20 Bogen 15-88 1/2 Grad DN 100 (d = 110)**
Menge: 34,000 St
Produkt:
  Artikel:
    Artikelnummer: 305.300.14.1
    Artikelkurztext: db20 Bogen 15-88 1/2 Grad DN 100 (d = 110)

**03.10 db20 Bogen 15-88 1/2 Grad DN 150 (d = 160)**
Menge: 6,000 St
Produkt:
  Artikel:
    Artikelnummer: 305.300.14.1
    Artikelkurztext: db20 Bogen 15-88 1/2 Grad DN 150 (d = 160)

*Hinweis: Zulage für PE-S2-Bogen, dB20 mit langem Schenkel*

**03.11 db20 Bogen 88,5 Grad DN 150 (d = 160)**
db20 Bogen 88,5 Grad DN 150 (d = 160) 315.885.14.1
Menge: 1,000 St
Produkt:
  Artikel:
    Artikelnummer: 305.300.14.1
    Artikelkurztext: db20 Bogen 88,5 Grad DN 150 (d = 160)

*Hinweis: ->Zulage für PE-S2-Übergangsstück, dB20*
Zulage für PE-S2-Übergangsstück, dB20 in allen Handelsausführungen.

**03.12 db20 Übergangsstück DN 70/50 (d = 75/56)**
Menge: 2,000 St
Produkt:
  Artikel:
    Artikelnummer: 307.050.14.1
    Artikelkurztext: db20 Übergangsstück DN 70/50  (d = 75/56)

**03.13 db20 Übergangsstück DN 90x70/50 (d = 90x75/56)**
Menge: 2,000 St
Produkt:
  Artikel:
    Artikelnummer: 307.050.14.1
    Artikelkurztext: db20 Übergangsstück DN 90x70/50 (d = 90x75/56)

**03.14 db20 Übergangsstück DN 100x80/70/50 (d = 110x90/75/56)**
Menge: 4,000 St
Produkt:
  Artikel:
    Artikelnummer: 307.050.14.1
    Artikelkurztext: db20 Übergangsstück DN 100x80/70/50 (d = 110x90/75/56)

**03.15 db20 Übergangsstück DN 150x125/100 (d=160x125/110)**
db20 Übergangsstück DN 150x125/100
(d = 160x125/110)
Menge: 1,000 St
Produkt:
  Artikel:
    Artikelnummer: 307.050.14.1
    Artikelkurztext: db20 Übergangsstück DN 150x125/100 (d=160x125/110)

*Hinweis: Zulage für PE-S2-Abzweige, dB20 in allen*
Zulage für PE-S2-Abzweige, dB20 in allen Handelsausführungen.

**03.16 db20 Abzweig DN 50 (d = 56)**
db20 Abzweig 45-88 1/2 Grad DN 50 (d = 56)
Menge: 2,000 St
Produkt:
  Artikel:
    Artikelnummer: 305.300.14.1
    Artikelkurztext: db20 Abzweig DN 50 (d = 56)

**03.17 db20 Abzweig DN 70 (d = 75)**
db20 Abzweig 45-88 1/2 Grad DN 70 (d = 75)
Menge: 9,000 St
Produkt:
  Artikel:
    Artikelnummer: 305.300.14.1
    Artikelkurztext: db20 Abzweig DN 70 (d = 75)

**03.18 db20 Abzweig DN 90 (d = 90)**
db20 Abzweig 45-88 1/2 Grad DN 90 (d = 90)
Menge: 1,000 St
Produkt:
  Artikel:
    Artikelnummer: 305.300.14.1
    Artikelkurztext: db20 Abzweig DN 90 (d = 90)

**03.19 db20 Abzweig DN 100 (d = 110)**
db20 Abzweig 45-88 1/2 Grad DN 100 (d = 110)
Menge: 16,000 St
Produkt:
  Artikel:
    Artikelnummer: 305.300.14.1
    Artikelkurztext: db20 Abzweig DN 100 (d = 110)

**03.20 db20 Abzweig 45-88 1/2 Grad DN 150 (d =160)**
db20 Abzweig 45-88 1/2 Grad DN 150 (d = 160)
Menge: 3,000 St
Produkt:
  Artikel:
    Artikelnummer: 305.300.14.1
    Artikelkurztext: db20 Abzweig 45-88 1/2 Grad DN 150 (d =160)

**03.21 db20 Kombibogenabzweig 88.5° DN 90/90/90/56**
Zulage für Kombibogenabzweig 88,5°, oder Eckabzweig
Ausführung einseitig, links oder rechts
aus mineralstoffverstärktem PE-S2
Dimension: DN 90/90/90/56
Typ  : Geberit db20
Art.- Nr.: 308.811.14.1, 308.817.14.1, 308.815.14.1
Menge: 1,000 St
Produkt:
  Artikel:
    Artikelnummer: 310.102.14.1
    Artikelkurztext: db20 Kombibogenabzweig 88.5° DN 90/90/90/56

**03.22 db20 Kombibogenabzweig 88.5° DN100/100/90/56**
Zulage für Kombibogenabzweig 88,5°, oder Eckabzweig
Ausführung einseitig, links oder rechts
aus mineralstoffverstärktem PE-S2
Dimension: DN 100/100/90/56  d=110/110/90/56mm
Typ  : Geberit db20
Art.- Nr.: 310.811.14.1, 310.817.14.1, 310.815.14.1
Menge: 12,000 St
Produkt:
  Artikel:
    Artikelnummer: 310.102.14.1
    Artikelkurztext: db20 Kombibogenabzweig 88.5° DN100/100/90/56

**03.23 db20 Kombibogenabzweig 88.5° DN100/100/100/56**
Zulage für Kombibogenabzweig 88,5°, oder Eckabzweig
Ausführung einseitig, links oder rechts
aus mineralstoffverstärktem PE-S2
Dimension: DN 100/100/100/56  d=110/110/110/56mm
Typ  : Geberit db20
Art.- Nr.: 310.813.14.1, 310.117.14.1, 310.115.14.1
Menge: 1,000 St
Produkt:
  Artikel:
    Artikelnummer: 310.102.14.1
    Artikelkurztext: db20 Kombibogenabzweig 88.5° DN100/100/100/56

**03.24 Schachtbogenabzweig 88,5° d=90/90/75mm**
Schachtbogenabzweig 88,5° in rechter oder linker Ausführung,
aus mineralstoffverstärktem PE-S2
mit zusätzlichem Schwingungsdämpfer
in der Aufprallzone,
Für Abwasserleitungen innerhalb von
Gebäuden nach DIN 19535 und DIN EN 1519
Verbindung: Edelstahlspannverbinder oder
Elektroschweißmuffe
Werkstoff : PE-S2
DN 90/90/70  d=90/90/75mm
Fabrikat/Typ  : Geberit db20
Art.- Nr. : 308.871.14.1od. 308.872.14.1
Menge: 1,000 St
Produkt:
  Artikel:
    Artikelnummer: 310.171.14.1
    Artikelkurztext: Schachtbogenabzweig 88,5° d=90/90/75mm

**03.25 Schachtbogenabzweig 88,5° d=110/90/75mm**
Schachtbogenabzweig 88,5° in rechter oder linker Ausführung,
aus mineralstoffverstärktem PE-S2
mit zusätzlichem Schwingungsdämpfer
in der Aufprallzone,
Für Abwasserleitungen innerhalb von
Gebäuden nach DIN 19535 und DIN EN 1519
Verbindung: Edelstahlspannverbinder oder
Elektroschweißmuffe
Werkstoff : PE-S2
DN 100/90/70  d=110/90/75mm
Fabrikat/Typ  : Geberit db20
Art.- Nr. : 310.871.14.1od. 310.872.14.1
Menge: 1,000 St
Produkt:
  Artikel:
    Artikelnummer: 310.171.14.1
    Artikelkurztext: Schachtbogenabzweig 88,5° d=110/90/75mm

**03.26 Schachtbogenabzweig 88,5° d=110/110/75mm**
Schachtbogenabzweig 88,5°  in rechter oder linker Ausführung,
aus mineralstoffverstärktem PE-S2
mit zusätzlichem Schwingungsdämpfer
in der Aufprallzone,
Für Abwasserleitungen innerhalb von
Gebäuden nach DIN 19535 und DIN EN 1519
Verbindung: Edelstahlspannverbinder oder
Elektroschweißmuffe
Werkstoff : PE-S2
DN 100/110/70  d=110/110/75mm
Fabrikat/Typ  : Geberit db20
Art.- Nr. : 310.171.14.1od. 310.172.14.1
Menge: 1,000 St
Produkt:
  Artikel:
    Artikelnummer: 310.171.14.1
    Artikelkurztext: Schachtbogenabzweig 88,5° d=110/110/75mm

**03.27 db20 Bogeneckabzweig, mit Innenradius DN 90/90mm**
Zulage für PE-S2-Bogeneckabzweig dB20
Innenradius  88,5g/90g, aus mineralstoffverstärktem PE-S2,Dimension: DN 90/90  d=90/90mm
Typ  : Geberit db20
Art.- Nr.: 308.083.14.1
Menge: 1,000 St
Produkt:
  Artikel:
    Artikelnummer: 308.083.14.1
    Artikelkurztext: db20 Bogeneckabzweig, mit Innenradius DN 90/90mm

**03.28 db20 Bogenabzweig, 88,5° zweifach DN 90/90/90mm**
Zulage für Bogenabzweig 88,5°, zweifach,
Innenradius, aus mineralstoffverstärktem PE-S2,
Dimension:  DN 90/90/90
Typ  : Geberit db20
Art.- Nr.: 308.082.14.1
Menge: 1,000 St
Produkt:
  Artikel:
    Artikelnummer: 308.083.14.1
    Artikelkurztext: db20 Bogenabzweig, 88,5° zweifach DN 90/90/90mm

**03.29 db20 Bogenabzweig, 88,5° zweifach DN 100/100/100mm**
Zulage für Bogenabzweig 88,5°, zweifach,
Innenradius, aus mineralstoffverstärktem PE-S2,
Dimension:  DN 100/100/100mm
Typ  : Geberit db20
Art.- Nr.: 310.102.14.1
Menge: 4,000 St
Produkt:
  Artikel:
    Artikelnummer: 308.083.14.1
    Artikelkurztext: db20 Bogenabzweig, 88,5° zweifach DN 100/100/100mm

**03.30 db20 Bogenabzweig, 88,5° zweifach DN 100/100/100mm**
Zulage für Bogenabzweig 88,5°, zweifach,
Innenradius, aus mineralstoffverstärktem PE-S2,
Dimension:  DN 100/100/100mm
Typ  : Geberit db20
Art.- Nr.: 310.102.14.1
Menge: 1,000 St
Produkt:
  Artikel:
    Artikelnummer: 308.083.14.1
    Artikelkurztext: db20 Bogenabzweig, 88,5° zweifach DN 100/100/100mm

**03.31 db20 Parallelabzweig DN 90/90 (d = 90/90)**
Zulage für PE-S2-Parallelabzweig, dB20
Dimension: DN 90/90 (d=90/90)
Typ  : Geberit db20
Art.- Nr.: 308.081.14.1
Menge: 2,000 St
Produkt:
  Artikel:
    Artikelnummer: 310.081.14.1
    Artikelkurztext: db20 Parallelabzweig DN 90/90 (d = 90/90)

**03.32 db20 Parallelabzweig DN 100/90 (d = 110/90)**
Zulage für PE-S2-Parallelabzweig, dB20
Dimension: DN 100/90 (d=110/90)
Typ  : Geberit db20
Art.- Nr.: 310.081.14.1
Menge: 1,000 St
Produkt:
  Artikel:
    Artikelnummer: 310.081.14.1
    Artikelkurztext: db20 Parallelabzweig DN 100/90 (d = 110/90)

**03.33 db20 Eckabzweig 88.5° DN 100 (d=110)**
Zulage für PE-S2-Eckabzweig, dB20
Dimension: DN 100 d=110mm
Typ  : Geberit db20
Art.- Nr.: 310.103.14.1
Menge: 1,000 St
Produkt:
  Artikel:
    Artikelnummer: 310.103.14.1
    Artikelkurztext: db20 Eckabzweig 88.5° DN 100 (d=110)

*Hinweis: Zulage für PE-S2-Reinigungsöffnung*
Zulage für PE-S2-Reinigungsöffnung, dB20 in allen Handelsausführungen.

**03.34 db20 Reinigungsöffnung DN 70 (d=75)**
Menge: 2,000 St
Produkt:
  Artikel:
    Artikelnummer: 310.333.14.1
    Artikelkurztext: db20 Reinigungsöffnung DN 70 (d=75)

**03.35 db20 ReinigungsöffnungDN 90 (d= 90)**
db20 Reinigungsöffnung DN 80 (d=90)
Menge: 1,000 St
Produkt:
  Artikel:
    Artikelnummer: 310.333.14.1
    Artikelkurztext: db20 ReinigungsöffnungDN 90 (d= 90)

**03.36 db20 Reinigungsöffnung DN 100 (d=110)**
Menge: 1,000 St
Produkt:
  Artikel:
    Artikelnummer: 310.333.14.1
    Artikelkurztext: db20 Reinigungsöffnung DN 100 (d=110)

**03.37 db20 Reinigungsöffnung DN 150 (d=160)**
Menge: 1,000 St
Produkt:
  Artikel:
    Artikelnummer: 310.333.14.1
    Artikelkurztext: db20 Reinigungsöffnung DN 150 (d=160)

**03.38 db20 Stütz- und Dehnmuffe, DN 70**
db20 Stütz- und Dehnmuffe Verbindungs-/Dehnelement
Nennweite: DN 70
Art.- Nr. : 307.002.14.1
Menge: 15,000 St
Produkt:
  Artikel:
    Artikelnummer: 310.002.14.1
    Artikelkurztext: db20 Stütz- und Dehnmuffe, DN 70

**03.39 db20 Stütz- und Dehnmuffe, DN 100**
db20 Stütz- und Dehnmuffe Verbindungs-/Dehnelement
Nennweite: DN 100
Art.- Nr. : 310.002.14.1
Menge: 6,000 St
Produkt:
  Artikel:
    Artikelnummer: 310.002.14.1
    Artikelkurztext: db20 Stütz- und Dehnmuffe, DN 100

**03.40 db20 Übergangsmuffe DN 50 (d=56)**
Zulage für db20 Übergangsmuffe DN 50 (d=56)
Typ: Geberit db20
Art.- Nr.: 305.040.14.1
Menge: 14,000 St
Produkt:
  Artikel:
    Artikelnummer: 305.040.14.1
    Artikelkurztext: db20 Übergangsmuffe DN 50 (d=56)

**03.41 Spannverbinder aus Edelstahl, DN 56**
Spannverbinder aus Edelstahl, DN 56
GEBERIT db20 Art.- Nr.: 305.003.14.2
Menge: 6,000 St

**03.42 Spannverbinder aus Edelstahl, DN 70**
Spannverbinder aus Edelstahl, DN 70
GEBERIT db20 Art.- Nr.: 307.003.14.2
Menge: 86,000 St

**03.43 Spannverbinder aus Edelstahl, DN 90**
Spannverbinder aus Edelstahl, DN 90
GEBERIT db20 Art.- Nr.: 308.003.14.2
Menge: 8,000 St

**03.44 Spannverbinder aus Edelstahl, DN 100**
Spannverbinder aus Edelstahl, DN 100
GEBERIT db20 Art.- Nr.: 310.003.14.2
Menge: 88,000 St

**03.45 Spannverbinder aus Edelstahl, DN 150**
Spannverbinder aus Edelstahl, DN 150
GEBERIT db20 Art.- Nr.: 315.003.14.2
Menge: 16,000 St.

**03.46 Rohrschott90 Plus DN 50**
Rohrabschottung mit der Feuerwiderstandsklasse R90 nach DIN 4102
für Abwasserleitungen aus Polyethylen
(PE) zum direkten oder nachträglichen
Einbau an /in Decken und Wänden
Dimension: DN 50
Art.-Nr. : 348.200.00.1
Typ  : Geberit Rohrschott90
Zulassung: Z-19.17-1927
Menge: 6,000 St
Produkt:
  Artikel:
    Artikelnummer: 363.815.00.1
    Artikelkurztext: Rohrschott90 Plus DN 50

**03.47 Rohrschott90 Plus DN 70**
Rohrabschottung mit der Feuerwiderstandsklasse R90 nach DIN 4102
für Abwasserleitungen aus Polyethylen
(PE) zum direkten oder nachträglichen
Einbau an /in Decken und Wänden
Dimension: DN 70
Art.-Nr. : 348.201.00.1
Typ  : Geberit Rohrschott90
Zulassung: Z-19.17-1927
Menge: 18,000 St
Produkt:
  Artikel:
    Artikelnummer: 365.815.00.1
    Artikelkurztext: Rohrschott90 Plus DN 70

**03.48 Rohrschott90 Plus DN 90**
Rohrabschottung mit der Feuerwiderstandsklasse R90 nach DIN 4102
für Abwasserleitungen aus Polyethylen
(PE) zum direkten oder nachträglichen
Einbau an /in Decken und Wänden
Dimension: DN90
Art.-Nr. : 348.202.00.1
Typ  : Geberit Rohrschott90
Zulassung: Z-19.17-1927
Menge: 4,000 St
Produkt:
  Artikel:
    Artikelnummer: 366.815.00.1
    Artikelkurztext: Rohrschott90 Plus DN 90

**03.49 Rohrschott90 Plus DN 100**
Rohrabschottung mit der Feuerwiderstandsklasse R90 nach DIN 4102
für Abwasserleitungen aus Polyethylen
(PE) zum direkten oder nachträglichen
Einbau an /in Decken und Wänden
Dimension: DN 100
Art.-Nr. : 348.203.00.1
Typ  : Geberit Rohrschott90
Zulassung: Z-19.17-1927
Menge: 12,000 St
Produkt:
  Artikel:
    Artikelnummer: 367.815.00.1
    Artikelkurztext: Rohrschott90 Plus DN 100

**03.50 Rohrschott90 Plus DN 150**
Rohrabschottung mit der Feuerwiderstandsklasse R90 nach DIN 4102
für Abwasserleitungen aus Polyethylen
(PE) zum direkten oder nachträglichen
Einbau an /in Decken und Wänden
Dimension: DN 150
Art.-Nr. : 348.205.00.1
Typ  : Geberit Rohrschott90
Zulassung: Z-19.17-1927
Menge: 2,000 St
Produkt:
  Artikel:
    Artikelnummer: 312.815.00.1
    Artikelkurztext: Rohrschott90 Plus DN 150

*Hinweis: Zulage für Geberit PE-HD Elektro-Schweißmuffe*
Zulage für Geberit PE-HD Elektro-Schweißmuffe
Für das Schweißen von Geberit PE-Abwasserleitungs-
rohren und -Formstücken innerhalb von Gebäuden nach
DIN 19535 Zulassung : PA-I 1678, Dimensionen wie
nachfolgend aufgelistet liefern und montieren.

**03.51 Geberit PE-HD Elektro-Schweißmuffe DN50**
Geberit PE-HD Elektro-Schweißmuffe DN 50
Menge: 2,000 St

**03.52 Geberit PE-HD Elektro-Schweißmuffe DN70**
Geberit PE-HD Elektro-Schweißmuffe DN 70
Menge: 12,000 St

**03.53 Geberit PE-HD Elektro-Schweißmuffe DN 90**
Menge: 5,000 St

**03.54 Geberit PE-HD Elektro-Schweißmuffe DN 110**
Menge: 18,000 St

**03.55 Geberit PE-HD Elektro-Schweißmuffe DN150**
Geberit PE-HD Elektro-Schweißmuffe DN 150
Menge: 4,000 St

**03.56 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 6,000 St

**03.57 Abwasseranschluß herst. DN 125-150**
Abwasseranschluß herstellen
zwischen der neu verlegen Abwasserleitung DN 125-150
an folgende Einbausituationen:
- an eine bauseits verlegten Grundleitung,
- an eine vorhandene Gussrohr,-Eternitrohr,-etc.Muffe
- an eine vom Dachdecker eingebaute
  Flachdach-Entlüftung
- an einen vom Dachdecker eingebauten Dacheinlauf
einschl. Prüfen der vorhandenen Leitung auf Funktion
und Brauchbarkeit, einschl. Verbindungs-, Dichtungs-,
und Befestigungsmaterial, komplett.
Menge: 1,000 St

*Hinweis: Abwasserleitungen*
Abwasserleitungen aus mineralstoffverstärktem PE-S2
für Abwasserleitungen innerhalb von Gebäuden nach DIN 19535, Verbindung: Edelstahlspannverbinder oder
Elektroschweißmuffe, gespritzten Formstücken mit zusätzlichem Schwingungsdämpfer in der Aufprallzone, Abwasserrohre und Formstücke sind in Anlehnung an die DIN EN 1519 geprüft und zugelassen,Zulassungsnummer Z-42.1-265,in allen Baulängen für drucklosen Ablauf innerhalb von Gebäuden. Einschl. dB 20 Rohrschellen für Gleitbefestigungen der dB20 Rohre, einschließlich benötigtes Befestigungszubehör wie Konsolen, Stockschrauben oder Gewindestabaufhängungen ("System Müpro, Hilti oder gleichwertig").
Die Verlegevorschriften des Herstellers sind unter zwingender DIN 4109 (Schallschutz im Hochbau) zu beachten.

dB20-Rohr wie nachfolgend aufgelistet in Handelslängen
bis 3000 mm einschl. Verbindungs- und Befestigungsmaterial liefern undmontieren.

*Hinweis: Vorbeschrieb Silent-PP*
Geberit Silent-PP schalloptimiertes
Abwasserstecksystem für Entwässerungsanlagen von
Gebäuden nach DIN EN 12056 in Verbindung mit
DIN 1986 - 100.
Silent-PP Rohre und Formstücke sind innerhalb von
Gebäuden und erdverlegt innerhalb der Gebäudestruktur
(Anwendungskennzeichen "BD" - Building / Drainage) in
Anlehnung an DIN EN 1451 - 1 geprüft und zugelassen.
(Zulassung Nr. Z-42.1-432)

Die Silent-PP Rohre mit angeformten Muffen und
werkseitig vormontierter Lippendichtung aus EPDM
bestehen aus einem schalloptimierten 3-Schicht-Rohr
mit geringer Längenausdehnung.

Die Silent-PP Formstücke mit angeformten Muffen und
werkseitig vormontierter Lippendichtung aus EPDM
bestehen aus PP,
mit angeformten Schwingungsdämpfern an der Muffe,
mit visueller Einstecktiefenkontrolle sowie
Markierung für einfache Montageausrichtung.

Die Verbindung erfolgt durch die angeformten Muffen
oder mit Doppelmuffen.

Verlegung nach Herstellerrichtlinien unter Einhaltung
der DIN EN 12056 und DIN 1986-100.

Fabrikat: Geberit
Typ:Silent-PP

Das Abwassersystem ist gemäß DIN 4109 gegen
Körperschallübertragung vom Baukörper zu trennen. Die
Verarbeitung und Verlegung ist nach den
herstellerspezifischen Vorschriften, sowie unter
Einhaltung einschlägiger Normen durchzuführen.

Rohrschellen, Passstücke, Verschnitt, sowie Befestigungs- und Kleinmaterial sind in die Einheitspreise einzukalkulieren.

Silent-PP-Rohr wie nachfolgend aufgelistet in Handelslängen bis 3000 mm einschl. Verbindungs- und Befestigungsmaterial liefern undmontieren.

**03.58 Silent-PP Rohr mit Muffen, DN 40 d 40 mm**
Silent-PP Rohr mit Muffen, DN 40 d 40 mm
Fabrikat: Geberit
Typ:Silent-PP
oder gleichwertig

Angebotenes
Fabrikat: '..........'

Typ: '..........'
Ohne Angabe gelten die oben vorgegebenen Fabrikat/Typen
Angebotenes Fabr. gilt für alle nachfolgenden Dimensionen und einschl. Formstücke Pos. 01.03.59 bis 01.03.79
Menge: 2,000 m

**03.59 Silent-PP Rohr mit Muffe, DN 50 d 50 mm**
Menge: 88,000 m

**03.60 Silent-PP Rohr mit Muffe, DN 75 d 75 mm**
Menge: 56,000 m

**03.61 Silent-PP Rohr mit Muffe, DN 90 d 90 mm**
Menge: 54,000 m

**03.62 Silent-PP Rohr mit Muffe, DN 110 d 110 mm**
Menge: 14,000 m

**03.63 Silent-PP Bogen mit Muffe DN 40**
Silent-PP Bogen mit Muffe 15 - 87,5 Grad DN 40 d 40 mm
Menge: 4,000 St

**03.64 Silent-PP Bogen mit Muffe DN 50**
Silent-PP Bogen mit Muffe 15 - 87,5 Grad DN 50 d 50 mm
Menge: 254,000 St

**03.65 Silent-PP Bogen mit Muffe DN 75**
Silent-PP Bogen mit Muffe 15 - 87,5 Grad DN 75 d 75 mm
Menge: 62,000 St

**03.66 Silent-PP Bogen mit Muffe DN 90**
Silent-PP Bogen mit Muffe 15 - 87,5 Grad DN 90 d 90 mm
Menge: 38,000 St

**03.67 Silent-PP Bogen mit Muffe DN 110**
Silent-PP Bogen mit Muffe 15- 87,5 Grad DN 110 d 110 mm
Menge: 14,000 St

**03.68 Silent-PP Abzweig 45 oder 87 Grad DN 50 d 50 mm**
Silent-PP Abzweig 45 oder 87 Grad DN 50 d 50 mm
Abgang gleich oder reduziert
Menge: 12,000 St

**03.69 Silent-PP Abzweig 45 oder 87 Grad DN 75 d 75 mm**
Silent-PP Abzweig 45 oder 87 Grad DN 75 d 75 mm
Abgang gleich oder reduziert
Menge: 17,000 St

**03.70 Silent-PP Abzweig 45 oder 87 Grad DN 90 d 90 mm**
Silent-PP Abzweig 45 oder 87 Grad DN 90 d 90 mm
Abgang gleich oder reduziert
Menge: 28,000 St

**03.71 Silent-PP Abzweig 45 oder 87 Grad DN 110 d 110 mm**
Silent-PP Abzweig 45 oder 87 Grad DN 110 d 110 mm
Abgang gleich oder reduziert
Menge: 6,000 St

**03.72 Silent-PP Parallelabzweig mit Muffen DN 90 / 90**
Silent-PP Parallelabzweig mit Muffen
DN 90 / 90d 90 / 90
Menge: 15,000 St

**03.73 SilentPP Kombibogenabzweig 88.5 DN100/100/90/56, einseitig, links oder rechts, 390.558.14.1**
Zulage für Kombibogenabzweig 88,5°, oder Eckabzweig
Ausführung einseitig, links oder rechts
aus mineralstoffverstärktem PE-S2
Dimension: DN 100/100/90/56  d=110/110/90/56mm
Typ  : Geberit Silent PP
Art.- Nr.: 390.558.14.1, 390.570.14.1
Menge: 1,000 St
Produkt:
  Artikel:
    Artikelnummer: 310.102.14.1
    Artikelkurztext: SilentPP Kombibogenabzweig 88.5 DN100/100/90/56,  einseitig, links oder rechts, 390.558.14.1

**03.74 Silent-PP Reduktion DN 75 / 50**
Silent-PP Reduktion exzentrisch mit Muffe
DN 75 / 50d 75 / 50
Menge: 6,000 St

**03.75 Silent-PP Reduktion DN 90 x 40 / 50 / 75**
Silent-PP Reduktion exzentrisch mit Muffe
DN 90 x 40 / 50 / 75
Menge: 8,000 St

**03.76 Silent-PP Reduktion DN 110 x 90, 75, 50, 40**
Silent-PP Reduktion exzentrisch mit Muffe
DN 110 x 90, 75, 50, 40
Menge: 4,000 St

**03.77 Silent-PP Langmuffe DN 110**
Silent-PP Langmuffe DN 110d 110
Menge: 2,000 St

**03.78 Silent-PP Übergangsbogen mit Muffe DN 45 / 50**
Silent-PP Übergangsbogen mit Muffe 87,5 Grad DN 45 / 50
Menge: 32,000 St

**03.79 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 8,000 St

**03.80 Flexibles Verbindungsstück**
Flexibles Verbindungsstück
zum Anschluß des Dachentlüfters mit dem Fallrohr,
komplett mit 2 Schlauchklemmen,  DN 100
Menge: 8,000 St

**03.81 DALLMER Wandeinbau-Waschgeräte-Siphon 406 snekrecht DN 40/DN 50 Art-Nr.130730**
Wandeinbau-Waschgeräte-Siphon 406 senkr., lang
Mit kleinem strömungsgünstigen Gehäuse, schalldämmender Montageplatte, Leifeld-Montageschiene, Ms-Wandscheibe, Komfort-Armaturenkombination mit Rückflussverhinderer und Rohrbelüfter, verchromter Winkelschlauchtülle,
Abdeckplatte Kunststoff verchromt 120 x 180 mm.
Prüfzeichen: DVGW (Armatur).
Material Siphon: Polyethylen, schweißbar.
Fabrikat: Dallmer
Art.-Nr.:130730
oder gleichwertig

Angebotenes
Fabrikat: '..........'
Typ: '..........'
Ohne Angabe gelten die oben vorgegebenen Fabrikat/Typen
Menge: 2,000 St
Produkt:
  Artikel:
    Artikelnummer: 130730
    Artikelkurztext: DALLMER Wandeinbau-Waschgeräte-Siphon 406 snekrecht  DN 40/DN 50 Art-Nr.130730

**03.82 DALLMER Reinigungsverschluss DN 100, 150 x 150 mm**
Reinigungsverschluss, DN 100
für den Boden- und Wandeinbau zum
Anschluss an Kunststoffrohr.
Mit praktischem Schnellverschluss.
Wasserdicht bis 5 m Wassersäule.
Rahmen 150 x 150 mm und verschraubbare Abdeckplatte aus Edelstahl 1.4301, Belastungsklasse L 15 (1,5 t).
Material: Verlängerung ABS, Verschluss PP
Fabrikat: Dallmer
Art.-Nr.:510501
oder gleichwertig

Angebotenes
Fabrikat: '..........'
Typ: '..........'
Ohne Angabe gelten die oben vorgegebenen Fabrikat/Typen
Menge: 2,000 St
Produkt:
  Artikel:
    Artikelnummer: 510501
    Artikelkurztext: DALLMER Reinigungsverschluss DN 100, 150 x 150 mm

**03.83 Bodenablauf CeraDrain 48 K 10, 0,85 l/s Art.-Nr.:513397, DN 50 waagerecht**
Bodenablauf CeraDrain 48 K 10
nach DIN EN 1253 zum sicheren Anschluss an Verbund- und Bahnenabdichtungen gemäß DIN 18534. Gehäuse aus Polypropylen, mit
herausnehmbarem Geruchverschluss, Polymerbetonkragen mit fest eingearbeiteter Bewehrung (Baustahlmatte
450 x 450 mm), Glasgewebematte zur Verstärkung der Abdichtschicht, Bauschutzdeckel. Höhen-Regulierung
und waagerechte Ausrichtung durch 4 Gewindestangen mit Gummifüßen zur Schallentkopplung.
Rahmen: ABS, 100 x 100 mm,
Rost: Edelstahl 1.4301, Klasse K 3 (300 kg).
Ablaufstutzen: DN 50 seitlich, mit Kugelgelenk verstellbar von 0 - 15°,
Ablaufleistung: 0,85 l/s

Fabrikat:  Dallmer
Typ:  Cera Drain 48 K 10
Nennweite:  DN 50
Art.-Nr.:  513397
oder gleichwertig

Angebotenes
Fabrikat: '..........'
Typ: '..........'
Ohne Angabe gelten die oben vorgegebenen Fabrikat/Typen
Menge: 2,000 St

**03.84 Bodenablauf CeraDrain 49 K 10, 1,13 l/s Art.-Nr.:513410, DN 50 senkrecht**
Bodenablauf CeraDrain 49 K 10
nach DIN EN 1253 zum sicheren Anschluss an Verbund- und Bahnenabdichtungen gemäß DIN 18534. Gehäuse aus Polypropylen, mit herausnehmbarem Geruchverschluss, Polymerbetonkragen mit fest eingearbeiteter Bewehrung (Baustahlmatte450 x 450 mm), Glasgewebematte zur Verstärkung der Abdichtschicht, Bauschutzdeckel. Höhen-Regulierung und waagerechte Ausrichtung durch 4 Gewindestangen mit Gummifüßen zur Schallentkopplung.
Material: Polypropylen, hochschlagfest
Rost: Edelstahl 1.4301, 100 x 100 mm,
Belastungsklasse K3 (300 kg).
Ablaufstutzen: DN 50 senkrecht,
Ablaufleistung: 1,13 l/s

Fabrikat:  Dallmer
Typ:  Cera Drain 49 K 10
Nennweite:  DN 50
Art.-Nr.:  513410
oder gleichwertig

Angebotenes
Fabrikat: '..........'
Typ: '..........'
Ohne Angabe gelten die oben vorgegebenen Fabrikat/Typen
Menge: 5,000 St

**03.85 DALLMER Bodenablauf 42 SE, Zulauf DN 40, DN 50, 100 x 100 mm 420121**
DALLMER Bodenablauf 42 SE, Komplettablauf,
Ablaufgehäuse 42 aus Polypropylen, mit Flansch, Zulauf DN 40, herausnehmbarem Geruch- und Reinigungsverschluss und Bauschutzdeckel. Aufsatz E 10 mit Aufsatzverlängerung aus Polypropylen, stufenlos von 15-105 mm höhenverstellbar, verlängerbar mit HT-Rohr DN 100, Rahmen aus ABS, 100 x 100 mm, Rost aus Edelstahl 1.4301, Belastungsklasse K 3 (300 kg). Ablaufstutzen: DN 50 seitlich, mit Kugelgelenk 0-15° verstellbar. Ablaufleistung: 0,62 l/s.
Fabrikat: Dallmer
Art.-Nr.:420121
oder gleichwertig

Angebotenes
Fabrikat: '..........'
Typ: '..........'
Ohne Angabe gelten die oben vorgegebenen Fabrikat/Typen
Menge: 1,000 St
Produkt:
  Artikel:
    Artikelnummer: 420121
    Artikelkurztext: DALLMER Bodenablauf 42 SE, Zulauf DN 40, DN 50, 100 x 100 mm 420121

**03.86 DALLMER Bodenablauf Pronto K, 700360**
DALLMER Bodenablauf Pronto K,
zum Einstecken in ein Rohr DN 100, bei nicht abgedichteten Bodenkonstruktionen, mit Geruchverschluss, Rahmen und Stutzen aus Polypropylen, hochschlagfest mit angeformten Lippendichtungen aus TPE.
Rahmen: PP, 120 x 120 mm
Rost : Edelstahl 1.4301, 115 x 115 mm
Belastungsklasse K 3
Ablaufleistung: 0.82 l/s
Hersteller/Typ: DALLMER
Artikelnummer: 700360
oder gleichwertig

Angebotenes
Fabrikat: '..........'
Typ: '..........'
Ohne Angabe gelten die oben vorgegebenen Fabrikat/Typen
Menge: 1,000 St

**03.87 Anschlussfertige, vollüberflutbare Abwasser-Doppel- Pumpenanlage Wilo DrainLift M2/8 RV**
Anschlussfertige, vollüberflutbare Abwasser- und Fäkalien-Hebeanlage als Doppelpumpenanlage mit außenliegendem Motor in Wechselstrom- und Drehstromausführung mit thermischer Motorüberwachung. Sammelbehälter und Hydraulik aus Kunststoff, Motor aus Edelstahl. Mit frei wählbaren Zuläufen (DN 40/100/150), Druckanschluss DN 80 und Entlüftungsanschluss DN 70. Schaltgerät mit Niveausteuerung, integriertem Alarm (netzunabhängig über eingebauten Akku, als Zubehör erhältlich) und potenzialfreiem Kontakt. Doppelpumpenanlage für den automatischen Betrieb (mit automatischem Wechsel, Reserve- und Spitzenlastbetrieb) mit Wartungsintervallanzeige, einstellbarer Nachlaufzeit und Fehlerfrüherkennung. Im Lieferumfang ist ein druckseitiger Flanschstutzen DN 80/100 sowie der Rückflussverhinderer (bei RV-Ausführung) enthalten.
Werkstoffe
Motorgehäuse: 1.4301
Pumpenwelle: 1.4404 [AISI316L]
Gleitringdichtung: SiC/SiC
Pumpengehäuse: EN-GJL-250
Laufrad: PUR
Behältermaterial: PE
Motordaten
Netzanschluss: 3~400 V, 50 Hz
Leistungsaufnahme: 2x 1,3kW
Nennstrom: 2x 2,5A
Nenndrehzahl: 29001/min
Einschaltart: direkt
Isolationsklasse: F
Schutzart: IP 67
Max. Schalthäufigkeit pro Pumpe: 451/h
Kabel
Länge Anschlusskabel: 1.5m
Art des Anschlusskabels: lösbar
Netzstecker: CEE
Zulässiger Einsatzbereich
Max. Zulauf/h bei S3-Betrieb: max.3600l
Betriebsart pro Pumpe: S3-15%, 80 sec
Max. zulässiger Druck in der Druckleitung: 1.5bar
Medientemperatur: +3 bis +40°C
Max. Medientemperatur, kurzzeitig bis 3 min: 60°C
Umgebungstemperatur max.: 40°C
Maße/Gewichte
Bruttovolumen: 115l
Max. Schaltvolumen: 40l
Min. Niveau Ein: 180mm
Abmessungen: 810 x 505 x 780mm
Diagonalmaß: 970mm
Gewicht netto ca.: 91kg
Anschlüsse
Druckanschluss: DN 80
Zulaufanschluss: DN 40/DN 100/DN 150
Entlüftung: DN 70
Betriebsdaten
Fördermedium : Abwasser 100 %
Medientemperatur : 20-45 °C
Förderstrom : 9,00 m³/h
Förderhöhe : 7,00 m
Förderhöhe bei Q=0 : 8,50 m
Bestellinformationen
Lieferumfang:
- Anschlussfertige Abwasser-Hebeanlage mit Schaltgerät und
Stecker
- 1x Zulaufdichtung DN 100
- 1x Lochsäge für Zulauf DN 100
- 1x Lippendichtung für Anschluss Handmembranpumpe oder
  Zulaufanschluss Ø 50 mm
- 1x Manschette für Entlüftungsanschluss DN 70
- 1x Flanschstutzen DN 80/100 mit Flachdichtung, flexiblem
  Schlauchstück und Befestigungsmaterial für
  Druckrohranschluss DN 100
- 6x Dämmschutzstreifen für schallgedämmte Aufstellung
- 9V Akku
- Befestigungsmaterial

Art.-Nr.: 2531401
EAN-Nummer: 4048482058283
Fabrikat: Wilo
Typ: M Wilo-DrainLift M 2/8 RV

oder gleichwertig
Angebotenes
Fabrikat: '..........'
Typ: '..........'
Ohne Angabe gelten die oben vorgegebenen Fabrikat/Typen
Menge: 1,000 St

**03.88 Absperrschieber mit Plattenelement Artikelnummer : 2017163**
Absperrschieber mit Plattenelement und Flanschanschlüssen zum Absperren des Rohrleitungsnetzes. Inkl. Montagezubehör.
Anschluss : DN 100
Fabrikat: Wilo
Artikelnummer : 2017163

oder gleichwertig
Angebotenes
Fabrikat: '..........'
Typ: '..........'
Ohne Angabe gelten die oben vorgegebenen Fabrikat/Typen
Menge: 1,000 St

**03.89 Flanschstutzen zum flexiblen Anschluss Artikelnummer : 2511597**
Flanschstutzen zum flexiblen Anschluss (max. Ausgleich
130 mm) von freien Rohrleitungen ohne Flansch an
Rohrleitungen mit Flansch. Inkl. Schlauch, Schlauchschellen und Monatgezubehör.
Anschluss : DN 100
Fabrikat: Wilo
Artikelnummer : 2511597

oder gleichwertig
Angebotenes
Fabrikat: '..........'
Typ: '..........'
Ohne Angabe gelten die oben vorgegebenen Fabrikat/Typen
Menge: 2,000 St

**03.90 Absperrschieber mit Plattenelement Artikelnummer : 2017162**
Absperrschieber mit Plattenelement und Flanschanschlüssen zum Absperren des Rohrleitungsnetzes. Inkl. Montagezubehör.
Anschluss : DN 80
Fabrikat: Wilo
Artikelnummer : 2017162

oder gleichwertig
Angebotenes
Fabrikat: '..........'
Typ: '..........'
Ohne Angabe gelten die oben vorgegebenen Fabrikat/Typen
Menge: 1,000 St

**03.91 Flanschstutzen zum flexiblen Anschluss Artikelnummer : 2511595**
Flanschstutzen zum flexiblen Anschluss (max. Ausgleich
130 mm) von freien Rohrleitungen ohne Flansch an
Rohrleitungen mit Flansch. Inkl. Schlauch, Schlauchschellen und Monatgezubehör.
Anschluss : DN 80
Fabrikat: Wilo
Artikelnummer : 2511595

oder gleichwertig
Angebotenes
Fabrikat: '..........'
Typ: '..........'
Ohne Angabe gelten die oben vorgegebenen Fabrikat/Typen
Menge: 2,000 St

### Titel 04 Regenwasserleitungen und Zubehör

*Hinweis: Regenwasserpumpstation*
Regenwasserpumpstation
mit Betonfertigteilschacht zur Installation außerhalb des Gebäudes zur Entwässerung der Rampenzufahrt
einer Tiefgarage.

Fabrikat: Wilo
Planerberater:
Herr Werner Schmidt
Hertichstraße 10
71229 Leonberg
Tel: 07252 - 7673
Fax: 07252 - 85560
werner.schmidt@wilo.com

**04.1 WILO-EMUport N Beton-Pumpstation N 1500 - D 100**
Beton-Pumpstation als Naßaufstellung
Bestehend aus:
1 Stück Pumpstation aus Beton N 1500 - D 100
Pumpenschacht nach DIN V 4034-1 aus Beton C35/45,
Expositionsklasse XC4, (XA2),XF3;WF;WU. Mit Profilbeton
für umlaufende Sumpf-Voute B 250/H 400 mm.
Pumpenschacht zur Aufnahme zweier WILO Abwassertauchpumpen mit/ohne Ex-Schutz.

1 x Monolither Grundbehälter mit:
- 1 x Zulauf DN 150 (KB mit Dichtung)
  SBR DA160/186 DN150 PVC/PE/PP
- 1 x Druckabgang  DN 100 ( KB mit Gliederkette)
- 1 x für Leerrohr DN 100 (KB mit Forsheda SBR)
  SBR DA110/138 DN100 PVC/PE/SML
  Kabel- / Entlüftung und Belüftung
Be-/Entlüftung
- 1 x Leerrohr DN 150 (KB mit Forsheda SBR)
SBR DA160/186 DN100 PVC/PE/SML Kabel
Dichtungsart: Gleitringdichtung mit Lastübertragungsring

Abmessungen mit Abdeckung:
- Höhe-Gesamt: 4625 mm (inkl. Abdeckung)
- Höhe-Grundschacht: 2050 mm
- 2 Schachtringe: 2000 mm
- OK-Schacht bis Zulauf: ca. 3350 mm/2350 mm
- OK-Schacht bis Mitte-Druckabgang: ca. 1000  mm
- Durchmesser (innen): 1500 mm
- Wandstärke-Grundschacht: 150 mm
- Bodenstärke: 200 mm
- Auftriebskranz: B 250 mm/H 200 mm (Ø 2300 mm)
  Schwerstes Einzelteil: ca. 6200 KG

Schacht vormontiert mit:
2 Einhängekupplungen DN 100 bereits montiert,
2 Absperrschieber DN 100,
2 Rückschlagklappen DN 100,
Traverse (Edelstahl) mit Führungstrohrhaltern,
Druckleitung aus Edelstahl DN 100 mit
Druckleitungsabgang  bis ca. 150 mm außerhalb der Station.

Die beiliegenden "Einbauhinweise Schachtbauanlagen"
sind zu beachten!

1 Stück Druckrohrleitung DN 100
Doppelverrohrung komplett aus Edelstahl (1.4301),
außerhalb des Schachtes mit einem Flansch endend,
inkl. Vereinigungsstück und sämtlichen erforderlichen
Formstücke, Dichtungen und Flanschverbindungen.

Aufgrund der Schachthöhe wird die Druckleitung im Werk
vormontiert und zum Transport demontiert.
Die Montage auf der Baustelle ist eine bauseitige Leistung.

- 2 Stück Rückflußverhinderer Rückschlagklappe DN 100
 aus GG 25, EKB beschichtet, mit Anlüftvorrichtung,
 freier Durchgang, Baulänge F 6

- 2 Stück Druckrohrleitungsschieber Ovalschieber DN 100
 weichdichtend mit Handrad, aus GG 25, DIN 3352,
 innen und außen EKB-beschichtet

- 2 Stück Einhängevorrichtungen für  Abwasserpumpen DN
  100S/2RK mit Führungsrohrspanner und Führungsrohren
  aus Edelstahl

- 14 m Zugketten für Abwasserpumpen Edelstahl V4A, 200 kg
 2 x 7 m

- 1 Stück Schachtabdeckung BEGU, Klasse D, ohne
 Belüftung, Kennmaß 800, Gewicht: 420 kg

- 2 Stück Dunsthaube DN 100 (d110)
 lose beigefügter PE-HD-Lüftungskamin mit Dunsthut,
 ca. 1.000 mm lang

- 4,2 m Einstieg A2-Leiter, B = 300 mm
 mit rutschsicheren Sprossen, einschl. Wandhaltern,
 montiert, Länge auf Schachtlänge angepasst.

 Aufgrund der Schachthöhe wird die Leiter im Werk
 vormontiert und zum Transport demontiert.
 Die Montage auf der Baustelle ist eine bauseitige Leistung.

- 1 Stück Einstieghilfe ausziehbar, bestehend aus Halterohr
  und Hülsrohr vollständig aus Edelstahl, H = ca. 1.000 mm,
  montiert.

Fabrikat: WILO
Typ: EMUport N
oder gleichwertig

Angebotenes
Fabrikat: '..........'
Typ: '..........'
Ohne Angabe gelten die oben vorgegebenen Fabrikat/Typen
Menge: 1,000 St

**04.2 Abwasser-Tauchmotorpumpe Rexa FIT V10DA-426/EAD0-4-T0035-540-O**
Vollüberflutbare Abwasser-Tauchmotorpumpe für die stationäre und transportable Nassaufstellung zur Förderung von Schmutzwasser und fäkalienhaltigem Abwasser (im Geltungsbereich der EN 12050-1). Hydraulikgehäuse und Laufrad aus Grauguss, Motorgehäuse aus Edelstahl. Oberflächengekühlter Motor in Drehstromausführung mit Dichtungskammer und thermischer Motorüberwachung. 10 m Anschlusskabel mit freien Kabelenden. Die medium- und motorseitige Abdichtung erfolgt durch zwei drehrichtungsunabhängige Gleitringdichtungen.

Betriebsdaten
Fördermedium : Abwasser 100 %
Medientemperatur : 20 °C
Förderstrom : 68,40 m³/h
Förderhöhe : 5,60 m
Förderhöhe bei Q=0 : 11,11 m

Aggregat
Laufradtyp : Freistromlaufrad
Freier Kugeldurchgang : 100 mm
Maximaler Betriebsdruck : 1,2 bar
Max. Tauchtiefe : 7 m
Min. Medientemperatur : 3 °C
Max. Medientemperatur : 40 °C

Motor
Netzanschluss : 3~400V/50 Hz
Zulässige Spannungstoleranz : ±10 % %
Motornennleistung P2 : 3,5 kW
Leistungsaufnahme P1 : 4,45 kW
Nennstrom : 8,1 A
Anlaufstrom : 51 A
Einschaltart : direkt
Betriebsart (eingetaucht) : S1
Betriebsart (ausgetaucht) : S2-15 min, S3-10%
Nenndrehzahl : 1393 1/min
Leistungsfaktor : 0,80
Schutzart : IP 68
Isolationsklasse : F
Max. Schalthäufigkeit : 30

Ausstattung/Funktion
Ex-Schutz : -
Motorschutz : Bimetall
Schwimmerschalter : nein
Schneidwerk : nein
Leckageüberwachung Motor : nein
Leckageüberwachung Dichtungskammer : Nein
Leckageüberwachung Leckagekammer : nein

Kabel
Länge Anschlusskabel : 10 m
Kabeltyp : H07RN-F
Kabelquerschnitt : 6G1
Art des Anschlusskabels : lösbar
Netzstecker : nein

Werkstoffe
Statische Abdichtung : NBR
Laufrad : EN-GJL-250
Gleitringdichtung : SiC/SiC
Abdichtung motorseitig : Kohle/Steatit
Pumpengehäuse : EN-GJL-250
Motorgehäuse : 1.4301
Pumpenwelle : 1.4021 [AISI420]

Anschlussmaße
Rohranschluss saugseitig : DN 100
Rohranschluss druckseitig : DN 100

Bestellinformationen
Fabrikat : Wilo
Typ : Rexa FIT V10DA-426/EAD0-4-T0035-540-O
Gewicht netto ca. : 68,4 kg
Artikelnummer : 6081903
oder gleichwertig

Angebotenes
Fabrikat: '..........'
Typ: '..........'
Ohne Angabe gelten die oben vorgegebenen Fabrikat/Typen
Menge: 2,000 St

**04.3 Microcontroller gesteuertes Schaltgerät Wilo, EC-L-2x12A-DOL-MT34-WM, 2543220**
Microcontroller gesteuertes Schaltgerät zur niveauabhängigen Steuerung von zwei Tauchmotorpumpen mittels analogen oder digitalen Signalgebern. Die Eingabe der einzelnen Parameter erfolgt durch eine symbolgestützte Menüführung und einem Bedienknopf.

Funktionen
 - Zwei unterschiedliche Betriebsarten für einen weiten Einsatzbereich:- Betriebsart "Entleeren": Zum Entleeren von Abwasserschächten:- Betriebsart "Befüllen": Zum Befüllen von Wassertanks und Zisternen
 - Einstellbarer Überlastschutz
 - Thermische Motorüberwachung
 - Pumpen-Kick-Funktion
 - Einstellbare Nachlaufzeit
 - Automatischer Pumpenwechsel
 - Laufzeitoptimierung
 - Reservepumpe
 - Automatische Störumschaltung
 - Drehrichtungsüberwachung
 - Hochwasseralarm mit Zwangseinschaltung der angeschlossenen Pumpen
 - Trockenlaufschutz
 - Fehlerspeicher für 10 Fehlermeldungen inkl. der Störungsart

Ausstattung
 - Anzeige der aktuellen Betriebszustände und -daten sowie von Störungen über LC-Display und LEDs
 - Symbolgestützte Menüführung
 - Hauptschalter
 - Einstellung von Betriebsparametern und Bedienung über Bedienknopf
 - Fernzugriff über ModBus
 - Integrierter Alarmsummer
 - Betriebsart "Ex" zum Laden von Voreinstellungen für Ex-Anwendungen

Eingänge
 - 1x analoger Präzisionseingang 4-20 mA für eine Niveausteuerung mit Niveausensor
 - 3x digitale Eingänge für eine Niveausteuerung mit Schwimmerschalter
 - 1x digitaler Eingang für Wasserstandsmangel mit Schwimmerschalter (Trockenlaufschutz)
 - 1x digitaler Eingang für Hochwassermeldung mit Schwimmerschalter (Hochwasseralarm)
 - 2x Eingänge für die thermische Wicklungsüberwachung mit Bimetall-Temperaturfühler, ein Anschluss von PTC-Fühlern ist nicht möglich!
 - 2x Eingänge für den Anschluss von Feuchtigkeitssensoren (z. B.: Motorraumleckage oder Dichtraumüberwachung)
 - 1x digitaler Eingang für Extern Ein/Aus zur Fernein- und Fernausschaltung des Automatikmodus

Ausgänge
 - 1x potentialfreier Kontakt für die Sammelbetriebsmeldung (SBM)
 - 1x potentialfreier Kontakt für die Sammelstörmeldung (SSM)
 - 1x potentialfreier Kontakt für die Einzelbetriebsmeldung (EBM) je Pumpe
 - 1x potentialfreier Kontakt für die Einzelstörmeldung (ESM) je Pumpe
 - 1x potentialfreier Kontakt für den Hochwasseralarm
 - 1x analoger Ausgang 0-10 V für die Ausgabe des Niveau-Istwerts

Technische Daten
 - Netzanschluss: 1~220-230 V, 50/60 Hz oder 3~380-400 V, 50/60 Hz
 - Maximale Bemessungsleistung P2 pro Pumpe: 4 kW
 - Maximaler Bemessungsstrom IN pro Pumpe: 12 A
 - Einschaltart: Direkt
 - Steuerspannung: 24 VDC
 - Umgebungs-/Betriebstemperatur: -30 bis+50 °C
 - Lagertemperatur: -30 bis+60 °C
 - Max. relative Luftfeuchte: 90 %, nicht kondensierend
 - Gehäusematerial: Polycarbonat, UV-beständig
 - Schutzart: IP 54
 - Elektrische Sicherheit: Verschmutzungsgrad II

AuslegungAchtung: Signalgeber sind bauseits zu stellen. Schaltgeräte sind nicht explosionsgeschützt und dürfen nur außerhalb explosionsgefährdeter Bereiche eingesetzt werden.
Signalgeber innerhalb von Ex-Bereichen müssen über einen eigensicheren Stromkreis angeschlossen werden, z.B. Zenerbarriere oder Ex-Trennrelais. Der direkte Anschluss von Pumpen innerhalb explosionsgefährdeter Bereiche ist möglich!

Material : PC
Max. Anzahl ansteuerbarer Pumpen : 2
Phase : 1/3~
Bemessungsspannung : 230, 380/400 V
Netzfrequenz : 50/60 Hz
Min. Nennstrom : 0,3 A
Max. Nennstrom : 12 A
Schutzart : IP 54
Min. Lagertemperatur : -30 °C
Max. Lagertemperatur : 60 °C
Umgebungstemperatur min. : -30 °C
Umgebungstemperatur max. : 50 °C
Gewicht netto ca. : 2 kg
Fabrikat: Wilo
Typ: EC-L-2x12A-DOL-MT34-WM
Artikelnummer : 2543220
oder gleichwertig

Angebotenes
Fabrikat: '..........'
Typ: '..........'
Ohne Angabe gelten die oben vorgegebenen Fabrikat/Typen
Menge: 1,000 St

**04.4 Zubehör: Niveausensor 0-2,5 mWS mit 30 m Kabel**
Niveausensor mit ATEX-Zulassung für die Niveausteuerung in fäkalienhaltigen Medien. Über den Niveausensor wird der hydrostatische Druck im Medium gemessen und über eine Membran direkt im Druckaufnehmer in ein elektrisches Signal umgewandelt. Das Signal wird an das Schaltgerät übermittelt und entsprechend ausgewertet.

Bei Verwendung in Ex-Bereichen muss für den Anschluss eine Zenerbarriere vorgesehen werden!
Schutzart : IP 54
Fabrikat: Wilo
Typ:Niveausensor 0-2,5 mWS mit 50 m Kabel
Art.-Nr.: 2519923
oder gleichwertig

Angebotenes
Fabrikat: '..........'
Typ: '..........'
Ohne Angabe gelten die oben vorgegebenen Fabrikat/Typen
Menge: 1,000 St

**04.5 Kabelabspannklemme Wilo 2519927**
Kabelabspannklemme für die Befestigung von einem Signalgeber im Schacht. Die Klemme wird im Schacht mit einem Haken fixiert, das Kabel des Signalgebers wird geklemmt und fixiert sich über das Eigengewicht des Signalgebers.

Fabrikat: Wilo
Zubehör: Kabelabspannklemme
Art.-Nr.:  2519927
oder gleichwertig

Angebotenes
Fabrikat: '..........'
Typ: '..........'
Ohne Angabe gelten die oben vorgegebenen Fabrikat/Typen
Menge: 1,000 St

**04.6 Optischer Alarmmelder Wilo Blitzleuchte 2510429**
Optischer Alarmmelder (Blitzfrequenz/-leistung: 1 Hz/2 Ws) zum Anschluss an ein Schaltgerät. Für die Außenmontage geeignet.
Phase : 1/3~
Bemessungsspannung : 230, 380/400 V
Netzfrequenz : 50/60 Hz
Schutzart : IP 54
Min. Lagertemperatur : -30 °C
Max. Lagertemperatur : 60 °C
Umgebungstemperatur min. : -30 °C
Umgebungstemperatur max. : 50 °C
Gewicht netto ca. : 2 kg
Fabrikat: Wilo
Zubehör: Blitzleuchte
Art.-Nr.: 2510429
oder gleichwertig

Angebotenes
Fabrikat: '..........'
Typ: '..........'
Ohne Angabe gelten die oben vorgegebenen Fabrikat/Typen
Menge: 1,000 St

**04.7 Schachtabdeckung Mehrpreis für Gasdruckfeder zum**
Schachtabdeckung Mehrpreis für Gasdruckfeder zum leichteren öffnen.
Fabrikat : Wilo
oder gleichwertig

Angebotenes
Fabrikat: '..........'
Typ: '..........'
Ohne Angabe gelten die oben vorgegebenen Fabrikat/Typen
Menge: 1,000 St

**04.8 Frachtkosten frei Baustelle, ohne Abladen**
Frachtkosten frei Baustelle, ohne Abladen
Bei Anfuhrmöglichkeit an fester Straße und Ausladung
der Lastzüge, ohne Abladen.
Menge: 1,000 Psch

**04.9 Schwerlastkran**
Schwerlastkran um die Pumpenanlage über das Gebäude in das vorbereitete Loch im Garten zu heben.
Der Kran kann in einem Abstand von ca. 10-15m vor dem Gebäude aufgestellt werden. Um genügend Platz zu haben sind rechtzeitig der Parkstreifen und die Fahrbahn zu sperren.
Angaben zum Gebäude:
15 m von OK Straße bis OK Dachfirst
10-20 m von Mitte Aufstellort bis Gebäudekante.
Absetzort der Anlage ca. 40m vom Aufstellort ins Gelände.
Es wird empfohlen die Gebäudesituation vor Kalkulation dieser Position mit einem Kranunternehmen zu besichtigen.
Sämtliche Maßnahmen wie Sperrung der Straße, Absprache mit der zuständigen Behörde etc. sind eigenverantwortlich zu tätigen und in die Position einzukalkulieren.

Da es sich um eine kleine Nebenstraße handelt ist die Einfahrtsmöglichkeit in die Straße mit dem Kranunternehmen zu prüfen.
Der Absperraufwand hält sich entsprechend in Grenzen.
Menge: 8,000 Std

**04.10 Inbetriebnahme der Anlage durch den Techn.Kundendienst**
Inbetriebnahme der Anlage durch den Techn.Kundendienst der Herstellerfirma.
Zur einwandfreien Funktion der Pumpe(n) / Anlage(n) wird
empfohlen, eine Inbetriebnahme durch den werkseigenen
Kundendienst der WILO SE durchführen zu lassen.
Dadurch wird die optimale Einstellung und ein
wirtschaftlicher Betrieb der Anlage sichergestellt. Die
Inbetriebnahme beinhaltet folgende Punkte:
- Inbetriebnahme der eingebauten Anlage(n) nach
Checkliste
- Parametrierung und Einstellung des Schaltgeräts, wenn
vorhanden
- Funktionsprüfung der eingebauten Anlage(n) / Pumpe(n)
- Praxisorientierte Einweisung in die Bedienung
- Wilo-Inbetriebnahmeprotokoll
Der Preis der Inbetriebnahme gilt nur für die Anlage(n),
die entsprechend der Betriebsanleitung und dem Stand
der Technik installiert sind. Es sind keine Kosten für
gegebenenfalls benötigte Materialien inbegriffen.
Artikelnummer 2160448
Fabrikat WILO
Menge: 1,000 St

*Hinweis: Entwässerungsleitungen KG 2000 zum Anschluss der bereits*
Entwässerungsleitungen KG 2000 zum Anschluss der bereits vorbereiteten Anschlussleitungen an den Pumpenschacht.

*Hinweis: --> KG-Rohre Typ: KG 2000*
Entwässerungsleitungen
Vollwandabwasserrohre und Formstücke aus Polypropylen (PP-MD) gemäß DIN EN 14758-1 mit werksseitig eingelegter patentierter Lippendichtung.
Hochlastkanalrohr mit hoher Ringsteifigkeit > 10 kN/m² (durch MPA Gutachten nach DIN EN ISO 9969 bestätigt), im Schwerlastbereich (SLW 60) einsetzbar. Die Rohrleitungen sind unter Beachtung der DIN EN 1610 und der Herstellerverlegeanleitung zu verlegen.

Einschl. allen erforderlichen Paßstücken, Dichtungen und Befestigungsmaterialen (die Formstücke werden als Zulage separat vergütet.

Die Rohre sind von Schmutz und Sand zu säubern und
nach Angabe der Bauleitung im vorgeschriebenen Gefälle
zu verlegen. Offene Leitungsstellen sind bis zur Weiterverlegung durch Endkappen oder mit Folien die mit Klebeband befestigt werden vor Verschmutzungen zu schützen.

Baulänge: bis 6000 mm
Farbe: verkehrsgrün
Fabrikat/System: Wavin/KG 2000 oder gleichwertig

**04.11 Entwässerungsleitungen KG 2000, DN 100**
Entwässerungsleitungen KG 2000, DN 100
oder gleichwertig

Angebotenes
Fabrikat: '..........'

Typ: '..........'
Ohne Angabe gelten die oben vorgegebenen Fabrikat/Typen
Angebotenes Fabr. gilt für alle nachfolgenden Dimensionen und einschl. Formstücke Pos. 01.04.11 bis 01.04.25
Menge: 6,000 m

**04.12 Entwässerungsleitungen KG 2000, DN 125**
Menge: 2,000 m

**04.13 Entwässerungsleitungen KG 2000, DN 150**
Menge: 5,000 m

*Hinweis: Vollwandabwasserrohre und Formstücke aus Polypropylen*
Vollwandabwasser-Formstücke aus Polypropylen (PP-MD) gemäß DIN EN 14758-1 mit werksseitig eingelegter patentierter Lippendichtung.
Hochlastkanalrohr mit hoher Ringsteifigkeit > 10 kN/m² (durch MPAGutachten nach DIN EN ISO 9969 bestätigt), im Schwerlastbereich ( SLW 60) einsetzbar. Die Rohrleitungen sind unter Beachtung der DIN EN 1610
und der Herstellerverlegeanleitung zu verlegen.
Farbe: verkehrsgrün
Fabrikat/System: Wavin/KG 2000 oder gleichwertig.

Formstücke wie nachfolgend beschrieben als Zulage zu den Rohrleitungen liefern und betriebsfertig montieren.

*Hinweis: Zulage für Passlänge < 50cm KG 2000*
Zulage für Passlänge < 50cm KG 2000
aller Art, maßgebend ist die größere Dimension

**04.14 Passlänge < 50cm KG 2000 DN 100**
Menge: 4,000 St

**04.15 Passlänge < 50cm KG 2000 DN 125**
Menge: 2,000 St

**04.16 Passlänge < 50cm KG 2000 DN 150**
Menge: 2,000 St

*Hinweis: Zulage für Rohrbogen KG 2000, 15 - 87°*

**04.17 Rohrbogen KG 2000, DN 100**
Menge: 10,000 St

**04.18 Rohrbogen KG 2000, DN 125**
Menge: 4,000 St

**04.19 Rohrbogen KG 2000, DN 150**
Menge: 4,000 St

*Hinweis: Zulage für Doppelmuffe KG 2000*

**04.20 Doppelmuffe KG 2000, DN 100**
Menge: 4,000 St

**04.21 Doppelmuffe KG 2000, DN 125**
Menge: 2,000 St

**04.22 Doppelmuffe KG 2000, DN 150**
Menge: 2,000 St

*Hinweis: Zulage für Überschiebemuffen KG 2000*

**04.23 Überschiebemuffen KG 2000, DN 100**
Menge: 2,000 St

**04.24 Überschiebemuffen KG 2000, DN 125**
Menge: 2,000 St

**04.25 Überschiebemuffen KG 2000, DN 150**
Menge: 2,000 St

*Hinweis: Druckleitung für vorgenannte Regenwasser-Doppelpumpstation*

*Hinweis: --> Edelstahlrohr mit Preßverbindungstechnik*
Edelstahlrohr-System mit Preßverbindungstechnik
für die Trinkwasserinstallation nach DIN 1988,
mit Rotguss-Rohrverbinder nach DVGW-Arbeitsblatt W534, und Rohren aus nichtrostendem austenitischem Stahl. Werkstoff-Nr.: 1.4401, nach DIN 17455.
Mit DVGW-System-Prüfzeichen.
Betriebsdruck:  max. 16  bar
Betriebstemperatur:  max. 110 Grad C
Die Arbeits- und Verlegerichtlinien des
Herstellers sind zu beachten. Rohrverbindungen mittels
Preßfittings kaltverbunden.
Fittings mit SC-Contur, welche eine nichtverpreßte Verbindung bei der Druckprobe deutlich sichtbar erkennen läßt.

Rohrbefestigungen für alle Nennweiten mit
Konsolen oder Gewindestabaufhängungen aus verz.
Material (System Müpro, Mefa oder gleichwertig,)
mit Schalldämmeinlage nach DIN 4109 Schallschutz im
Hochbau mit einzukalkulieren, da dieselben nicht
besonders vergütet werden.

Sämtliche Rohrleitungen sind vor verschließen der
Schlitze und Durchbrüche eigenverantwortlich nach DIN
1988,Teil 2 Abs. 11.1-11.2.1 auf Dichtigkeit zu prüfen
und nach Abs.11.2 zu spülen.
Über sämtliche Druckproben und Spülvorgänge sind
Protokolle in 3-facher Ausfertigung (gemäß den
Techn. Ausführungsbedingungen) zu erstellen und
unaufgefordert dem Auftraggeber zu übergeben.

Rohrleitungen wie beschrieben und nachfolgend
aufgelistet komplett liefern und montieren.

**04.26 Nichtrostende Stahlrohre DN 100, d=108**
Nichtrostende Stahlrohre DN 100, d=108
oder gleichwertig

Angebotenes
Fabrikat: '..........'

Typ: '..........'
Ohne Angabe gelten die oben vorgegebenen Fabrikat/Typen
Angebotenes Fabr. gilt für alle nachfolgenden Dimensionen und einschl. Formstücke Pos. 01.04.26 bis 01.04.33
Menge: 20,000 m

*Hinweis: --> Preßittings aus nichtrostendem Stahl*
Preßittings aus nichtrostendem Stahl Werkstoff Nr. 1.4401, Wanddicke 1,5 mm, bzw. Spezial-Rotguß nach DVGW-Arbeitsblatt W534 mit DVGW-Prüfzeichen. Form -und Verbindungsstücke für vorgenannte Rohrleitungen als Zulage komplett liefern und montieren.

*Hinweis: --> Preßfitting-Muffe oder Schiebemuffe,*
Preßfitting-Muffe oder Schiebemuffe, komplett wie nachfolgend aufgelistet liefern und montieren.

**04.27 Muffe DN 100, d=108mm**
Menge: 4,000 St.

*Hinweis: --> Preßfitting-Bogen 90 Grad*
Preßfitting-Bogen 90 Grad, mit doppeltem und einseitigem Einsteckende, komplett wie nachfolgend aufgelistet liefern und montieren.

**04.28 Bogen 90°, DN 100, d=100 mm**
Menge: 6,000 St.

*Hinweis: --> Preßfitting-Bogen 45 Grad*
Preßfitting-Bogen 45 Grad, mit doppeltem und einseitigem Einsteckende komplett wie nachfolgend aufgelistet liefern und montieren.

**04.29 Bogen 45° DN 100, d=105mm**
Menge: 2,000 St.

*Hinweis: --> Preßfitting-Paßbogen 15, 30, 45, 60 und 75 Grad*
Preßfitting-Paßbogen 15, 30, 45, 60 und 75 Grad, komplett wie nachfolgend aufgelistet liefern und montieren.

**04.30 Bogen 15, 30, 45, 60 und 70°, DN 100, d=108mm**
Menge: 1,000 St.

*Hinweis: --> Preßfitting-Reduktionsstück, komplett*
Preßfitting-Reduktionsstück, komplett wie nachfolgend aufgelistet liefern und montieren.
Es werden keine Unterschiede bei den kleineren Dimensionen des Formstückes gemacht, die Abrechnung erfolgt nach der Größeren Dimension.

**04.31 Reduktion DN 100, d=108mm**
Menge: 1,000 St

*Hinweis: --> Preßfitting-Übergangsstück mit IG oder AG*
Preßfitting-Übergangsstück mit Innen- oder Außengewinde, mit und ohne Einschubende, komplett wie nachfolgend aufgelistet liefern und montieren.

**04.32 Übergangsstück mit AG 3" x 88,9 mm.**
Menge: 1,000 St

*Hinweis: --> Preßfitting-Übergangsflansch, nach DIN 2633, PN 16*
Preßfitting-Übergangsflansch, nach DIN 2633, PN 16, einschließlich Flanschendichtung für Trinkwasser und Edelstahlschrauben, komplett wie nachfolgend aufgelistet liefern und montieren.

**04.33 Preßfitting-Übergangsflansch DN 100, d=108mm**
Menge: 1,000 St.

**04.34 Densobinde Isolation**
Densolen-Band, Isolation der vorgenannten Edelstahl-Druckleitung im Bereich des Erdreichs mit Densolen-Schutzbinden.
Menge: 20,000 m

### Titel 05 Trinkwasserleitungen und Zubehör

*Hinweis: --> Metallverbundrohr*
Metallverbundrohr
als Stangenmaterial für Trinkwasserleitungen in
Gebäuden.
Zulassung:  DVGW SYSTEMPRÜFZEICHEN
Werkstoff:  PE-Xb Innenrohr,
 selbstvernetzend,
 Aluminium Metallkern
 stumpf verschweißt
 PE-HD Außenschutzschicht
Verbindungen aus Rotgußfittinge Rg5 und Mepla-Fittinge
aus hoch temperatur und druckbeanspruchbarem wie auch
hoch chemisch wiederstandfähige Kunststoff.

Die Arbeits- und Verlegerichtlinien des
Herstellers sind zu beachten.

In die Rohrpreise sind sämtliche Preßfittinge der
Nennweiten DN 12 (16x2,25) bis DN 50 (63x4,50)
einzukalkulieren.

Ferner sind Rohrbefestigungen für alle Nennweiten mit
Konsolen oder Gewindestabaufhängungen aus verz.
Material (System Müpro, Mefa oder gleichwertig, jedoch
Systemgleich mit Heizungsbefestigungen)mit
Schalldämmeinlage nach DIN 4109 Schallschutz im
Hochbau mit einzukalkulieren, da dieselben nicht
besonders vergütet werden.

Sämtliche Rohrleitungen sind vor verschließen der
Schlitze und Durchbrüche eigenverantwortlich nach DIN
1988,Teil 2 Abs. 11.1-11.2.1 auf Dichtigkeit zu
prüfen und nach Abs.11.2 zu spülen.

Über sämtliche Druckproben und Spülvorgänge sind
Protokolle in 3-facher Ausfertigung (gemäß den Techn.
Ausführungsbedingungen) zu erstellen und unaufgefordert dem Auftraggeber zu übergeben.

Rohrleitungen wie beschrieben und nachfolgend aufgelistet komplett liefern und montieren.

Fabrikat:  Geberit
Typ:  Mepla

**05.1 Mepla Metallverbundrohr DN 12 16 x 2,25 mm**
Mepla Metallverbundrohr DN 12
Außendurchmesser:  16,00 mm
Wanddicke:  2,25 mm
oder gleichwertig

Angebotenes
Fabrikat: '..........'

Typ: '..........'
Ohne Angabe gelten die oben vorgegebenen Fabrikat/Typen
Angebotenes Fabr. gilt für alle nachfolgenden Dimensionen und einschl. Formstücke Pos. 01.05.1 bis 01.05.72
Menge: 16,000 m

**05.2 Mepla Metallverbundrohr DN 15 20 x 2,5 mm**
Mepla Metallverbundrohr DN 15
Außendurchmesser:  20,00 mm
Wanddicke:  2,50 mm
Menge: 48,000 m

**05.3 Mepla Metallverbundrohr DN 20 26 x 3,0 mm**
Mepla Metallverbundrohr DN 20
Außendurchmesser:  26,00 mm
Wanddicke:  3,00 mm
Menge: 78,000 m

**05.4 Mepla Metallverbundrohr DN 25 32 x 3,0 mm**
Mepla Metallverbundrohr DN 25
Außendurchmesser:  32,00 mm
Wanddicke:  3,00 mm
Menge: 126,000 m

**05.5 Mepla Metallverbundrohr DN 32 40 x 3,5 mm**
Mepla Metallverbundrohr DN 32
Außendurchmesser:  40,00 mm
Wanddicke:  3,50 mm
Menge: 86,000 m

**05.6 Mepla Metallverbundrohr DN 40 50 x 4 mm**
Mepla Metallverbundrohr DN 40
Außendurchmesser:  50,00 mm
Wanddicke:  4,00 mm
Menge: 24,000 m

**05.7 Mepla Metallverbundrohr, vorgedämmt 6 mm DN 12 d 16 x 2,25 mm, 601.132.00.1**
Mepla Metallverbundrohr vorgedämmt 6 mm
Rollenmaterial, Innenrohr vernetzt, diffusionsdicht
DN 12  d 16 x 2,25 mm, 601.132.00.1
Menge: 50,000 m

**05.8 Mepla Metallverbundrohr, vorgedämmt 6 mm DN 15 d 20 x 2,5 mm 602.132.00.1**
Mepla Metallverbundrohr vorgedämmt 6 mm
Rollenmaterial, Innenrohr vernetzt, diffusionsdicht
DN 15  d 20 x 2,5 mm 602.132.00.1
Menge: 50,000 m

**05.9 Mepla Metallverbundrohr, vorgedämmt 6 mm, DN 20 d 26 x 3 mm, 603.132.00.1**
Mepla Metallverbundrohr vorgedämmt 6 mm
Rollenmaterial, Innenrohr vernetzt, diffusionsdicht
DN 20  d 26 x 3 mm, 603.132.00.1
Menge: 50,000 m

**05.10 Mepla Metallverbundrohr, vorgedämmt 13 mm DN 12 d 16 x 2,25 mm, 601.136.00.1**
Mepla Metallverbundrohr vorgedämmt 13 mm
Rollenmaterial, Innenrohr vernetzt, diffusionsdicht
DN 12  d 16 x 2,25 mm, 601.136.00.1
Menge: 50,000 m

**05.11 Mepla Metallverbundrohr, vorgedämmt 13 mm DN 15 d 20 x 2,5 mm 602.136.00.1**
Mepla Metallverbundrohr vorgedämmt 13 mm
Rollenmaterial, Innenrohr vernetzt, diffusionsdicht
DN 15  d 20 x 2,5 mm 602.136.00.1
Menge: 50,000 m

**05.12 Mepla Metallverbundrohr, vorgedämmt 13 mm, DN 20 d 26 x 3 mm, 603.136.00.1**
Mepla Metallverbundrohr vorgedämmt 13 mm
Rollenmaterial, Innenrohr vernetzt, diffusionsdicht
DN 20  d 26 x 3 mm, 603.136.00.1
Menge: 50,000 m

*Hinweis: --> Mepla Fittinge als Zulage*
Mepla Fittinge als Zulage wie nach folgend aufgelistet. PVDF-Fittinge bzw. Rotguss-Fittinge, (Rg, DIN 50930 T6) bei Fittingen mit Gewindeanschluss.

*Hinweis: Mepla Winkel 45 oder 90° (PVDF)*

**05.13 Mepla Winkel 90° DN 12 / d 16 mm**
Menge: 52,000 St

**05.14 Mepla Winkel 90° DN 15 / d 20 mm**
Menge: 80,000 St

**05.15 Mepla Winkel 45° / 90° DN 20 / d 26 mm**
Menge: 94,000 St

**05.16 Mepla Winkel 45° / 90° DN 25 / d 32 mm**
Menge: 38,000 St

**05.17 Mepla Winkel 45° / 90° DN 32 / d 40 mm**
Menge: 34,000 St

**05.18 Mepla Winkel 45° / 90° DN 40 / d 50 mm**
Menge: 16,000 St

*Hinweis: Mepla T-Stücke (PVDF)*
Mepla T-Stücke (PVDF), Abgang gleich oder reduziert,
wie nachfolgend aufgelistet.

**05.19 Mepla T-Stücke DN 12 / d 16 mm**
Menge: 1,000 St.

**05.20 Mepla T-Stücke DN 15 / d 20 mm**
Menge: 2,000 St

**05.21 Mepla T-Stücke DN 20 / d 26 mm**
Menge: 6,000 St

**05.22 Mepla T-Stücke DN 25 / d 32 mm**
Menge: 14,000 St

**05.23 Mepla T-Stücke DN 32 / d 40 mm**
Menge: 8,000 St

**05.24 Mepla T-Stücke DN 40 / d 50 mm**
Menge: 8,000 St

*Hinweis: Mepla T-Stück (RG) mit IG*

**05.25 Mepla T-Stück DN 15 / d 20 mm**
Menge: 1,000 St

**05.26 Mepla T-Stück DN 20 / d 26 mm**
Menge: 2,000 St

**05.27 Mepla T-Stück DN 25 / d 32 mm**
Menge: 12,000 St

**05.28 Mepla T-Stück DN 32 / d 40 mm**
Menge: 8,000 St

**05.29 Mepla T-Stück DN 40 / d 50 mm**
Menge: 4,000 St

*Hinweis: Mepla Kupplung (PVDF)*

**05.30 Mepla Kupplung DN 12 / d 16 mm**
Menge: 8,000 St.

**05.31 Mepla Kupplung DN 15 / d 20 mm**
Menge: 12,000 St

**05.32 Mepla Kupplung DN 20 / d 26 mm**
Menge: 18,000 St

**05.33 Mepla Kupplung DN 25 / d 32 mm**
Menge: 14,000 St

**05.34 Mepla Kupplung DN 32 / d 40 mm**
Menge: 10,000 St

**05.35 Mepla Kupplung DN 40 / d 50 mm**
Menge: 3,000 St

*Hinweis: Mepla Reduktion (PVDF)*

**05.36 Mepla Reduktion DN 15 / d 20 mm**
Menge: 6,000 St

**05.37 Mepla Reduktion DN 20 / d 26 mm**
Menge: 6,000 St

**05.38 Mepla Reduktion DN 25 / d 32 mm**
Menge: 4,000 St

**05.39 Mepla Reduktion DN 32 / d 40 mm**
Menge: 3,000 St

**05.40 Mepla Reduktion DN 40 / d 50 mm**
Menge: 2,000 St

*Hinweis: Mepla Übergang (Rg) mit Innen- oder Außengewinde*

**05.41 Mepla Übergang DN 12 / d 16 mm**
Menge: 6,000 St.

**05.42 Mepla Übergang DN 15 / d 20 mm**
Menge: 12,000 St

**05.43 Mepla Übergang DN 20 / d 26 mm**
Menge: 14,000 St

**05.44 Mepla Übergang DN 25 / d 32 mm**
Menge: 6,000 St

**05.45 Mepla Übergang DN 32 / d 40 mm**
Menge: 6,000 St

**05.46 Mepla Übergang DN 40 / d 50 mm**
Menge: 12,000 St

*Hinweis: Mepla Übergangswinkel (Rg) mit IG oder AG*

**05.47 Mepla Übergangswinkel DN 15 / d 20 mm**
Menge: 1,000 St

**05.48 Mepla Übergangswinkel DN 20 / d 26 mm**
Menge: 1,000 St

**05.49 Mepla Übergangswinkel DN 25 / d 32 mm**
Menge: 1,000 St

**05.50 Mepla Übergangswinkel DN 32 / d 40 mm**
Menge: 1,000 St

**05.51 Mepla Übergangswinkel DN 40 / d 50 mm**
Menge: 1,000 St

*Hinweis: Mepla Verschraubung (Rg) flach dichtend*
Mepla Übergang mit Überwurfmutter/Verschraubung (Rg) flach dichtend.

**05.52 Mepla Verschraubung DN 15 / d 20 mm**
Menge: 4,000 St

**05.53 Mepla Verschraubung DN 20 / d 26 mm**
Menge: 4,000 St

**05.54 Mepla Verschraubung DN 25 / d 32 mm**
Menge: 12,000 St

**05.55 Mepla Verschraubung DN 32 / d 40 mm**
Menge: 2,000 St

**05.56 Mepla Verschraubung DN 40 / d 50 mm**
Menge: 8,000 St

**05.57 Mepla-MasterFix Übergangs-Kupplungen (PVDF) DN 12 / 15 d 16 mm x MF20, 621.451.00.5**
Mepla MasterFix Übergangs-Kupplungen (PVDF)
DN 12 / 15  d 16 mm x MF20, 621.451.00.5
- für den Anschluss an Geberit Montageelemente
Menge: 12,000 St

**05.58 Mepla-MasterFix Übergangs-Kupplungen (PVDF) DN 15 d 20 mm x MF20, 622.451.00.5**
Mepla-MasterFix Übergangs-Kupplungen (PVDF)
DN 15  d 20 mm x MF20, 622.451.00.5
- für den Anschluss an Geberit Montageelemente
Menge: 8,000 St

**05.59 Mepla-MasterFix Übergangswinkel 90 Grad (PVDF) DN 12 / 15 d 16 mm x MF20, 621.452.00.5**
Mepla-MasterFix Übergangswinkel 90 Grad (PVDF)
DN 12 / 15  d 16 mm x MF20, 621.452.00.5
- für den Anschluss an Geberit Montageelemente
Menge: 12,000 St

**05.60 Mepla-MasterFix Übergangswinkel 90 Grad (PVDF) DN15 d20 mmxMF20, 622.452.00.5**
MeplaFix Übergangswinkel 90 Grad (PVDF)
DN15  d20 mmxMF20, 622.452.00.5
- für den Anschluss an Geberit Montageelemente
Menge: 10,000 St

**05.61 Mepla-MasterFix T-Stück (PVDF) DN12/15/12 d16 mm x MF20x d16 mm; 621.453.00.5**
Mepla-MasterFix T-Stück (PVDF)  DN12/15/12
d16 mm x MF20x d16 mm; 621.453.00.5
- für den Anschluss an Geberit Montageelemente
Menge: 6,000 St

**05.62 Mepla-MasterFix T-Stück (PVDF) DN15/15/12 d20 mm x MF20 x d16 mm, 622.453.00.5**
Mepla-MasterFix T-Stück (PVDF) DN15/15/12
d20 mm x  MF20 x d16 mm, 622.453.00.5
- für den Anschluss an Geberit Montageelemente
Menge: 15,000 St

**05.63 Mepla-MasterFix T-Stück (PVDF) DN15 d 20 mm x MF20 x d 20 mm, 622.455.00.5**
Mepla-MasterFix T-Stück (PVDF) DN15
d 20 mm x  MF20 x d 20 mm, 622.455.00.5
- für den Anschluss an Geberit Montageelemente
Menge: 15,000 St

**05.64 Mepla-MasterFix T-Stück (RG) DN20/15/15 d 26 mm x MF20 x d 20 mm, 623.451.00.5**
Mepla-MasterFix T-Stück (RG) DN20/15/15
d 26 mm x  MF20 x d 20 mm, 623.451.00.5
- für den Anschluss an Geberit Montageelemente
Menge: 8,000 St

**05.65 Mepla-MasterFix T-Stück (RG) DN20/15/20 d 26 mm x MF20 x d 26 mm, 623.452.00.5**
Mepla-MasterFix T-Stück (RG) DN20/15/20
d 26 mm x  MF20 x d 26 mm, 623.452.00.5
- für den Anschluss an Geberit Montageelemente
Menge: 16,000 St

**05.66 Mepla-MasterFix T-Stück (PVDF) DN12/12/15 d16 mm x 16 mm x MF20, 621.454.00.5**
Mepla-MasterFix T-Stück (PVDF) DN12/12/15
d16 mm x 16 mm x MF20, 621.454.00.5
- für den Anschluss an Geberit Montageelemente
Menge: 15,000 St

**05.67 Mepla-MasterFix T-Stück (PVDF) DN15 d 20 mm x d 20 mm x MF20, 622.454.00.5**
Mepla-MasterFix T-Stück (PVDF) DN15
d 20 mm x d 20 mm x MF20, 622.454.00.5
- für den Anschluss an Geberit Montageelemente
Menge: 16,000 St

**05.68 Mepla Doppelanschlusswinkel 90° DN 12 601.273.00.5**
Mepla Doppelanschlusswinkel 90°  DN 12
601.273.00.5
Eigenschaften - Unverpresst undicht
Menge: 1,000 St

**05.69 Mepla Doppelanschlusswinkel 90°DN 12/15 od.15/12 602.274.00.5 oder 602.275.00.5**
Mepla Doppelanschlusswinkel 90°  DN 12/15 od.15/12
602.274.00.5 oder 602.275.00.5
Eigenschaften - Unverpresst undicht
Menge: 12,000 St

**05.70 Mepla Doppelanschlusswinkel 90° DN 15 602.273.00.5**
Mepla Doppelanschlusswinkel 90°  DN 15
602.273.00.5
Eigenschaften - Unverpresst undicht
Menge: 12,000 St

**05.71 Mepla Doppelanschlusswinkel 90°DN15/20 od.20/15 603.274.00.5 od. 603.275.00.5**
Mepla Doppelanschlusswinkel 90°  DN 15/20 od.20/15
603.274.00.5 od. 603.275.00.5
Eigenschaften - Unverpresst undicht
Menge: 10,000 St

**05.72 Mepla Doppelanschlusswinkel 90° DN20, 603.273.00.5**
Mepla Doppelanschlusswinkel 90°  DN 20
603.273.00.5
Eigenschaften - Unverpresst undicht
Menge: 10,000 St

*Hinweis: Vorbeschrieb Geberit Hygienespülung Betriebsart Zeit Spülung*
Geberit Hygienespülung, mit DVGW Konformitätsbescheinigung nach DVGW Arbeitsblatt W 540 AS-0605CN0262.
Bestimmungsmäßiger Betrieb wird durch eine automatische Spülung sichergestellt.
Verhinderung von Stagnation.
Über die integrierte Steuereinheit werden feste Spülintervalle oder feste Spülzeitpunkte definiert.
Über vorgelagerte Sensorik - Temperatursensor oder
Volumenstromsensor mit Temperatursensor - können Spülungen temperaturgeführt oder volumengeführt
ausgelöst werden.

Betriebsart der Hygienespülung: Zeit

Auslösen des Spülvorgangs nach individuell festgelegtem Spülzeitpunkt und individuell festgelegter Spüldauer.

Die Parametrisierung wird mit Hilfe einer App für
Smartphone oder Tablet vorgenommen. Mit der
Bluetooth- Verbindung werden die Einstellwerte und die
Führungsgrößen an die Steuereinheit der Geberit
Hygienespülung übertragen. Die Geberit Hygienespülung
speichert die Daten der Spülvorgänge. Spülbeginn und
Spülende werden auf der Steuerenheit gespeichert und
über die Bluetooth-Verbindung mit Smartphone
oder Tablet ausgelesen.
Über die Sensorik wird zudem Temperatur und Spülvolumen
aufgezeichnet.

Trinkwasseranschluss: R 1/2" MasterFix und MeplaFix-fähig
Abwasseranschluss: DN50
Betriebsdruck: max. 1,0 MPa (10 bar)
Betriebstemperatur: 0°C - 70°C
Mindestfließdruck: 500 hPa (500 mbar)
Durchflussmenge: 10 l/min; optional: 4,0 l/min
Nennspannung: 230 V
Netzfrequenz: 50 Hz
Betriebsspannung: 12 V DC

Für das ausgeschriebene Produkt liegt
eine Haftungsübernahmevereinbarung zwischen dem
Hersteller und dem ZVSHK bzw. dem BTGA vor.

Die Montage- und Einbauvorgaben des Herstellers sind
einzuhalten.

**05.73 Geberit Hygienespülung mit einem WA d50, MF 1/2", 616.231.00.1**
Geberit Hygienespülung mit einem Wasseranschluss
d50, MF 1/2"
Verwendungszwecke
- Zum Verhindern von Stagnation in Trinkwasserleitungen
- Zum Anschließen einer Kalt- oder Warmwasserleitung
- Zur AP-Montage
- Zur UP-Montage
- Für Geberit Duofix und Geberit GIS Vorwandinstallationen

Eigenschaften
- Zulassung nach (DIN) EN 1717 / (DIN) EN 13077
- Rückstausensor eingebaut
- Schnittstelle Digital I/O und Schnittstelle RS485 zur Einbindung in Gebäudeleittechnik
- Armaturengruppe I nach EN ISO 3822-1
- Schallschutz nach DIN 4109
- Brandschutz nach I 30 bis I 90 und F 30 bis F 90 (nur in Verbindung mit Geberit Quattro)

Lieferumfang
- Magnetventileinheit mit Sicherungsstift und Durchflussbegrenzer
- Kupplungsstück
- Netzteil mit Ausgangskabel Länge 5 m
- Steuereinheit
- Rohbauset
- Bauschutz ablängbar
- Befestigungsmaterial

Fabrikat: Geberit
Artikel-Nr.: 616.231.00.1
oder gleichwertig

Angebotenes
Fabrikat: '..........'
Typ: '..........'
Ohne Angabe gelten die oben vorgegebenen Fabrikat/Typen
Menge: 3,000 St
Produkt:
  Artikel:
    Artikelnummer: 616.231.00.1
    Artikelkurztext: Geberit Hygienespülung mit einem WA d50, MF 1/2", 616.231.00.1

**05.74 Geberit Hygienespülung mit zwei WA d50, MF 1/2" 616.232.00.1**
Geberit Hygienespülung mit zwei Wasseranschlüssen
d50, MF 1/2"
Verwendungszwecke
- Zum Verhindern von Stagnation in Trinkwasserleitungen
- Zum Anschließen von zwei Kalt- oder Warmwasserleitungen
- Zur AP-Montage
- Zur UP-Montage
- Für Geberit Duofix und Geberit GIS Vorwandinstallationen

Eigenschaften
- Zulassung nach (DIN) EN 1717 / (DIN)EN 13077
- Rückstausensor eingebaut
- Schnittstelle Digital I/O und Schnittstelle RS485 zur Einbindung in Gebäudeleittechnik
- Armaturengruppe I nach EN ISO 3822-1
- Schallschutz nach DIN 4109
- Brandschutz nach I 30 bis I 90 und F30 bis F 90 (nur in Verbindung mit Geberit Quattro)

Lieferumfang
- 2 Magnetventileinheiten mit Sicherungsstift und
Durchflussbegrenzer
- 2 Kupplungsstücke
- Netzteil mit Ausgangskabel Länge 5 m
- Steuereinheit
- Rohbauset
- Bauschutz ablängbar
- Befestigungsmaterial

Fabrikat: Geberit
Artikel-Nr.: 616.232.00.1
oder gleichwertig

Angebotenes
Fabrikat: '..........'
Typ: '..........'
Ohne Angabe gelten die oben vorgegebenen Fabrikat/Typen
Menge: 5,000 St
Produkt:
  Artikel:
    Artikelnummer: 616.232.00.1
    Artikelkurztext: Geberit Hygienespülung mit zwei WA d50, MF 1/2"  616.232.00.1

**05.75 Einstellen von automatischen Spülauslösungen**
Einstellen von automatischen Spülauslösungen
Gemäss den technischen Regen der Trinkwasserinstallation (TRWI) ist der bestimmungsgemäßer Betrieb der Trinkwasseranlage sicher zu stellen. Daher sind die vorher ausgeschriebenen automatischen Spülauslösungen auf die enstprechenden Nutzungshäufigkeiten und die Entnahmemengen einzustellen.

Die eingestellten Pararmater (nach Raumbuch) sind der
Bauleitung spätestens bei der Nutzungsübergabe, an den
Betreiber, schriftlich vorzulegen.
Menge: 3,000 Psch

*Hinweis: -->Weser Rückflußverhinderer Kemper/167 0G*
Weser-komb.-Freistrom-Rückflußverhinder, absperrbar, PN 16, DIN-DVGW- und Schallschutzzulassung, für Stahl- rohr, Gehäuse, Oberteil und Innengarnitur komplett aus Rot- guß DIN 1705, frei von Messing im Bereich des Mediums, beständig gegen aggressives Wasser, mit Lippendichtung als wartungsfreie Spindelabdichtung, totraumfrei, mit EPDM-Dichtung, mit Prüfstutzen,

Eingang:  Muffen-Innengewindeanschluß
Ausgang:  mit beiderseits 2-teiligen, flachdichtenden  Rotguss- Pressverschraubung für Kupfer- und  Edelstahlrohr
Fabr./Typ:  Kemper/Figur-Nr. 167

Komplett wie nachfolgend aufgelistet liefern
und montieren.

**05.76 Komb.Rückflußverhinderer Kemper DN 40**
Komb.Rückflußverhinderer DN 40
Fabr./Typ:  Kemper/Figur-Nr. 167 0G
mit Verschraubung.
oder gleichwertig

Angebotenes
Fabrikat: '..........'
Typ: '..........'
Ohne Angabe gelten die oben vorgegebenen Fabrikat/Typen
Menge: 1,000 St.

*Hinweis: "Weser"-FreistromSchrägsitzventil, Mepla m.E.*
Grundkörper für "Weser"-FreistromSchrägsitzventil,
PN 16, DIN-DVGW u. Schallschutzzulassung, Gehäuse,
Oberteil und Innengarnitur komplett aus Rotguß DIN
1705, frei von Messing im Bereich des Mediums,
beständig gegen aggressives Wasser, mit Lippendichtung
als wartungsfreie Spindelabdichtung, totraumfrei,
EPDM-Dichtung, beiderseits Anschlußgewinde mit
Rotgußverschraubungen für Mehrschichtverbundrohr
System "Geberit" Mepla, mit Entleerung,
einschließlich Dichtungen.

Fabrikat: Kemper GmbH
Typ: Figur-Nr. 173 41

Nennweiten wie nachfolgend aufgelistet komplett
liefern und montieren.

**05.77 Schrägsitzventil m.E. Kemper 17341, Mepla DN 15 (16mm)**
Schrägsitzventil m.E. Kemper 17341, Mepla DN 15 (16mm)
oder gleichwertig

Angebotenes
Fabrikat: '..........'

Typ: '..........'
Ohne Angabe gelten die oben vorgegebenen Fabrikat/Typen
Angebotenes Fabr. gilt für alle nachfolgenden Dimensionen und einschl. Formstücke Pos. 01.05.77 bis 01.05.88
Menge: 1,000 St.

**05.78 Schrägsitzventil m.E. Kemper 17341, Mepla DN 15 (20mm)**
Menge: 1,000 St.

**05.79 Schrägsitzventil m.E. Kemper 17341, Mepla DN 20 (26mm)**
Menge: 1,000 St.

**05.80 Schrägsitzventil m.E. Kemper 17341, Mepla DN 25 (32mm)**
Menge: 3,000 St

**05.81 Schrägsitzventil m.E. Kemper 17341, Mepla DN 32 (40mm)**
Menge: 1,000 St

**05.82 Schrägsitzventil m.E. Kemper 17341, Mepla DN 40 (50mm)**
Menge: 3,000 St

*Hinweis: -->"Weser"-Freistrom-Schrägsitzventil*
"Weser"-Freistrom-Schrägsitzventil, PN 16, DIN-DVGW- und Schallschutzzulassung, für Edelstahlrohr, Gehäuse, Oberteil und Innengarnitur komplett aus Rotguß DIN 1705, frei von Messing im Bereich des Mediums, beständig gegen aggressives Wasser, mit Lippendichtung
als wartungsfreie Spindelabdichtung, totraumfrei, mit PTFE-Dichtung.

Ausführung:
mit beiderseits 2-teiligen, flachdichtenden Rotguss- Pressverschraubung für Kupfer- und Edelstahlrohr System ohne Entleerung.

Fabr./Typ:  Kemper/Figur-Nr. 173 30

Komplett wie nachfolgend aufgelistet liefern
und montieren.

**05.83 Schrägsitzventil o.E. Kemper 17340, Mepla DN 15 (16mm)**
Menge: 1,000 St.

**05.84 Schrägsitzventil o.E. Kemper 17340, Mepla DN 15 (20mm)**
Menge: 1,000 St.

**05.85 Schrägsitzventil o.E. Kemper 17340, Mepla DN 20 (26mm)**
Menge: 1,000 St.

**05.86 Schrägsitzventil o.E. Kemper 17340, Mepla DN 25 (32mm)**
Menge: 2,000 St.

**05.87 Schrägsitzventil o.E. Kemper 17340, Mepla DN 32 (40mm)**
Menge: 1,000 St.

**05.88 Schrägsitzventil o.E. Kemper 17340, Mepla DN 40 (50mm)**
Menge: 1,000 St.

*Hinweis: Weser-Dämmschale für Freistromventil*
Weser-Dämmschale für Freistromventil, DIN 3502/3546,
Brandklasse B 1 nach DIN 4102 Teil 1, mit Prüfzeichen
PA-III 2.1566, temperaturbeständig bis 100 Grad
C,Wärmeleitfähigkeit 0,035 W/mK, einschließlich
den notwendigen Verschlußclipsen liefern und um
vorgenannte Kemper Schrägsitzventile montieren.

Fabrikat:  Kemper GmbH
  57445 Olpe/Biggesee
  Tel. 02761 / 891-0
  Fax  02761 / 891-175
Typ:  Figur-Nr. 471 00

Nennweiten wie nachfolgend aufgelistet.

**05.89 Weser-Dämmschale für Freistromventil DN 15**
Weser-Dämmschale für Freistromventil
Figur-Nr. 471 00, DN 15
oder gleichwertig

Angebotenes
Fabrikat: '..........'

Typ: '..........'
Ohne Angabe gelten die oben vorgegebenen Fabrikat/Typen
Angebotenes Fabr. gilt für alle nachfolgenden Dimensionen und einschl. Formstücke Pos. 01.05.89 bis 01.05.93
Menge: 5,000 St

**05.90 Weser-Dämmschale für Freistromventil DN 20**
Weser-Dämmschale für Freistromventil
Figur-Nr. 471 00, DN 20
Menge: 2,000 St

**05.91 Weser-Dämmschale für Freistromventil DN 25**
Weser-Dämmschale für Freistromventil
Figur-Nr. 471 00, DN 25
Menge: 5,000 St

**05.92 Weser-Dämmschale für Freistromventil DN 32**
Weser-Dämmschale für Freistromventil
Figur-Nr. 471 00, DN 32
Menge: 1,000 St

**05.93 Weser-Dämmschale für Freistromventil DN 40**
Weser-Dämmschale für Freistromventil
Figur-Nr. 471 00, DN 40
Menge: 5,000 St

*Hinweis: --> Wasserzähler-Anschlußgarnitur*
Wasserzähler-Anschlußgarnitur
für waagerechten Einbau, mit offenem Bügel aus
formstabilem, verzinktem und passiviertem Profilstahl,
schwere Anschlußverschraubung aus Messing.
Rohranschlüsse nach Bedarf und Situation 3/4"- 2".
Komplett einschließlich Dichtungen in den Ausführungen
wie nachfolgend aufgelistet liefern und montieren.

**05.94 Wasserzähler-Anschlußgarnitur Größe 1", DN 40**
Wasserzähler-Anschlußgarnitur
Wasserzähler Qn=3,5 Größe 1"
Einbaulänge 260 mm, Wandabstand 85 mm,
Eingang/Ausgang = DN 40 (1 1/2")
Menge: 1,000 St

*Hinweis: --> Hauswasser-Feinfilter mit Einstellskala*
Hauswasser-Feinfilter mit Einstellskala
rückspülbar und ausspülbar
Bestehend aus:
rücku. ausspülbarem Feinfilter, Manometer und
Doppelringschlüssel für Filtertasse. Gehäuse und
Verschraubungen aus Messing, Innenteile aus
hochwertigem Kunststoff, Feinfilter aus nichtrostendem
Stahl, Ablaufanschluß AA76-1/2A mit Belüftungsöffnungen nach DIN 1988 Teil 4. Mit Memoryring
als Hinweis auf die nächstfällige manuelle
Rückspülung. (Rückspülvorgang automatisierbar mit
Rückspülautomatik Z11S). DIN/DVGW-geprüft,

Verwendungsbereich:
Wasser:  bis 40 Grd. C
Betriebsdruck min.: 1,5 bis max. 16 bar
Ausführung:  AA = Mit Klarsicht-Filtertasse,
  Gewindetüllen, untere/obere
  Durchlaßweite 0,105/0,135 mm
  (Normalausführung)
Anschluß:  Außengewinde R 1 DIN 2999

Typ:  F76S-1AA
Fabrikat:  Braukmann Armaturen

**05.95 Hauswasser-Feinfilter F76S-11/2AA DN 40**
Hauswasser-Feinfilter F76S-11/2AA DN 40
oder gleichwertig

Angebotenes
Fabrikat: '..........'
Typ: '..........'
Ohne Angabe gelten die oben vorgegebenen Fabrikat/Typen
Menge: 1,000 St

**05.96 Rückspülautomatik Z11S-A, Braukmann**
Rückspülautomatik
Für die vollautomatische Filterreinigung der
Honeywell-Braukmann Filter und Filterkombinationen
HV20D, HS10S, F76S, F76CS, FK76CS, FKN76CS, FN76CS,
FN09S Primus-F und Primus-FK. Die Rückspülautomatik
Z11S verfügt über 2 Bedientasten, die zum manuellen
Auslösen des Rückspülvorganges und zum Einstellen des
Zeitintervalles dienen. Das ausgewählte Zeitintervall
(einstellbar von 4 min. bis 3 Monate) sowie die Anzahl
der durchgeführten Rückspülungen wird mittels
LED-Anzeige dargestellt. Darüber hinaus ist eine
Serviceanzeige und eine Abschaltung bei Blockade des
Kugelhahnes integriert. Der potentialfreie Schalter
mit separatem Kabeleingang ist geeignet für den An-
schluß eines Differenzdruckschalters (DDS76), für
Fernsteuerung oder Fernüberwachung. Die
Rückspülautomatik ist mittels Bajonettverschluß ohne
Werkzeug montierbar. Länge des Netzkabels 1,5 m.

Ausführung: A = 230 VAC
  Bajonettanschluss
  Für Filtergrößen: R 1/2" bis R 2"
  Mit angespitztem Schukostecker

Typ:  Z11S-A
Fabrikat:  Braukmann Armaturen
oder gleichwertig

Angebotenes
Fabrikat: '..........'
Typ: '..........'
Ohne Angabe gelten die oben vorgegebenen Fabrikat/Typen
Menge: 1,000 St

**05.97 Probenahmeventil kpl.Rg/Niro, DN 8**
KEMPER Probenahmeventil aus Rotguss, zur
 Probenahme von Trinkwasser zur Bestimmung mikrobiologischer und chemischer Parameter nach TrinkwVO in Kalt - und Warmwasserinstallationssystemen,
bestehend aus Rotguss im mediumberührten Bereich, absperrbar mittels beiliegendem Inbusschlüssel SW 5,
Rotguss-Ventilkörper 360¦ drehbar, mit abflammbarem und drehbarem Edelstahl-Auslaufbogen,
DN 8 (G 1/4") für Ventile und Verschraubungen von DN 15 bis DN 50 (bei Flanscharmaturen von DN 15 bis DN 25)
Figur  187 00 006
Fabrikat: Kemper
oder gleichwertig

Angebotenes
Fabrikat: '..........'
Typ: '..........'
Ohne Angabe gelten die oben vorgegebenen Fabrikat/Typen
Menge: 1,000 St

*Hinweis: Fk-4 Systemtrenner-Auslaufventil BA, Figur 367 01*
Systemtrenner-Auslaufventil BA zur Absicherung von Trinkwasser gegen Nichttrinkwasser bis einschl.
Flüssigkeitskategorie 4 nach DIN EN 1717
 für Anlagen und endständig angeschlossene Apparate, die an das Trinkwassersystem im häuslichen Bereich
angeschlossen werden, mit eingangsseitiger Absperreinheit mit Kunststoffbetätigungsgriff in
formschönem Design, integriertem eingangsseitigem Schmutzfänger, integrierter differenzdruckgesteuerter
und wartungsfreundlicher Sicherungspatrone mit Ablassventil, ausgangsseitigem Rückflussverhinderer,
mit Prüfnocken zum Anschluss der Prüfventile zur Wartung und Funktionskontrolle, mit Ablaufanschluss
aus Kunststoff, Armatur komplett aus Rotguss im mediumberührten Bereich, totraumfrei, schallschutzgeprüft nach ISO 3822, mit DVGW-Zulassung, Nenndruck PN 10, liefern und montieren.
Fabrikat/Typ: KEMPER FK-4
Figur 367 01
Nennweiten wie nachfolgend aufgelistet.

**05.98 Fk-4 Systemtrenner-Auslaufventil BA, DN 15**
FK-4 Systemtrenner-Auslaufventil BA DN15 eingangsseitig mit Außengewinde R  1/2, nach DIN EN 10226, zum Anschluss an die Wandscheibe, ausgangsseitig mit G3/4 nach ISO 228 zum Anschluß einer Schlauchtülle.
Nennweite DN 15
Figur 367 01 015
oder gleichwertig

Angebotenes
Fabrikat: '..........'
Typ: '..........'
Ohne Angabe gelten die oben vorgegebenen Fabrikat/Typen
Menge: 1,000 St

*Hinweis: Systemtrenner BA, AG*
KEMPER-Weser Protect Systemtrenner BA,
 nach DIN EN 12729 und DVGW-Arbeitsblatt
 W 570, zur Absicherung von Trinkwasser gegen Nichttrinkwasser bis einschl. Flüssigkeitskategorie 4 (DIN 1988, Teil 4), für Anlagen nach DIN EN 1717, mit
kontrollierter Trennung (Einbauart 2 nach DIN 1988), mit integrierter differenzdruckgesteuerter und
wartungsfreundlicher Sicherungskartusche  inkl. Rückflussverhinderer, Ablassventil und integriertem,
eingangsseitigen Schmutzfänger, mit ausgangsseitiger RV-Patrone, drei Prüfventilen und Ablaufanschluss,
komplett aus Rotguss im mediumberührten Bereich, totraumfrei, schallschutzgeprüft nach DIN EN ISO
3822, mit DVGW-Zulassung, Nenndruck PN 10,
beidseitig mit Außengewinde nach DIN 3546, Teil 1, zum universellen Anschluss von Verschraubungen für Kupfer-,
Stahl-, Edelstahl- und Mehrschichtverbundrohr, von DN 15 bis DN 50
fabrikat/Typ : Kemper Protect
Figur 360 0G

Nennweiten wie nachfolgend aufgelistet komplett liefern und betriebsfertig montieren.

**05.99 Weser Protect Systemtrenner BA, DN 15**
Weser Protect Systemtrenner BA, DN 15
mit Außengewinde Kemper/Figur 360 0G 015
oder gleichwertig

Angebotenes
Fabrikat: '..........'
Typ: '..........'
Ohne Angabe gelten die oben vorgegebenen Fabrikat/Typen
Menge: 1,000 St

**05.100 Weser Protect Systemtrenner BA, DN 25**
Weser Protect Systemtrenner BA, DN 25
mit Außengewinde Kemper/Figur 360 0G 025
oder gleichwertig

Angebotenes
Fabrikat: '..........'
Typ: '..........'
Ohne Angabe gelten die oben vorgegebenen Fabrikat/Typen
Menge: 1,000 St

*Hinweis: Geschlossene Rohrdurchführung*
Geschlossene Rohrdurchführung
für nicht drückendesWasser nach DIN 18336, in gas-
und wasserdichter Ausführung, bestehend aus:
1 Vollgummi-Einlage = 30 mm Dichtfläche
2 Preßplatten und dazu gehörendem Montagematerial,
  wie nachfolgend aufgelistet,

liefern und im Rahmen der Rohrverlegung als Abdichtung
zwischen einbetoniertem Futterrohr (oder Kernbohrung)
und den durchzuführenden Medienrohren fachgerecht nach
Angaben des Herstellers montieren. Für die
Dichtheit haftet der Auftragnehmer.

Typ:HRD (D) 1 - 1/(d)
  D = Futterrohr oder Kernbohrungs-Innendurchmesse
  d = Medienrohr-Aussendurchmesser

Fabrikat:  Hauff-Technik GmbH & Co.KG
  In den Stegwiesen 18
  89542 Herbrechtigen
  Tel. 07324 / 9600 - 0

**05.101 Futterrohr-Innen D. bzw. Kernbohrung D. D = 80 mm**
Futterrohr-Innen D. bzw. Kernbohrung D.
D = 80 mm, Medienrohr-Außen D. d = 0-40 mm
oder gleichwertig

Angebotenes
Fabrikat: '..........'
Typ: '..........'
Ohne Angabe gelten die oben vorgegebenen Fabrikat/Typen
Menge: 2,000 St

*Hinweis: Wasserleitungen aus Hart-Polyethylen-Rohr*
Wasserleitungen aus Hart-Polyethylen-Rohr
in Ringbunden zu 100 m bis d= 160 mm oder in Stangen zu
12 m Länge von 20 x 1,9 mm bis 630 x 57,3 mm,
nach DIN 8074/75, PN 10 entspricht SDR-Stufe 11,
maximaler Betriebsdruck 12, 5 bar bei neuem
Designfaktor  C = 1,25, mit DVGW-Zulassung.

Verlegung der Rohrleitungen entsprechend den
Herstellervorschriften. Eine Druckprüfkontrolle ist
nach Arbeitsblatt W 322 nachzuweisen. Rohrleitungen wie
nachfolgend aufgelistet, liefern und montieren.

Zur Verbindung der Rohrleitungen sind
Elektroschweißfittings
Typ: Frialen, Fabrikat: Friatec zu verwenden.
Alle Sicherheitsfitting von Nennweite DN 15 bis DN 50
sind in die Rohrpreise mit einzukalkulieren und werden
mit Ausnahme der Übergangsstücke auf Gewindeanschluß
nicht gesondert vergütet.
Sämtliche Gewindeübergänge und alle Formstücke ab DN
65sind in separater LV-Position erfaßt.
Die nachfolgenden Rohrleitungsdimensionen werden in
DN  bzw. in d x s = Rohr-Außendurchmesser x Wandstärke
angegeben.

Einschl. Zuschlag für ROHRZUBEHÖR: Dichtungsmaterial,
Form- und Verbindungsstücke für Rohrleitungen
DN 15 - DN 50, wie vor beschrieben.

Rohrbefestigungen mit Konsolen oder Gewindestabaufhängungen verzinkt (System ako-Tyrodor oder SIKLA,
MÜPRO, HILTI oder gleichwertig, jedoch systemgleich
mit Heizungsbefestigungen), schallgedämmt mit 3 mm
Gummi-Einlage nach DIN 4109.

Dieses Rohrzubehör ist in die nachstehenden Rohrpositionen einzukalkulieren.

Typ:  PEHD - Druckrohr PE 80

**05.102 HDPE-Rohr DN 25, d x s = 32 x 3,0 mm**
Menge: 30,000 lfdm

*Hinweis: Klemmverbinder aus Rotguß nach VP 600 und DIN 8076,*
Klemmverbinder aus Rotguß nach VP 600 und DIN 8076,
Teil 1, für PE-Rohre PE 80, PE 100 sowie Rohre aus
vernetztem Polyethylen PE-Xa für Wasserleitungen und
für PE-Rohre;

**05.103 Winkelkupplung Modell 9027, d 25**
Winkelkupplung aus Rotguss Modell 9027, d= 25mm.
Menge: 2,000 St

**05.104 Verschraubung Modell 9011 od. 9031 25 x 1/2"-3/4"-1"**
Verschraubung mit Innen-/Außengewinde, aus Rotguss,
Modell 9011 oder 9031.
Nennweite 25 x 1/2" od.3/4" od.1".
Menge: 2,000 St

*Hinweis: --> KFE-Kugelhahn DN 15,*
KFE-Kugelhahn DN 15,
selbstdichtend mit Gewindeschneiddichtung. Schwere Bauform. Flügelgriff aus Metall, entsprechend dem Einsatzzweck abnehmbar. Hartverchromte Kugel mit vollem Durchgang in Teflon gelagert. Blindkappe mit Edelstahl-Schwenkbügel auch zur Betätigung verwend- bar. Fixierung der Einbaulage mittels Kontermutter möglich. Betätigungsspindel mit doppelter O-Ring Dichtung.
max. Druck: 16 bar
max. Temp.: 130 °C
Ausführung wie nachfolgend aufgelistet. als Entleerungsventil gem. DVGW, mit Schlauchver- schraubung, Verschlußkappe, Messing vernickelt. Liefern und montieren

Fabrikat: Simplex

**05.105 KFE-Kugelhahn DN 15 Normalform**
KFE-Kugelhahn DN 15 Normalmodell, Baulänge 57,5 mm.
Menge: 15,000 St

**05.106 Frostsichere Außenarmatur, DN15**
Frostsichere Außenarmatur, DN 15, Gehäuse, Oberteil und Innengarnitur aus Rotguß DIN 1705 frei von Messing im Bereich des Mediums beständig gegen aggresives Wasser, mit wartungsfreier Spindelabdichtung, mit Rückfluß- verhinderer, komplett mit Auslaufbogen und Schlauchver- schraubung, für Kupfer-, Stahl-und Kunststoffrohr.
Komplett liefern und montieren.
Schaftlänge: 300 mm

Fabr./Typ:  Kemper/Figur-Nr.573 00 015
oder gleichwertig

Angebotenes
Fabrikat: '..........'
Typ: '..........'
Ohne Angabe gelten die oben vorgegebenen Fabrikat/Typen
Menge: 1,000 St

**05.107 Profil- und Flacheisen verzinkt DIN 4109**
Profil- und Flacheisen in verzinkter Ausführung für Sonderbefestigungen einschl. Schraub- und Dübelmaterial sowieGummieinlagen.
Komplett liefern und entsprechend der DIN 4109 Schallschutz im Hochbau montieren.
Menge: 20,000 kg

**05.108 Mehraufwand Anschluß TWK Hausanschluss DN 25-50**
Mehraufwand Anschluß herstellen
an Trinkwasser-Hausanschluss,Verschraubungsteile und Dichtungen gemäß separater LV- Position.
Kaltwasseranschluß:  R 1" bis 2"
Menge: 1,000 St

*Hinweis: --> Anschluß herstellen*
Anschluß herstellen
an vorhandene Wasserleitungen bzw. bauseitige
Betriebstechnische Einrichtungen, einschl. liefern
des erforderlichen Verbindungsmaterials, absperren,
entleeren und wiederbefüllen der jeweiligen Wasserleitung, Dichtheitsprüfung. Einbausituationen komplett wie nachfolgend aufgelistet.

**05.109 Anschluß herstellen DN 12 - 32**
Anschluß herstellen
an vorhandene Wasserleitungen mit offenem Ende in
Form eines Innen- oder Außengewindes, an ein Stumpfes
Rohrende Stahl/Edelstahl/Kunststoff/etc. oder an ein
vorhandenes Absperrventil einschl. liefern des
erforderlichen Verbindungsmaterials, komplett.

Anschluss herstellen DN 12 - DN 32
Menge: 2,000 St

**05.110 Anschluß herstellen DN 40 - 50**
Anschluß herstellen wie vor beschrieben,
jedoch DN 40 - DN 50
Menge: 1,000 St

**05.111 Bezeichungsschilder 100 x 50 mm**
Bezeichungsschilder aus Resopal,
Schrift:  eingraviert
Größe:  100 x 50 mm
einschließlich Simplex-Schilderträger für senkrechte
und waagerechte Rohrleitungen bis 3", mit integriertem
Spannband für oben genanntes Schild.
Menge: 12,000 St

**05.112 Bezeichungsschilder mit zwei Bohr. 100 x 50 mm**
Bezeichungsschilder aus Resopal, mit zwei Bohrungen
d = 3-6 mm.
Schrift:  eingraviert
Größe: 100 x 50 mm
einschließlich Befestigungsmaterial zur Montage des
Schildes an einer Betonwand-/decke oder auf einem
Untergrund (z.B. Metall), einschl. Herstellen der
Befestigungslöcher.
Menge: 8,000 St

*Hinweis: Befüllung der Trinkwasserinstallation.*
Befüllung der Trinkwasserinstallation.

Die Befüllung darf nur über einen ordnungsgemäß
vom WVU hergestellten und ausreichend gespülten
Hausanschluss mit gefiltertem Trinkwasser
erfolgen.

Die Inbetriebnahme erfolgt durch Mitarbeiter des
Fachbetriebes, dabei ist der Betreiber auf seine
Pflichten zum bestimmungsgemäßen Betrieb der
Trinkwasseranlage hinzuweisen, welches zu
protokollieren ist.

**05.113 Spülen der Leitungen Strangweise**
Spülen der Leitungen mit hygienisch einwandfreiem
Trinkwasser (Kalt- und Warmwasserleitungen getrennt),
Strangweise von unten nach oben kurz vor der
Inbetriebnahme
nach aktuellem ZVSHK Merkblatt Spülen, Desinfizieren
und "Inbetriebnahme von Trinkwasserinstallationen".
Kosten je Strang
Menge: 6,000 St

**05.114 Wasseranalyse**
Wasseranalyse
Bescheinigung von einwandfreiem Trinkwasser durch
akkreditiertes Trinkwasserlabor vor Befüllung der
Anlage, durch Wasserprobe an der Übergabestelle.

Probeentnahme und Wasseranalyse entsprechend
der aktuellen Trinkwasserverordnung

Freigabe zur Befüllung auf Basis der einwandfreien
Trinkwasseranalyse bei der Fachbauleitung einholen
Menge: 4,000 St

**05.115 Nutzungsübergabe**
Protokollierte Nutzungsübergabe an den Betreiber
mit Einweisung und Hinweis auf seine
Pflichten zum bestimmungsgemäßen
Betrieb/Wartung der Trinkwasseranlage.
Kosten je Gebäude
Menge: 1,000 St

### Titel 06 Enthärtungsanlage

**06.1 Kalkschutzanlage nach DIN 1988-200 (Abschnitt 12.7) zur**
Kalkschutzanlage nach DIN 1988-200 (Abschnitt 12.7) zur nachhaltigen Verminderung von Kalksteinbildung in Trinkwasserinstallationen. Im Besonderen werden geschützt: Rohrleitungen, Warmwasserbereiter, Wärmetauscher, Boiler, Armaturen und sanitäre Anlagen. Die Funktion der Kalkschutzanlage beruht auf der patentierten WATERCRYST-Katalysator-Technologie. Das zugrunde liegende Verfahrensprinzip der Biomineralisierung erreicht die Kalkschutzwirkung ohne Verwendung von chemischen Zusätzen oder elektrolytischer Wasserzersetzung. Dem Trinkwasser wird nichts hinzugefügt und es werden ihm keine Mineralstoffe entnommen.
Die Geräte sind vorgesehen zum Einbau in die Kaltwasserversorgungsleitung von Wohnanlagen, gewerblichen Objekten, Krankenhäusern, Hotels, Schulen und anderen öffentlichen Gebäuden.
In besonderen Fällen, zum ausschließlichen Schutz einer zentralen Trinkwarmwasserinstallation, ist der Einbau in die Kaltwasserzuleitung zum Warmwasserbereiter möglich (siehe gesonderte Auslegungsunterlagen).
Zur Eigensicherheit und um eine mikrobiologische Beeinträchtigung des Katalysatorgranulates oder sonstiger wasserberührender Materialien der Geräte zu vermeiden, wird die Wirkeinheit der Geräte spätestens jeden 4. Tag vollautomatisch thermisch desinfiziert. Die Wasserversorgung ist während der thermischen Desinfektion über einen Bypass sichergestellt.Alle 5 Jahre ist das Katalysatorgranulat (Service-Set Biocat KS 7000 S: Art. Nr. 12000163) auszutauschen.
Ausführung:

Die Geräte werden montagefertig mit Abdeckhaube und Anschlussset geliefert. Technische Daten:

Max. Wasserverbrauch pro Tag in Wohngebäuden  [l/d]  3.750

Max. Anzahl der Personen (bei Wasserbedarf nach VDI 3807)  37

| Max. Wohneinheiten | [WE] | 17 |
| --- | --- | --- |
| Nenndurchfluss, Qn | [l/h] | 7000 |
| Druckverlust bei Qn | [bar] | 0,4 |
| Dauerdurchflussleistung | [l/h] | 375 |
| Nenndruck | [bar] | 10 |
| Betriebsdruck | [bar] | 2-8 |
| Max. Wassertemperatur | [°C] | 30 |
| Max. Umgebungstemperatur | [°C] | 40 |
| Anschlussdimension | DN | 40 (1 1/2" AG) |
| Anschlussdimension Rückspülleitung | DN | 15 (1/2" AG) |
| Volumenstrom Rückspülleitung (bei 6 bar) | [l/min] | 7,5 |
| Rückspülmenge (bei 6 bar) | [l] | 74 |
| Netzanschluss | [V/Hz] | 230/50 |
| Leistungsaufnahme bei Normalbetrieb | [W] | 1,7 |
| Leistungsaufnahme bei Heizung Desinfektion | [W] | 1.200 |

Schnittstelle für Gebäudeleittechnik(GLT)vorhanden  JA

| Einbaulänge | [mm] | 216 |
| --- | --- | --- |
| Anschlusshöhe | [mm] | 1060 |
| Baubreite | [mm] | 375 |
| Bautiefe | [mm] | 640 |
| Leergewicht | [kg] | 24 |
| Gewicht Wassergefüllt | [kg] | 48,5 |

Artikelnummer: 12000160
Fabrikat:
WATERCRYST Wassertechnik GmbH & Co. KG Elsa-Brandström-Straße 31, D 42781 Haan,
Tel: +49 2129 3475-755
office@watercryst.com, www.watercryst.com
oder gleichwertig

Angebotenes
Fabrikat: '..........'
Typ: '..........'
Ohne Angabe gelten die oben vorgegebenen Fabrikat/Typen
Menge: 1,000 St

**06.2 Inbetriebnahme**
Inbetriebnahme
der vorgenennaten Wasseraufbereitungsanlage durch den Werkskundendienst der Fa. Watercryst, einschließlich erstellen eines Inbetriebnahmeprotokolls.
Menge: 1,000 St

### Titel 07 Lüftungsgeräte und Zubehör

**07.1 Schallgedämmte Lüftungsbox ESR 25-2 EC**
Schallgedämmte Lüftungsbox ESR 25-2 EC
Merkmale Geringe Energieaufnahme dank EC-Technologie.
Geringe Leistungsaufnahme, besonders im Regelbereich.
Schnelle, kostengünstige Montage durch serienmäßige Befestigungswinkel.
Abnehmbarer Gehäusedeckel mit Bügelverschluss.
Anschlussstutzen saug- und druckseitig, für direkten Einbau in Lüftungsleitungen.
Mit 40 mm schalldämmender glasseidenkaschierter Steinwolle für erhöhte Ansprüche an besonders niedrige Geräuschpegel.
Radiallaufräder mit vorwärtsgekrümmten Schaufeln bei ESR 12-2 EC und ESR 16-2 EC.
Radiallaufräder mit rückwärtsgekrümmten Schaufeln bei ESR 20-2 EC, ESR 25-2 EC und ESR 31-2 EC.
Einfache Reinigung dank aufklappbarem Deckel.
Motor Gleichstrommotor.
Robuster Motor mit Kugellager, wartungsfrei.
Wärmeklasse B.
Schutzart IP X4 bei geschlossenem Gehäusedeckel.
Montagehinweise Einbau in jeder Lage möglich.
Elektrischer Anschluss Frontseitiger Klemmenkasten.
Sicherheitshinweise Ventilator bei freier Ansaugung oder Ausblasung nur in Betrieb nehmen, wenn der Berührungsschutz des Flügelrades gemäß DIN EN ISO 13857 gewährleistet ist. Dazu Schutzgitter anbringen.

Technische Daten

| Artikel: | ESR 25-2 EC |
| --- | --- |
| Fördervolumen: | 1.190 m³/h |
| Drehzahl: | 3.210 1/min |
| Drehzahlsteuerbar: | ✔ |
| Bemessungsspannung: | 230 V |
| Netzfrequenz: | 50 Hz |
| Nennleistung: | 204 W |
| INenn: | 1,4 A |
| IMax: | 1,4 A |
| Schutzart: | IP X4 |
| Wärmeklasse: | B |
| Einbaulage: | senkrecht / waagerecht |
| Material Gehäuse: | Stahlblech, verzinkt |
| Gewicht: | 18 kg |
| Ventilator ausschwenkbar: | ✔ |
| Nennweite: | 250 mm |
| Fördermitteltemperatur bei IMax: | -20 °C bis 50 °C |
| Verpackungseinheit: | 1 Stück |
| Sortiment: | E |
| EAN: | 4012799807131 |
| Artikelnummer: | 0080.0713 |

Hersteller: MAICO
Typ: ESR 25-2 EC Schallgedämmte Lüftungsbox
oder gleichwertig

Angebotenes
Fabrikat: '..........'

Typ: '..........'
Ohne Angabe gelten die oben vorgegebenen Fabrikat/Typen
Menge: 1,000 St

**07.2 Befestigungsmanschette ELR 25**
Befestigungsmanschette ELR 25
Befestigungsmanschetten zur Schall- und Vibrationsdämpfung von Rohrventilatoren. Mit 10 mm dicker Neoprenauflage.
Hersteller: MAICO
Typ: ELR 25 Befestigungsmanschette
Art.-Nr.: 0092.0113
oder gleichwertig

Angebotenes
Fabrikat:  lsquo; '..........' lsquo;

Typ:  lsquo; '..........' lsquo;
Ohne Angabe gelten die oben vorgegebenen Fabrikat/Typen
Menge: 1,000 St

**07.3 TFE 25-4 Luftfilter DN 250 Rohreinbau**
Luftfilter für lüftungstechnische Anlagen.
Inspektionsklappe für einfachen
Filterwechsel abnehmbar.
Zubehör: Ersatz-Luftfilter RF.. .
Mit Filtereinsatz aus Synthetikfiber.
Filtereinsatz nicht regenerierbar.
Mit Gummidichtung an den Luft-Anschlussstutzen.
Technische Daten:
Einbaulage: senkrecht / waagerecht
Gehäusematerial: Stahlblech, verzinkt
Gewicht: 2,7 kg
Filterklasse: G4
Nennweite: 250 mm
Umgebungstemperatur: 100°C
Hersteller: Maico
Typ: TFE 25-4
Artikelnummer: 0149.0079
oder gleichwertig

Angebotenes
Fabrikat:  lsquo; '..........' lsquo;

Typ:  lsquo; '..........' lsquo;
Ohne Angabe gelten die oben vorgegebenen Fabrikat/Typen
Menge: 1,000 St
Produkt:
  Artikel:
    Artikelnummer: 0149.0078
    Artikelkurztext: TFE 25-4 Luftfilter DN 250 Rohreinbau

**07.4 Maico RSR 25/50 Rohrschalldämpfer 50mm DN 250**
Rohrschalldämpfer für lufttechnische Anlagen.
Mit Schallschluckpackung aus kunstharzgebundenen Glasfasern.
Nicht brennbar gemäß DIN 4102 Klasse A1.
Einfügungsdämpfung gemäß DIN 45646
gemessen.
RSR/50: Mit 50 mm dicker Schallschluckpackung.
Technische Daten:
Ausführung: 50 mm Schallschluckpackung
Material: Aluminium
Gewicht: 3,44 kg
Nennweite: 250 mm
Hersteller: Maico
Typ: RSR 25/50
Artikelnummer: 0092.0327
oder gleichwertig

Angebotenes
Fabrikat:  lsquo; '..........' lsquo;

Typ:  lsquo; '..........' lsquo;
Ohne Angabe gelten die oben vorgegebenen Fabrikat/Typen
Menge: 2,000 St
Produkt:
  Artikel:
    Artikelnummer: 0092.0324
    Artikelkurztext: Maico RSR 25/50 Rohrschalldämpfer 50mm DN 250

**07.5 Befestigungsfüße für Ventilatoren DN160, DN 200, DN 250**
Befestigungsfüße zur Montage von
ERR-Ventilatoren an Wänden, Decken oder
auf Konsolen.
Technische Daten:
Artikel: FUR 16S/20/25
Material: Stahlblech, verzinkt
Gewicht: 0,9 kg
Geeignet für Nennweite: 160 mm /200 mm/ 250 mm
Hersteller: Maico
Artikelnummer: 0036.0088
oder gleichwertig

Angebotenes
Fabrikat:  lsquo; '..........' lsquo;

Typ:  lsquo; '..........' lsquo;
Ohne Angabe gelten die oben vorgegebenen Fabrikat/Typen
Menge: 1,000 St

**07.6 Haupt-, Reparaturschalter HS 3**
Haupt-, Reparaturschalter HS 3
Reparaturschalter gemäß VDE 0113, Teil 1.
Gehäuse gemäß ISO gekapselt.
Schalter in Stellung AUS abschließbar.
Mit 2 Hilfskontakten (1 Öffner, 1 Schließer).
HS 3: 3-poliger Nockenschalter für Ventilatoren mit einer Drehzahl oder für drehzahlgesteuerte Ventilatoren.

Technische Daten

| Artikel: | HS 3 |
| --- | --- |
| Spannungsart: | Drehstrom / Wechselstrom |
| Bemessungsspannung: | 230 V / 400 V |
| Maximalbelastung: | 16 A |
| Schutzart: | IP 65 |
| Einbauart: | Aufputz |
| Gewicht: | 0,4 kg |
| Breite: | 82 mm |
| Höhe: | 82 mm |
| Tiefe: | 127 mm |
| Verpackungseinheit: | 1 Stück |
| Sortiment: | C |
| EAN: | 4012799577362 |
| Artikelnummer: | 0157.0736 |

Hersteller: MAICO
Typ: HS 3 Haupt-, Reparaturschalter
oder gleichwertig

Angebotenes
Fabrikat:  lsquo; '..........' lsquo;

Typ:  lsquo; '..........' lsquo;
Ohne Angabe gelten die oben vorgegebenen Fabrikat/Typen
Menge: 1,000 St

**07.7 5-Stufentransformator TRE 1,6-2**
5-Stufentransformator TRE 1,6-2
5-Stufentransformator zur Drehzahleinstellung.
Zur Steuerung von Wechselstrom-Ventilatoren.
Mit Betriebsmeldeleuchte.
Zusätzlicher Schaltkontakt (230 V) z. B. zur Ansteuerung einer Klappe.
Technische Daten

| Artikel: | TRE 1,6-2 |
| --- | --- |
| Spannungsart: | Wechselstrom |
| Bemessungsspannung: | 230 V |
| Netzfrequenz: | 50 Hz / 60 Hz |
| Nennleistung: | 288 W |
| Maximalbelastung: | 1,6 A |
| Schutzart: | IP 54 |
| Sekundärspannung: | 85 V / 115 V / 150 V / 180 V / 230 V |
| Einbauart: | Aufputz |
| Material Gehäuse: | Kunststoff |
| Farbe: | hellgrau, ähnlich RAL 7035 |
| Gewicht: | 2,75 kg |
| Breite: | 195 mm |
| Höhe: | 148 mm |
| Tiefe: | 175 mm |
| Umgebungstemperatur: | 0 °C bis 40 °C |
| Verpackungseinheit: | 1 Stück |
| Sortiment: | C |
| EAN: | 4012799571582 |
| Artikelnummer: | 0157.0158 |

Hersteller: MAICO
Typ: TRE 1,6-2 5-Stufentransformator
oder gleichwertig

Angebotenes
Fabrikat:  lsquo; '..........' lsquo;

Typ:  lsquo; '..........' lsquo;
Ohne Angabe gelten die oben vorgegebenen Fabrikat/Typen
Menge: 1,000 St

*Hinweis: Verzinkte, runde Spiralwickelrohre*
Verzinkte, runde Spiralwickelrohre
nach DIN 24 145 einschließlich aller erforderlichen
Dichtungs- und Verbindungsstücke, Paßstücke, Ausschnitte etc.,Richtungsänderungen wie Bogen, Abzweige
etc. werden gesondert aufgemessen und sind mit einem
Mittenradius von mind. 1,0 mal Rohrdurchmesser
auszuführen. Einschließlich sämtlicher erforderlicher
Befestigungen, Halterungen und Dichtungen. Dabei sind
alle nicht verzinkten Teile mit Rostschutzfarbe zu
streichen, einschließlich Schlagen der Löcher für
Befestigungen und Versetzen derselben in Zementmörtel
bzw. mit Metalldübeln. Die Rohre sind so zu verlegen,
daß sie einwandfrei isoliert werden können. Bei der
Herstellung und Montage des Rohrsystems ist in Bezug
auf Dichtheit besondere Sorgfalt auszuüben. (Die
angegebene Blechstärken sind Mindestdicken).

**07.8 Spiralwickelrohr, 80-125 mm, Blechstärke 0,6 mm**
Menge: 42,000 m

**07.9 Spiralwickelrohr, 140-160 mm, Blechstärke 0,6 mm**
Menge: 34,000 m

**07.10 Spiralwickelrohr, 180-200 mm, Blechstärke 0,6 mm**
Menge: 2,000 m

**07.11 Spiralwickelrohr, 225-250 mm, Blechstärke 0,6 mm**
Menge: 8,000 m

*Hinweis: Formteile*
Formteile
mit Doppellippendichtung als Zulage. Formteile aus
sendzimierverzinktem Blech gem DIN EN 10142/59232. Alle
Formteile mit werkseitig montierter Doppellippendichtung aus alterungsbeständigem EPDM-Gummi,
drucksicher und temperaturbeständig. In den Dimensionen
63 bis 1250 mm garantiert das System die Einhaltung der
zulässigen Leckluftraten gemäß Dichtheitsklasse B nach
Eurovent 2.2, bzw. Klassen I,II und III nach DIN 24194.
Drucksicher gegen Überdrücke bis +3000 Pa, Drucksicher
gegen Unterdrücke bis -5000 Pa, temperaturbeständig von
-30 bis +100°C. Formteile wie nachfolgend aufgelistet
komplett liefern und montieren.
Fabrikat:  Lindab GmbH,
Typ:  Lindab-Safe

*Hinweis: Zulage für Bögen*
Zulage für Bögen
Fabrikat/Typ: Lindab/BU 15-90°
gepreßt, nahtgeschweißt und kalibriert.
Nennweiten wie nachfolgend aufgelistet.

**07.12 Bogen 15-90°, D.d 100-125 mm**
Bogen
Fabrikat/Typ: Lindab/BU 15-90°, D.d 100-125 mm
oder gleichwertig

Angebotenes
Fabrikat: '..........'

Typ: '..........'
Ohne Angabe gelten die oben vorgegebenen Fabrikat/Typen

Angebotenes Fabr. gilt für alle nachfolgenden Dimensionen und einschl. Formstücke Pos. 01.07.12  bis 01.07.37.
Menge: 28,000 St

**07.13 Bogen 15-90°, D.d 140-160 mm**
Bogen
Fabrikat/Typ: Lindab/BU 15-90°, D.d 140-160 mm
Menge: 6,000 St

**07.14 Bogen 15-90°, D.d 180-200 mm**
Bogen
Fabrikat/Typ: Lindab/BU 15-90°, D.d 180-200 mm
Menge: 1,000 St

**07.15 Bogen Lindab/BU 15-90°, D.d 224-250 mm**
Bogen
Fabrikat/Typ: Lindab/BU 15-90°, D.d 224-250 mm
Menge: 6,000 St

*Hinweis: Zulage für Reduzierungen*
Zulage für Reduzierungen
Aufmaß und Ausschreibungsangaben erfolgen nach größerer
Dimension. Reduzierungen in allen Handelsausführungen
mit den Nennweiten wie nachfolgend aufgelistet.
Fabrikat/Typ: Lindab/RCLU = symmetrisch, oder
  RLU = asymetrisch

**07.16 Reduzierung D.d = 100-125mm**
Reduzierung
Fabrikat/Typ: Lindab/RCLU D.d = 100-125mm
Menge: 2,000 St

**07.17 Reduzierung D.d = 140-160mm**
Reduzierung
Fabrikat/Typ: Lindab/RCLU D.d = 140-160mm
Menge: 2,000 St

**07.18 Reduzierung D.d = 180-200mm**
Reduzierung
Fabrikat/Typ: Lindab/RCLU D.d = 180-200mm
Menge: 1,000 St

**07.19 Reduzierung Lindab/RCLU D.d = 224-280mm**
Reduzierung
Fabrikat/Typ: Lindab/RCLU D.d = 224-280mm
Menge: 3,000 St

*Hinweis: Zulage für T-Stücke*
Zulage für T-Stücke
Zentrisch gebaut, mit gepreßtem PSU, mit gleichem oder
reduziertem Abgang. Aufmaß und Ausschreibungsangaben
erfolgen nach der größten Dimension des T-Stückes.
T-Stück in allen Handelsausführungen in den Nennweiten
wie nachfolgend aufgelistet.

Fabrikat/Typ: Lindab/TCPU

**07.20 T-Stück Lindab/TCPU D.d = 100-125 mm**
T-Stück
Fabrikat/Typ: Lindab/TCPU D.d = 100-125 mm
Menge: 21,000 St

**07.21 T-Stück Lindab/TCPU D.d = 140-160 mm**
T-Stück
Fabrikat/Typ: Lindab/TCPU D.d = 140-160 mm
Menge: 6,000 St

**07.22 T-Stück D.d = 180-200 mm**
T-Stück
Fabrikat/Typ: Lindab/TCPU D.d = 180-200 mm
Menge: 1,000 St

**07.23 T-Stück Lindab/TCPU D.d = 224-250 mm**
T-Stück
Fabrikat/Typ: Lindab/TCPU D.d = 224-250 mm
Menge: 2,000 St

*Hinweis: --> Zulage für Sattelstutzen Lindab/PSU.*
Zulage für Sattelstutzen
Zentrisch gepreßt, mit strömungsgünstigem Radius. Aufmaß und Ausschreibungsangaben erfolgen nach der Dimension des Rohres auf das der Stutzen passen muss. Sattelstutzen in Handelsausführungen mit den Nennweiten wie nachfolgend aufgelistet.

**07.24 Sattelstutzen Lindab/PSU D.d = 100-125 mm**
Sattelstutzen D.d = 100-125 mm
Menge: 2,000 St

**07.25 Sattelstutzen Lindab/PSU D.d = 140-160 mm**
Sattelstutzen  D.d = 140-160 mm
Menge: 2,000 St

*Hinweis: Zulage für Abschlußdeckel*

**07.26 Abschlußdeckel 80-125 mm**
Menge: 1,000 St

**07.27 Abschlußdeckel 140-160 mm**
Menge: 2,000 St

**07.28 Nippel D.d = 100-125 mm**
Nippel
Fabrikat/Typ: Lindab/NPU, D.d = 100-125 mm
Menge: 26,000 St

**07.29 Nippel D.d = 140-160 mm**
Nippel
Fabrikat/Typ: Lindab/NPU D.d = 140-160 mm
Menge: 8,000 St

**07.30 Nippel D.d = 180-200 mm**
Nippel
Fabrikat/Typ: Lindab/NPU D.d = 180-200 mm
Menge: 1,000 St

**07.31 Nippel Lindab/NPU D.d = 224-250 mm**
Nippel
Fabrikat/Typ: Lindab/NPU D.d = 224-250 mm
Menge: 6,000 St

*Hinweis: Zulage für Muffen*
Zulage für Muffen
Zur Verbindung von Formstücken, Nennweiten wie
nachfolgend aufgelistet.

Fabrikat/Typ: Lindab/MF

**07.32 Muffe D.d = 100-125 mm**
Muffe
Fabrikat/Typ: Lindab/MF D.d = 100-125 mm
Menge: 21,000 St

**07.33 Muffe D.d = 140-160 mm**
Muffe
Fabrikat/Typ: Lindab/MF D.d = 140-160 mm
Menge: 2,000 St

**07.34 Muffe D.d = 224-250 mm**
Muffe
Fabrikat/Typ: Lindab/MF D.d = 224-250 mm
Menge: 2,000 St

*Hinweis: Flexible Lüftungsrohre*
Flexible Lüftungsrohre
aus Aluminium in unbrennbarer Ausführung gemäß DIN
4102, entsprechend der Forderung nach DIN 1946,
einschließlich Verbindungs-, Dichtungs- und
Befestigungsmaterial (das Gewicht der Isolierung
beachten) kleinster Biegeradius r = 1 d

Fabrikat/Typ: Westaflex/Westaflex A/A

**07.35 Flexible Lüftungsrohre DN 80-125 mm**
Flexible Lüftungsrohre Nennweite 80-125 mm
Menge: 14,000 m

*Hinweis: Deflektorhaube als Fortlufthaube, aus verzinktem*
Deflektorhaube als Fortlufthaube, aus verzinktem
Stahlblech, mit Schutzgitter und zwei Entwässerungen
(Innen- und Außenkegel), mit Übersteckmuffe.
Nennweite komplett wie nachfolgend aufgelistet liefern
und montieren.

Fabrikat:  Lindab
Typ:  HN

**07.36 Lindab Deflektorhaube HN250**
Deflektorhaube
Nennweite:  D.d = 250 mm
Fabrikat:  Lindab
Typ:  HN-250
oder gleichwertig

Angebotenes
Fabrikat:  lsquo; '..........' lsquo;

Typ:  lsquo; '..........' lsquo;
Ohne Angabe gelten die oben vorgegebenen Fabrikat/Typen

Angebotenes Fabr. gilt für alle nachfolgenden Dimensionen und einschl. Formstücke Pos. 03.02.30+03.02.31
Menge: 1,000 St.

*Hinweis: Dacheindeckung aus Zink, Rohrkragen aus Aluminium*
Dacheindeckung aus Zink, Rohrkragen aus Aluminium
einschließlich Dichtungsmasse zum wasserdichten
Abschluß um die Rohrdurchführung.
Nennweiten wie nachfolgend aufgelistet liefern und
montieren.

Fabrikat:  Lindab
Typ:  VHIN 1-45°

**07.37 Lindab Dacheindeckung VHIN D.250**
Dacheindeckung VHIN  D.d =250 mm
Menge: 1,000 St

**07.38 Mehraufwand für den Einbau der vorg. Dacheindeckung**
Mehraufwand für den Einbau der vorgenannten
Dacheindeckung in das vorhandene Dach, ca.30° Neigung,
Frankfurter Pfanne, komplett betriebsfertig, Dachdecker
oder Zimmermann stehen nicht zur Verfügung,
Zugänglichkeit des Daches über Dachausstieg,
einschließlich entsprechender Sicherungsvorrichtung,
ein Gerüst ist nicht vorhanden.
Menge: 1,000 St

*Hinweis: geba Absperrvorrichtung Serie AVR*
Decken- und Wandschott Brandschott
aus verzinktem Stahlblech mit metallischem Schnellverschluss, korrosions- und lotfreie Auslösevorrichtung, Intumeszenzmaterial, eingeschlossen durch glattwandiges Kunststoffinnenrohr mit vollkommen freiem Querschnitt. Zum Patent angemeldet. Allgemeine bauaufsichtliche Zulassung des DIBt Berlin Z-41.3-686. Feuerwiderstandsklasse K90 - 18017. Nach den neuen verschärften Prüfbedingungen des DIBt im dreigeschossigen Ofen geprüft. Einbau unter, in oder auf der Massivdecke, alternativ unter, in oder auf der Holzbalkendecke F30 B. Befestigung nur durch Mörtelverguss ohne Schrauben, Dübel oder Mörtelanker. Keine Isolierung erforderlich. Einbau in klassifizierte Schächte F30/L30 F90/L90, Mindeststärke 35 mm mit beliebiger Belegung. Zum Einbau in Lüftungsanlagen nach DIN 18017-3 aus Stahl, z.B. Wickelfalz, und zwar in Zentrallüftungsanlagen für Zu- und Abluft, sowie zum Anschluss von Einzellüftungsgeräten, Wrasenabzügen oder Dunstabzugshauben ohne eigene Brandschutzanforderungen. Wartungsfrei. Leitungsdichtigkeitsklasse II nach DIN 1946-6. Leitungsabstände sind nicht vorgegeben, Abstandsvorgaben von fremden Rohrleitungen sind einzuhalten, Null-Abstand-Prüfungen wurden in großer Zahl durchgeführt. Diese sind bei den jeweiligen Herstellern zu erfragen.

Herstellung und Vertrieb:
geba Bartholomäus GmbH
Bachstr. 10
89607 Emerkingen
Telefon 07393/95190
Telefax 07393/951940
info@geba-brandschutz.de

Absperrvorrichtung in den Nennweiten wie nachfolgend aufgelistet liefern und gemäß Zulassung beriebsbereit einbauen.

**07.39 Decken- und Wandschott Brandschott AVR DN 140**
Decken- und Wandschott Brandschott DN 140
Ø 174 mm, L 228 mm geba AVR DN 140
oder gleichwertig

Angebotenes
Fabrikat: '..........'

Typ: '..........'
Ohne Angabe gelten die oben vorgegebenen Fabrikat/Typen
Menge: 3,000 St

**07.40 Decken- und Wandschott Brandschott AVR DN 200**
Decken- und Wandschott Brandschott DN 200
Ø 238 mm, L 258 mm geba AVR DN 200
oder gleichwertig

Angebotenes
Fabrikat: '..........'

Typ: '..........'
Ohne Angabe gelten die oben vorgegebenen Fabrikat/Typen
Menge: 3,000 St

*Hinweis: Konstant-Volumenstromregler rund*
Konstant-Volumenstromregler rund
in runder Bauform für konstante oder variable Volumenstromsysteme mit niedrigen Luftgeschwindigkeiten, mechanisch selbsttätig ohne Fremdenergie, für Zu- und Abluft, in 6 Nenngrößen. Bestehend aus dem Gehäuse mit leichtgängig gelagerter Regelklappe, Balg, Blattfeder und Verstelleinrichtung. Besondere Merkmale:
-Für konstante oder variable Volumenstromsysteme
-Volumenstrom-Einstellung ohne Einstellgeräte
-Lageunabhängig und wartungsfrei
-Nachträglicher Anbau eines Stellantriebes leicht möglich
Rohrstutzen passend für Luftleitungen nach DIN EN 1506 bzw. DIN EN 13180, mit Lippendichtung. Differenzdruckbereich 30 bis 500 Pa, Volumenstrombereich max. 10:1.

MATERIALIEN:
Gehäuse aus verzinktem Stahlblech, Regelklappe und andere Bauteile aus Kunststoff, Balg aus Polyurethane.

Fabrikat der Planung:  TROX GmbH
Typ:  VFC

**07.41 Konstant-Volumenstromregler rund DN 160**
Konstant-Volumenstromregler rund DN 160
Ausführung wie vorstehend beschrieben
Variante
Abmessung: Durchmesser 160

PRODUKTDATEN:
V [m³/h]  250
Δpst [Pa]  50
Lp Strömungsgeräusch [dB(A)]  35 (8 dB Dämpfung)
Lp Abstrahlgeräusch [dB(A)]  21 (9 dB Dämpfung)

ANBAUGRUPPE:
ohne Regler, ohne Stellantrieb

Fabrikat:  TROX GmbH
Typ:  VFC 160

oder gleichwertig
Angebotenes
Fabrikat: '..........'
Typ: '..........'
Ohne Angabe gelten die oben vorgegebenen Fabrikat/Typen
Menge: 2,000 St

**07.42 Konstant-Volumenstromregler rund DN 125**
Konstant-Volumenstromregler rund DN 125
Ausführung wie vorstehend beschrieben
Variante
Abmessung: Durchmesser 125

PRODUKTDATEN:
V [m³/h]  600
Δpst [Pa]  50
Lp Strömungsgeräusch [dB(A)]  35 (8 dB Dämpfung)
Lp Abstrahlgeräusch [dB(A)]  21 (9 dB Dämpfung)

ANBAUGRUPPE:
ohne Regler, ohne Stellantrieb

Fabrikat:  TROX GmbH
Typ:  VFC 125

oder gleichwertig
Angebotenes
Fabrikat: '..........'
Typ: '..........'
Ohne Angabe gelten die oben vorgegebenen Fabrikat/Typen
Menge: 1,000 St

**07.43 Konstant-Volumenstromregler rund DN 100**
Konstant-Volumenstromregler rund DN 125
Ausführung wie vorstehend beschrieben

VARIANTE:
Abmessung: Durchmesser 100

PRODUKTDATEN:
V [m³/h]  130
Δpst [Pa]  50
Lp Strömungsgeräusch [dB(A)]  32 (8 dB Dämpfung)
Lp Abstrahlgeräusch [dB(A)]  <15 (9 dB Dämpfung)

ANBAUGRUPPE:
ohne Regler, ohne Stellantrieb

Fabrikat:  TROX GmbH
Typ:  VFC 100

oder gleichwertig
Angebotenes
Fabrikat: '..........'
Typ: '..........'
Ohne Angabe gelten die oben vorgegebenen Fabrikat/Typen
Menge: 8,000 St

*Hinweis: -->Schalldämpfer Westaflex DIN 4102*
Flexibler, rechteckiger Schalldämpfer, mit runden und rechteckigen Anschlüssen mit hohen Einfügungsdämmwerten, geeignet zur Reduzierung der Geräusche in den
lüftungstechnischen Anlagen in nichtbrennbarer Aus- führung gemäß DIN 4102.
Innenrohr:  Gelochtes Quadroflex Aluminium
Mitteldämmschicht: Mineralwolle Ki40
Außenrohr:  Quadroflex Aluminium
Schalldämpfertyp: Quadrosilent
Fabrikat:  Westaflex

**07.44 Westaflex Schalldämpfer DN 100 Länge 1000 mm**
Flexibler, rechteckiger Schalldämpfer
Nennweite:  d = 100 mm
Außenrohr:  195x120 mm
Länge:  1000 mm
Einfügungsdämpfung
bei 250 Hz:  14 dB(A)
oder gleichwertig

Angebotenes
Fabrikat: '..........'

Typ: '..........'
Ohne Angabe gelten die oben vorgegebenen Fabrikat/Typen
Menge: 2,000 St.

*Hinweis: -->Telefonie-Schalldämpfer Westaflex/Westersilent*
Telefonie-Schalldämpfer RUND mit Aluminium-Endkappen, innen und außen 2-lagiges Aluminiumrohr, Schallschluck- packung aus kunstharzgebundener Glasfasermatte, temperaturbeständig bis 200°C, nicht brennbar gemäß DIN 4102 Kl.A1, kleinster Biegeradius 3xD Außenrohr, Schallschluckpackungen 25 oder 50 mm, Standardlängen 750, 1000, 1500, und 2000 mm. Nennweiten und Aus- führungen wie nachfolgend aufgelistet liefern und montieren.

Fabr./Typ: Westaflex/Westersilent

**07.45 Telefonieschalldämpfer Westaflex/L=1000mm DN100**
Telefonie-Schalldämpfer rund
Isolierdicke:  25 mm
Nennweite:  d = 100 mm
Länge:  1000 mm
Einsatzdämpfung
bei 250 Hz:  7 dB(A)
oder gleichwertig

Angebotenes
Fabrikat: '..........'

Typ: '..........'
Ohne Angabe gelten die oben vorgegebenen Fabrikat/Typen
Menge: 1,000 St.

**07.46 Telefonieschalldämpfer westaflex/L=1000mm DN100**
Telefonie-Schalldämpfer rund
Isolierdicke:  50 mm
Nennweite:  d = 100 mm
Länge:  1000 mm
Einsatzdämpfung
bei 250 Hz:  19 dB(A)
oder gleichwertig

Angebotenes
Fabrikat: '..........'

Typ: '..........'
Ohne Angabe gelten die oben vorgegebenen Fabrikat/Typen
Menge: 4,000 St.

*Hinweis: Rohrschalldämpfer für RLT-Anlagen; geeignet zur Dämpfung*
Rohrschalldämpfer für RLT-Anlagen; geeignet zur Dämpfung von Strömungsgeräuschen als auch zur Reduzierung der Geräuschübertragung zwischen benachbarten Räumen. Einfügungsdämpfungsmaß gemessen nach DIN EN ISO 7235. Absorptionsmaterial Mineralwolle mit RAL Gütezeichen RAL-GZ 388. Rohrstutzen passend für runde Luftleitungen nach DIN EN 1506 bzw. DIN EN 13180 mit Einlegesicke für Lippendichtung. Gehäuse-Leckluftstrom gemäß DIN EN 12237, Klasse A.

MATERIALIEN:
Absorptionsmaterial Mineralwolle nicht brennbar DIN 4102, Baustoffklasse A1. Außenmantel und Innenrohr aus Aluminium.

Fabrikat der Planung:  TROX GmbH
Serie:  CS050
Ausführungen wie nachfolgend aufgeführt liefern und betriebsfertig montieren.

**07.47 Kanal-Schalldämpfer TROX CS050/125x1000/000**
Rohr-Schalldämpfer wie vor beschrieben
VARIANTE:
050  Packungsdicke [mm]
125  Abmessung: Nenngröße
1000  Abmessung: Länge [mm]
000  Anschlussvarianten: Rohrstutzen

PRODUKTDATEN:
V  [m³/h]175
Δpt [Pa]<5
LWA [dB(A)]<15

Fabrikat der Planung:  TROX GmbH
Serie:  CS050/125x1000/000

oder gleichwertig
Angebotenes
Fabrikat: '..........'
Typ: '..........'
Ohne Angabe gelten die oben vorgegebenen Fabrikat/Typen
Menge: 1,000 St

**07.48 Kanal-Schalldämpfer TROX CS050/100x500/000**
Rohr-Schalldämpfer wie vor beschrieben
VARIANTE:
050  Packungsdicke [mm]
100  Abmessung: Nenngröße
500  Abmessung: Länge [mm]
000  Anschlussvarianten: Rohrstutzen

PRODUKTDATEN:
V  [m³/h]40
Δpt [Pa]<5
LWA [dB(A)]<15

Fabrikat der Planung:  TROX GmbH
Serie:  CS050/100x500/000

oder gleichwertig
Angebotenes
Fabrikat: '..........'
Typ: '..........'
Ohne Angabe gelten die oben vorgegebenen Fabrikat/Typen
Menge: 4,000 St

*Hinweis: Tellerventile in runder Ausführung, als Abluftdurchlass*
Tellerventile in runder Ausführung, als Abluftdurchlass vorzugsweise für kleine Räume. Zum Einbau in Wände und abgehängte Decken. Einbaufertige Komponente, bestehend aus dem Ventilgehäuse mit Traverse, dem Ventilteller mit Gewindespindel sowie einem Einbaurahmen. Ventilteller zum Volumenstromabgleich drehbar. Einstellung mit Kontermutter gesichert. Anschlussstutzen, passend für Luftleitungen nach EN 1506 oder EN 13180. Schallleistungspegel des Strömungsgeräusches gemessen nach EN ISO 5135.

BESONDERE MERKMALE
-  Stufenloser Volumenstromabgleich durch Drehen des
  Ventiltellers
-  Einfacher Einbau

MATERIALIEN UND OBERFLÄCHEN
-  Ventilgehäuse und Ventilteller aus verzinktem Stahlblech
-  Einbaurahmen, Traverse, Gewindespindel und Kontermutter
  aus verzinktem Stahl
-  Dichtung aus Schaumstoff
-  Ventilgehäuse und Ventilteller pulverbeschichtet, RAL 9010,
  reinweiß

Fabrikat der Planung: TROX GmbH
Serie: LVS

Nennweiten wie nachfolgend aufgeführt liefern und montieren.

**07.49 Tellerventile in runder Ausführung, Abluft, TROX LVS/100**
Tellerventile in runder Ausführung, wie vor beschrieben:
VARIANTE
Nenngröße:  100
PRODUKTDATEN:
Volumenstrom V  95  m³/h
Spaltbreite s  -4,5  mm

Fabrikat der Planung: TROX GmbH
Serie: LVS/100

oder gleichwertig
Angebotenes
Fabrikat: '..........'
Typ: '..........'
Ohne Angabe gelten die oben vorgegebenen Fabrikat/Typen
Menge: 21,000 St

**07.50 Limodor compact 60-30 Bestehend aus (# 80000 + # 00083)**
Bauaufsichtlich zugelassenes Unterputz-Lüftungsgerät für den Wand- oder Deckeneinbau. Einbau im Schutzbereich I nach DIN VDE 0100-701 zulässig. Bestehend aus einem Kunststoffkasten mit seitlichem Ausblasstutzen NW 80 mm und einer körperschallabsorbierenden Gebläseeinheit (2-stufig, energiesparender Kondensatormotor) inkl. Filter und weißer Abdeckplatte (Farbe ähnlich RAL 9016, Premium-Design). Der Filter (Filterklasse G3) an der Gebläseeinheit ist ohne Werkzeug leicht wechselbar. Das patentierte Federsystem gleicht bis zu 80 mm Mauerwerk zwischen zu tief eingesetztem Kasten und Deckel bzw. Vorwand aus. Der Kasten mit perforierten Ausbrechöffnungen, z.B. für einen Ansaugstutzen Typ AS oder WS (Zubehör), beinhaltet eine leicht austauschbare, dichte Rückschlagklappe (Leckluftrate < 0,01 m³/h), einen Putzdeckel und eine 6-polige Netzklemme. Die elektrische Verdrahtung wird an einem schraubenlosen Stecksystem an der Netzklemme durchgeführt. Die Elektroverbindung zum Leistungsteil/Motorsteuerung erfolgt bei der Gebläsemontage. Das Leistungsteil verfügt über einen Steckkontakt zur Aufnahme des Nachlaufmoduls C-NR (Zubehör).

Fabrikat: LIMODOR
Typ: Lüftungsgerät compact 60-30
Artikelnummer: 80083
Bestehend aus: (# 80000 + # 00083)
Spannung: 230 VAC/50 Hz
Schutzklasse: II
Schutzart: IPX5
Nennleistung: 11/6 W
Nennstrom: 0,075 A
Eigengeräusch LA: 33/26 dB(A)
Schallleistung LWA: 37/30 dB(A)
Druckdifferenz (Wandeinbau): 99 Pa
Druckdifferenz (Deckeneinbau): 142 Pa
Planmäßiger Volumenstrom: 60/30 m³/h
Kastenabmaße: 242x242x100 mm (HxBxT)
oder gleichwertig

Angebotenes
Fabrikat: '..........'

Typ: '..........'
Ohne Angabe gelten die oben vorgegebenen Fabrikat/Typen
Menge: 2,000 St

**07.51 Befestigungssatz BFS-compact 95008**
Befestigungssatz BFS-compact
Der Befestigungssatz minimiert der Körperschall und dient der Montageerleichterung von LIMODOR-Lüftungsgeräten Serie compact in abgehängten Decken und Leichtbauwänden. Der Lieferumfang beinhaltet ein Schaumstoffstreifen und Befestigungsmaterialien.

Fabrikat LIMODOR
Typ  Befestigungssatz BFS-compact
Artikelnummer  95008
oder gleichwertig

Angebotenes
Fabrikat: '..........'

Typ: '..........'
Ohne Angabe gelten die oben vorgegebenen Fabrikat/Typen
Menge: 2,000 St

**07.52 Nachlaufmodul C-NR 99105**
Nachlaufmodul C-NR
Steckbares Nachlaufmodul mit Rückstellfunktion zur Montage am Leistungsteil/Motorsteuerung der Gebläseeinheit. Einstellung der Nachlauf-/ Einschaltverzögerungszeit und Inversbetrieb durch DIP-Schalter. Das Nachlaufmodul verfügt über einen Steckplatz zur Aufnahme des Intervallmodul (C-IV), Fernsteuermodul (C-TZ), Feuchteregler (C-FR2), Bewegungsmeldermodul (C-BM) oder Lichtsensormodul (C-LS). Werkseitige Voreinstellung der DIP-Schalter : Nachlaufzeit 16 Min., ohne Einschaltverzögerung und Inversbetrieb. (Hinweis: Der Inversbetrieb kann nur mit einer 2-stufigen Gebläseeinheit compact verwendet werden)

Fabrikat  LIMODOR
Typ  Nachlaufmodul C-NR
Artikelnummer  99105
Nachlaufzeit  von 2 bis 30 Min.
Einschaltverzögerung  von 30 bis 210 Sek.
oder gleichwertig

Angebotenes
Fabrikat: '..........'

Typ: '..........'
Ohne Angabe gelten die oben vorgegebenen Fabrikat/Typen
Menge: 1,000 St

**07.53 Feuchteregler C-FR2 99405**
Feuchteregler C-FR2
Steckbarer Feuchteregler (Version 2.00) mit integrierter Klimalogik zur einfachen Montage am Nachlaufmodul C-NR. Manuelle Abschaltung der Klimalogik durch Betätigung z.B. des Lichtschalters möglich.

Fabrikat  LIMODOR
Typ  Feuchteregler C-FR2
Artikelnummer  99405
Abschaltmodus  24 Std.
Aus-/Einschaltfeuchte  selbstregelnd
Nachlaufzeit  (Einstellung C-NR)
Einschaltverzögerung  (Einstellung C-NR)
oder gleichwertig

Angebotenes
Fabrikat: '..........'

Typ: '..........'
Ohne Angabe gelten die oben vorgegebenen Fabrikat/Typen
Menge: 1,000 St

### Titel 08 Wärmedämmung / Rohrisolierung

*Hinweis: --> R-90 -Rohrabschottung Metallverbundrohre*
R-90 -Rohrabschottung zur Montage in Wand, Decke und
leichter Trennwand mit entsp. Feuerwiderstandsklasse.

Die Rohrabschottung vehindert für 90 Minuten einen
Übertrag von Feuer und Rauch. Hierzu ist die Conlit
150 Schale mit einer Gesamtlänge von 1000 mm mittig in
die Bauteilöffnung einzubringen. Die Conlit 150 Schale
ist formschlüssigin die Kernbohrung einzupressen. Bei
vorhandenen Fugen werden diese bis zu einer Breite
vonca. 2mm mit vollflächig auf der Conlit-Schale aufgebrachtem Conlit-Kleber abgedichtet. Größere Fugen
werden mit Brandschutzmörtel der Mörtegruppe III
verschlossen (siehe separate Position). Bei leichten
Trennwänden muss die verbleibende Öffnung mit der
Spachtelmasse vollständig verschlossen werden. Alle
Dämmstoffe sind mit verzinktem Bindedraht, 6
Wicklungen pro lfd.M., auf dem Rohr zu befestigen.

Die Ausführung muss gemäß ABP Nr.P-3726/4140-MPA BS
erfolgen. Die ordnungsgemäße Ausführung ist vom
Unternehmer nach Abschluss der Arbeiten durch eine
Übereinstimmungserklärung zu bescheinigen. Die
Abschottung ist abzustimmen auf das Leitungssystem wie
in den nachfolgenden Positionen aufgelistet.

Brandschutzdurchführung wie beschrieben für die
nachfolgend aufgelisteten Rohrtypen und Nennweiten
liefern und montieren.

Brandschutzdurchführung:

Fabrikat:  Rockwool
Typ:  Conlit 150 U Schale
Baustoffklasse:  nichtbrennbar nach DIN 4102-1
Schmelzpunkt:  1000°C nach DIN 4102-17
Rohdichte:  150 kg/m3
Länge der Conlit-Schale: = 1000 mm
oder gleichwertig

Angebotenes
Fabrikat:  lsquo; '..........' lsquo;

Typ:  lsquo; '..........' lsquo;
Ohne Angabe gelten die oben vorgegebenen Fabrikat/Typen

Angebotenes Fabr. gilt für alle nachfolgenden Dimensionen und einschl. Formstücke Pos. 01.07.01 bis 01.07.04

**08.1 Conlit 150-U-Schale Mepla DN 12, DA = 16 mm 100cm**
Conlit 150-U-Schale an Mepla-Metallverbund-Rohren.
Rohrdimension:  DN 12, Außen DA = 16 mm,
Dämmdicke:  22 mm
Länge:  100cm
oder gleichwertig

Angebotenes
Fabrikat: '..........'

Typ: '..........'
Ohne Angabe gelten die oben vorgegebenen Fabrikat/Typen

Angebotenes Fabr. gilt für alle nachfolgenden Dimensionen und einschl. Formstücke Pos. 01.08.1  bis 01.08.6.
Menge: 1,000 St.

**08.2 Conlit 150-U-Schale Mepla DN 15,DA = 20 mm 100cm**
Conlit 150-U-Schale an Mepla-Metallverbund-Rohren.
Rohrdimension:  DN 15, Außen DA = 20 mm,
Dämmdicke:  20 mm
Länge:  100cm
Menge: 4,000 St.

**08.3 Conlit 150-U-Schale Mepla DN 20, DA = 25 mm 100cm**
Conlit 150-U-Schale an Mepla-Metallverbund-Rohren.
Rohrdimension:  DN 20, Außen DA = 25 mm,
Dämmdicke:  17,5 mm
Länge:  100cm
Menge: 3,000 St.

**08.4 Conlit 150-U-Schale Mepla DN 25, DA = 32 mm 100cm**
Conlit 150-U-Schale an Mepla-Metallverbund-Rohren.
Rohrdimension:  DN 25, Außen DA = 32 mm,
Dämmdicke:  24 mm
Menge: 3,000 St.

**08.5 Conlit 150-U-Schale Mepla DN 32, DA = 40 mm 100cm**
Conlit 150-U-Schale an Mepla-Metallverbund-Rohren.
Rohrdimension:  DN 32, Außen DA = 40 mm,
Dämmdicke:  20 mm
Länge:  100cm
Menge: 1,000 St.

**08.6 Conlit 150-U-Schale Mepla DN 40,DA = 50 mm 100cm**
Conlit 150-U-Schale an Mepla-Metallverbund-Rohren.
Rohrdimension:  DN 40, Außen DA = 50 mm,
Dämmdicke:  25 mm
Länge:  100cm
Menge: 1,000 St.

*Hinweis: --> Weiterführende Dämmung Geberit Mepla Dämmschale RS 800*
Weiterführende Dämmung bei Mepla-Verbundrohren:
Fabrikat:  Rockwool
Typ:  Dämmschale RS 800
Dämmlänge:  = 1000 mm, beidseitig
oder gleichwertig

Angebotenes
Fabrikat:  lsquo; '..........' lsquo;

Typ:  lsquo; '..........' lsquo;
Ohne Angabe gelten die oben vorgegebenen Fabrikat/Typen

Angebotenes Fabr. gilt für alle nachfolgenden Dimensionen und einschl. Formstücke Pos. 01.07.05 bis 01.07.20

*Hinweis: --> RS 800 -Dämmschalen Mepla*
RS 800 -Dämmschalen an Geberit-Mepla Rohrleitungen

**08.7 RS 800 Dämmschale Mepla 16/20**
*** EP-Aufgliederung gefordert
RS 800 Dämmschale an Mepla-Rohren, nach EnEV 100%, 50% und Kaltwasser nach DIN 1988.
Rohrdimension/Dämmstärke 16/20
oder gleichwertig

Angebotenes
Fabrikat: '..........'

Typ: '..........'
Ohne Angabe gelten die oben vorgegebenen Fabrikat/Typen

Angebotenes Fabr. gilt für alle nachfolgenden Dimensionen und einschl. Formstücke Pos. 01.08.7  bis 01.08.22.
Menge: 6,000 m

**08.8 RS 800 Dämmschale Mepla 20/20**
*** EP-Aufgliederung gefordert
RS 800 Dämmschale an Mepla-Rohren, nach EnEV 100%, 50% und Kaltwasser nach DIN 1988.
Rohrdimension/Dämmstärke 20/20
Menge: 36,000 m

**08.9 RS 800 Dämmschale Mepla 26/20**
*** EP-Aufgliederung gefordert
RS 800 Dämmschale an Mepla-Rohren, nach EnEV 100%.
Rohrdimension/Dämmstärke 26/20
Menge: 46,000 m

**08.10 RS 800 Dämmschale Mepla 32/30**
*** EP-Aufgliederung gefordert
RS 800 Dämmschale an Mepla-Rohren, nach EnEV 100%.
Rohrdimension/Dämmstärke 32/30
Menge: 94,000 m

**08.11 RS 800 Dämmschale Mepla 32/20**
*** EP-Aufgliederung gefordert
RS 800 Dämmschale an Mepla-Rohren, nach EnEV  50% und Kaltwasser nach DIN 1988.
Rohrdimension/Dämmstärke 32/20
Menge: 2,000 m

**08.12 RS 800 Dämmschale Mepla 40/40**
*** EP-Aufgliederung gefordert
RS 800 Dämmschale an Mepla-Rohren, nach EnEV 100%.
Rohrdimension/Dämmstärke 40/40
Menge: 68,000 m

**08.13 RS 800 Dämmschale Mepla 40/20**
*** EP-Aufgliederung gefordert
RS 800 Dämmschale an Mepla-Rohren, nach EnEV  50% und Kaltwasser nach DIN 1988.
Rohrdimension/Dämmstärke 40/20
Menge: 1,000 m

**08.14 RS 800 Dämmschale Mepla 50/40**
*** EP-Aufgliederung gefordert
RS 800 Dämmschale an Mepla-Rohren, nach EnEV 100%.
Rohrdimension/Dämmstärke 50/40
Menge: 8,000 m

*Hinweis: --> RS 800 -Dämmschalen+ Isogenopak Mepla*
RS 800 -Dämmschalen+ Isogenopak
an Geberit-Mepla Rohrleitungen

**08.15 RS 800 Dämmschale Mepla 16/20+ Isogenopak**
*** EP-Aufgliederung gefordert
RS 800 Dämmschale mit Isogenopak-Ummantelung,
an Mepla-Rohren, nach EnEV 100%, 50% und Kaltwasser nach DIN 1988.
Rohrdimension/Dämmstärke 16/20
Menge: 4,000 m

**08.16 RS 800 Dämmschale Mepla 20/20+ Isogenopak**
*** EP-Aufgliederung gefordert
RS 800 Dämmschale mit Isogenopak-Ummantelung,
an Mepla-Rohren, nach EnEV 100%, 50% und Kaltwasser nach DIN 1988.
Rohrdimension/Dämmstärke 20/20
Menge: 12,000 m

**08.17 RS 800 Dämmschale Mepla 26/20+ Isogenopak**
*** EP-Aufgliederung gefordert
RS 800 Dämmschale mit Isogenopak-Ummantelung,
an Mepla-Rohren, nach EnEV 100%.
Rohrdimension/Dämmstärke 26/20
Menge: 32,000 m

**08.18 RS 800 Dämmschale Mepla 32/30+ Isogenopak**
*** EP-Aufgliederung gefordert
RS 800 Dämmschale mit Isogenopak-Ummantelung,
an Mepla-Rohren, nach EnEV 100%.
Rohrdimension/Dämmstärke 32/30
Menge: 32,000 m

**08.19 RS 800 Dämmschale Mepla 32/20+ Isogenopak**
*** EP-Aufgliederung gefordert
RS 800 Dämmschale mit Isogenopak-Ummantelung,
an Mepla-Rohren, nach EnEV  50% und Kaltwasser nach DIN 1988.
Rohrdimension/Dämmstärke 32/20
Menge: 1,000 m

**08.20 RS 800 Dämmschale Mepla 40/40+ Isogenopak**
*** EP-Aufgliederung gefordert
RS 800 Dämmschale mit Isogenopak-Ummantelung,an Mepla-Rohren, nach EnEV 100%.
Rohrdimension/Dämmstärke 40/40
Menge: 3,000 m

**08.21 RS 800 Dämmschale Mepla 40/20+ Isogenopak**
*** EP-Aufgliederung gefordert
RS 800 Dämmschale mit Isogenopak-Ummantelung,
an Mepla-Rohren, nach EnEV  50% und Kaltwasser nach DIN 1988.
Rohrdimension/Dämmstärke 40/20
Menge: 1,000 m

**08.22 RS 800 Dämmschale Mepla 50/40+ Isogenopak**
*** EP-Aufgliederung gefordert
RS 800 Dämmschale mit Isogenopak-Ummantelung,an Mepla-Rohren, nach EnEV 100%.
Rohrdimension/Dämmstärke 50/40
Menge: 12,000 m

*Hinweis: Alukaschierte-Mattenisolierung an Rohrleitungen*
Alukaschierte-Mattenisolierung an Rohrleitungen
Dämmung mit Mineralfasermatten einseitig mit hochreißfester Alu-Gitterfolie kaschiert an Rohrleitungen in
Wandschlitzen, Kanälen, abgehängte Decken etc. Die
Matten unter Einhaltung der Nenndicke passend
zuschneiden und fugendicht verlegen, Längsund Querstöße
mit selbstklebender Alufolie verkleben, mit verzinktem
Bindedraht umwickeln. Bei zwei Lagen die Fugen um 90
Grad versetzt anordnen.

Mineralfasermatten mit folgenden Eigenschaften:

- nichtbrennbar nach DIN 4102
- Dämmstoff für betriebstechnische Anlagen n. AGI Q 132
- Dämmstoffkennziffer 11.05.99.26.03
- güteüberwacht nach VDI 2055, DIN 4102 und HeizAnlV

Temperaturbelastung bis 250°C auf der unkaschierten
Seite möglich, jedoch muß die Dämmschichtdicke so
dimensioniert sein, daß die kaschierte Seite maximal
mit 100°C belastet wird.

**08.23 Aluk.Matten Abwasser DN 70/78mm Dicke der Matten 30mm**
Aluk.Matten-Isol. Abwasser-Rohrl. DN 70/78 mm
Nenndicke der Matten 30 mm
Menge: 12,000 m

**08.24 Aluk.Matten Abwasser DN 100/110mm Dicke der Matten 30mm**
Aluk.Matten-Isol. Abwasser-Rohrl. DN 100/110 mm
Nenndicke der Matten 30 mm
Menge: 6,000 m

*Hinweis: XtraFLEX-Iso - PE - Abwasserschlauch aus*
XtraFLEX-Iso - PE - Abwasserschlauch aus geschlossenzelligem Polyäthylen (PE) - Tuff Qualität Weichschaum, ungeschlitzt Baustoffklasse : DIN 4102, B2, Farbe : Rot
Isolierstärke 5mm für Abwasserleitungen.
Nennweiten wie nachfolgend aufgelistet.

**08.25 XtraFLEX-Iso - PE - Abwasserschlauch DN50**
XtraFLEX-Iso - PE - Abwasserschlauch  an
Abwasser-Rohrleitung DN 50
oder gleichwertig

Angebotenes
Fabrikat: '..........'

Typ: '..........'
Ohne Angabe gelten die oben vorgegebenen Fabrikat/Typen

Angebotenes Fabr. gilt für alle nachfolgenden Dimensionen und einschl. Formstücke Pos. 01.08.25  bis 01.08.39.
Menge: 18,000 m

**08.26 XtraFLEX-Iso - PE - Abwasserschlauch DN 70**
XtraFLEX-Iso - PE - Abwasserschlauch an
Abwasser-Rohrleitung DN 70
Menge: 6,000 m

**08.27 XtraFLEX-Iso - PE - Abwasserschlauch DN 90**
XtraFLEX-Iso - PE - Abwasserschlauch an
Abwasser-Rohrleitung DN 90
Menge: 12,000 m

**08.28 XtraFLEX-Iso - PE - Abwasserschlauch DN 100**
XtraFLEX-Iso - PE - Abwasserschlauch  an
Abwasser-Rohrleitung DN 100
Menge: 16,000 m

*Hinweis: XtraFLEX-Iso - PE Plus - Schutzschlauch 9mm*
XtraFLEX-Iso - PE Plus - Schutzschlauch aus geschlossenzelligem Polyäthylen (PE) - Weichschaum, ungeschlitzt mit widerstandsfähiger Schutzfolie außen und Gleitfolie innen Baustoffklasse : DIN 4102, B2, Farbe : Rot, Isolierstärke 9mm.
Nennweiten wie nachfolgend aufgelistet.

**08.29 XtraFLEX-Iso-PE Plus, an Meplarohr 16 mm Dämmstärke 9mm**
Menge: 2,000 m

**08.30 XtraFLEX-Iso-PE Plus, an Meplarohr 20 mm Dämmstärke 9mm**
Menge: 14,000 m

**08.31 XtraFLEX-Iso-PE Plus, an Meplarohr 26 mm Dämmstärke 9mm**
Menge: 12,000 m

*Hinweis: XtraFLEX-Iso - PE Plus - Schutzschlauch 13-20 mm EnEV 50%*
XtraFLEX-Iso - PE Plus - Schutzschlauch aus geschlossenzelligem Polyäthylen (PE) - Weichschaum, ungeschlitzt mit widerstandsfähiger Schutzfolie außen und Gleitfolie innen Baustoffklasse : DIN 4102, B2, Farbe : Rot, Isolierstärke 13-20 mm. EnEV 50%
Nennweiten wie nachfolgend aufgelistet.

**08.32 XtraFLEX-Iso-PE Plus, an Meplarohr 16 mm Dämmstärke 13 mm**
Menge: 2,000 m

**08.33 XtraFLEX-Iso-PE Plus, an Meplarohr 20 mm Dämmstärke 13 mm**
Menge: 2,000 m

**08.34 XtraFLEX-Iso-PE Plus, an Meplarohr 26 mm Dämmstärke 13 mm**
Menge: 2,000 m

**08.35 XtraFLEX-Iso-PE Plus, an Meplarohr 32 mm Dämmstärke 20 mm**
Menge: 1,000 m

*Hinweis: XtraFLEX-Iso PE-Dämmblock 9mm*
XtraFLEX-Iso PE-Dämmblock aus geschlossenzelligem Polyäthylen Weichschaum, exzentrisch extrudiert, ungeschlitzt mit widerstandsfähiger Schutzfolie außen, Rot,
Isolierstärke 9 mm, für Rohrleitungen wie nachfolgend aufgelistet komplett liefern und montieren.
Fabrikat: Pfeiffer & May

**08.36 XtraFLEX-Isolierung an Mepla-Rohren 16mm Isolierstärke : 9 mm**
Menge: 6,000 m

**08.37 XtraFLEX-Isolierung an Mepla-Rohren 20mm Isolierstärke : 9 mm**
Menge: 20,000 m

**08.38 XtraFLEX-Isolierung an Mepla-Rohren 26mm Isolierstärke : 9 mm**
Menge: 24,000 m

**08.39 XtraFLEX-Isolierung an Mepla-Rohren 32mm Isolierstärke : 9 mm**
Menge: 28,000 m

*Hinweis: Brandschutz-Rohrabschottung um brennbare Entwässerungsleitungen Rockwool Conlit R90 BB BS*
Brandschutz-Rohrabschottung um brennbare Entwässerungsleitungen

Einbau in Massivbauteilen und leichten Trennwänden
Anforderung:
R30/90 nach DIN 4102-11 gem. abZ Z-19.17-2124

Einbau/Ringspaltverschluss:
Die Conlit Brandschutzmanschette im Bereich der Bauteildurchführung gemäß den Vorgaben der abZ um die Rohrleitung montieren und am Bauteil befestigen. Bei Wandmontage sind zwei Rohrmanschetten zu verwenden; bei Deckenmontage nur eine Rohrmanschette an der Unterseite.

Verbleibende Öffnung im Durchbruch in ganzer Bauteildicke hohlraumfüllend dicht mit formbeständigen, nichtbrennbaren Baustoffen wie z.B. Mörtel, Beton oder Gips verschließen.

Rohre:
brennbare Entwässerungsrohre der Kunststoffbasis PE, PP, PVC etc. gem. abZ abZ Z-19.17-1966

Einbau in:
Massivwände >/= 100 mm
Massivdecken >/= 150 mm
leichte Trennwände >/= 100 mm

Parallele Installationen:
Nachweis von geprüftem 0-Abstand zu Conlit Rohrabschottungen, Conlit Kabelabschottungen und Absperrvorrichtungen gegen Feuer und Rauch in Lüftungsleitungen entsprechend DIN 18017-3.

Es ist davon auszugehen, dass die Mindestabstände zwischen gedämmten und ungedämmten Rohrleitungen nach DIN 4140 unterschritten werden.

Die ordnungsgemäße Ausführung ist vom Ersteller der Abschottung nach Abschluss der Arbeiten durch eine Übereinstimmungserklärung zu bescheinigen.

Das Kennzeichnungsschild ist ausgefüllt und unterschrieben neben der Abschottung dauerhaft zu befestigen.

Fabrikat: ROCKWOOL
Produkt: CONLIT Brandschutzmanschette
Artikelnummer: R90 BB BS

Zusätzl. Anforderungen:
o Schallentkopplung innerhalb der Abschottungsmaßnahme
o Tauwasserschutz gem. DIN EN 12056

Brandschutzmanschetten wie beschrieben in den Nennweiten wie nachfolgend aufgelistet liefern und montieren.

**08.40 Rohrabschottung Rockwool Conlit R90 BB BS DN50**
Brandschutz-Rohrabschottung um brennbare Entwässerungsleitungen DN 50
oder gleichwertig

Angebotenes
Fabrikat: '..........'

Typ: '..........'
Ohne Angabe gelten die oben vorgegebenen Fabrikat/Typen

Angebotenes Fabr. gilt für alle nachfolgenden Dimensionen und einschl. Formstücke Pos. 01.08.40  bis 01.08.43
Menge: 2,000 St

**08.41 Rohrabschottung Rockwool Conlit R90 BB BS DN70**
Brandschutz-Rohrabschottung um brennbare Entwässerungsleitungen DN 70
Menge: 2,000 St

**08.42 Rohrabschottung Rockwool Conlit R90 BB BS DN90**
Brandschutz-Rohrabschottung um brennbare Entwässerungsleitungen DN 90
Menge: 1,000 St

**08.43 Rohrabschottung Rockwool Conlit R90 BB BS DN100**
Brandschutz-Rohrabschottung um brennbare Entwässerungsleitungen DN 100
Menge: 2,000 St

### Titel 09 Kernbohrarbeiten, Aussparungen schließen

*Hinweis: Bohrungen herstellen in Form von Kernlochbohrungen*
Bohrungen herstellen in Form von Kernlochbohrungen
einschließlich Baustelleneinrichtung, allen den hierzu erforderlichen Hilfsmitteln, Bohrwasserabsaugung, Schutz der Umbegung, einschließlich Schuttbeseitigung.
In die Stückpreise der Bohrungen ist das Einrichten der Baustellen, der komplette Aufbau des Bohrgerätes einzukalkulieren.

Da es sich um eine Sanierung in mehreren Abschnitten über 3-4 Monate handelt und die Strangsanierungen Eingang für Eingang gemacht werden ist ein mehrmaliges An- und Abfahren bzw. Einrichten zu kalkulieren. Zu Beginn der Arbeiten werden die Bohrungen im Keller ausgeführt.

Da die Bohrungen in bewohnten Wohnungen stattfinden ist äußerste Sorgfalt geboten. Die gesamte Umgebung ist durch geeignete Schutzmaßnahmen vor Verunreinigung durch Spritz-/ Bohrwasser zu schützen. Das Bohrwasser ist umgehend abzusaugen. Sollten im Bad noch Gegenstände stehen, die beschädigt werden können, so sind diese eigenverantwortlich zu entfernen.
Im Stockwerk darunter sind Schutzvorkehrungen zu treffen, damit sich niemand im Bad aufhält. Der Bohrkern ist vor dem herabstürzen zu sichern. Das Bohrwasser unter der Decke ist aufzufangen.

Die nachstehend aufgeführten Positionen dürfen nur mit
Zustimmung der Bauleitung bzw.des Statikers ausgeführt
werden und sind z.T. als Bedarfspositionen vorgesehen.

Sämtliche Bohrkerne sind auf druchgebohrte Rohrleitungen oder Elektrokabel zu untersuchen. Werden diese im Bohrkern festgestellt so sind die Bohrkerne am jeweiligen Loch zu belassn und umgehend die Bauleitung zu verständigen damit die Leitungen geprüft und gegebenenfalls repariertwerden können. der bohrenden Unternehmen entstehen dadurch keine Kosten.

Wanddurchbohrung bzw. Deckendurchbohrung Beton- und Kalksandstein in nachfolgend aufgelisteter Stärke  komplett wie beschrieben herstellen.

*Hinweis: Wand- bzw. Deckenstärke bis 20 cm*
Wand- bzw. Deckenstärke bis 20 cm
Beton oder Kalksandstein

**09.1 Bohrung 60 mm D. bis Wanddicke 20 cm**
Menge: 1,000 St

**09.2 Bohrung 80 mm D. bis Wanddicke 20 cm**
Menge: 2,000 St

**09.3 Bohrung 100 mm D. bis Wanddicke 20 cm**
Menge: 1,000 St

**09.4 Bohrung 150 mm D. bis Wanddicke 20 cm**
Menge: 2,000 St

*Hinweis: Ringspalt 1-4cm einer Kernbohrung*
Ringspalt 1-4cm einer Kernbohrung mit durchgehendem Medienrohr im Deckenbereich schließen, in F90-Qualität mit Mörtelqualität der Baustoffklasse A1 nach DIN 4102 Teil 1, Mörtelgruppe MGIII.

Sollten die Leitungen im Deckenbereich noch nicht isoliert sein ist umgehend die Bauleitung zu verständigen, ein verschließen ist dann untersagt.

Wenn die Leitungen isoliert sind und außerhalb der Decke bereits die fertige Sichtisolierung vorhanden ist, so ist diese durch geeignete Schutzmaßnahmen vor Verschmutzung zu sichern und gegebenenfalls danach solange der Mörtel oder Putz noch feucht ist mit feuchtem Lappen und Wasser zu reinigen.
Sollte die Isolierung nicht gereinigt werden wird sie auf Kosten des AN erneuert.

Weiterhin ist darauf zu achten, dass die durch den Installationsbertreib angebrachten Conlit-Schalen welche zur Sicherstellung der F-90 Qualität gemäß Zulassungsbescheid um das Rohr befestigt sind nicht verschoben oder beschädigt werden. Im Zweifelsfall ist nochmals Rücksprache mit der Bauleitung und/oder dem Installationsbetrieb zu nehmen.

Abrechnung für den Ringspaltverschluß gemäß den nachfolgend aufgelisteten Deckenstärken und Kernbohrungsdurchmessern herstellen.

**09.5 Kernbohrungen schließen Decke 20 cm, d=60-152**
Kernbohrungen mit Brandschutzmörtel verschließen
Deckenstärke  bis 20 cm
Durchmesser  60 bis 152 mm
Menge: 6,000 St

**09.6 Kernbohrungen schließen Decke 20 cm, d=160-202**
Kernbohrungen mit Brandschutzmörtel verschließen
Deckenstärke  bis 20 cm
Durchmesser  160 bis 202 mm
Menge: 1,000 St

*Hinweis: Deckenverschluss F-90 Herstellung mit Fermacellplatte*
Deckenverschluss F-90
Herstellung der Deckeaussparung nach Montage der Rohrleitungstrasse in F-90 Qualität.

Montage einer Fermacell-Platte 15mm als verlorene Schalung unter die vorhandenen Deckenaussparung anbringen. Die Platte kann auf 2-3 Seiten max. 7cm über die Innenkante der Aussparung hinausragen um sie an der Decke mittels Schussapparat oder Dübeln zu befestigen. An der Wand unter der Schalung ist eine Metallschiene oder ein Metallwinkel als Auflager zu befestigen.
Für die Rohrdurchführungen sind danach mit Kronenbohrern die Durchführungen so herzustellen, dass der verbleibende Ringspalt durch die Rockwooldämmung abgedeckt wird, so dass heir kein Mörtel nach Unten auslaufen kann. Gegebenenfalls ist hier noch mittels Klebeband von oben der verbleibende Spalt zu schließen.
Dies ist vor allem immer an der Schmutzwasserdurchführung notwendig.
Verlorene Schalung wie beschrieben in den nachfolgenden Größen anbringen. Die Größenangaben sind die vorhandenen Aussaprungsgrößen, die notwendige Überlappung der Fermacellplatte ist zu berücksichtigen, längste Seitenangabe ist gleichzeitig die Länge des Metallwinkels, dieser und das notwendige Befestigungsmaterial ist einzukalkulieren.
Bei den nachfolgenden Größenangaben sind Toleranzen von +/- 3cm einzukalkulieren.
Die Kronenbohrungen werden in separaten Positionen abgefragt.
Einschließlich Ausmörteln der Deckenaussparung mit min. 16cm starker Mörtelschicht, so dass eine F-90 Schottung erzeugt wird. Einschließlich Beschriftung des Deckenschott`s als solches.

**09.7 Deckenverschluss wie vor Länge x Tiefe: bis 30 x 25 cm**
Deckenverschluss wie vor Länge x Tiefe: bis 30 x 25 cm +/- 3cm
Menge: 2,000 St

**09.8 Deckenverschluss wie vor Länge x Tiefe: bis 50 x 25 cm**
Deckenverschluss wie vor Länge x Tiefe: bis 50 x 25 cm +/- 3cm
Menge: 2,000 St

**09.9 Deckenverschluss wie vor Länge x Tiefe: bis 70 x 25 cm**
Deckenverschluss wie vor Länge x Tiefe: bis 70 x 25 cm +/- 3cm
Menge: 1,000 St

**09.10 Deckenverschluss wie vor Länge x Tiefe: bis 90 x 25 cm**
Deckenverschluss wie vor Länge x Tiefe: bis 90 x 25 cm +/- 3cm
Menge: 1,000 St

**09.11 Deckenverschluss wie vor Länge x Tiefe: bis 50 x 35 cm**
Deckenverschluss wie vor Länge x Tiefe: bis 50 x 35 cm +/- 3cm
Menge: 3,000 St

**09.12 Deckenverschluss wie vor Länge x Tiefe: bis 90 x 35 cm**
Deckenverschluss wie vor Länge x Tiefe: bis 90 x 35 cm +/- 3cm
Menge: 3,000 St

**09.13 Bohrung durch Fermacellplatte Durchmesser: 30-50mm**
Bohrung durch Fermacellplatte für die Durchführung einer Rohrleitung mit einem Kronenbohrer herstellen.
Fermacellplatte 15-20 mm stark
Durchmesser: 30-50mm
Menge: 12,000 St

**09.14 Bohrung durch Fermacellplatte Durchmesser: 60-90mm**
Bohrung durch Fermacellplatte für die Durchführung einer Rohrleitung mit einem Kronenbohrer herstellen.
Fermacellplatte 15-20 mm stark
Durchmesser: 60-90mm
Menge: 8,000 St

**09.15 Bohrung durch Fermacellplatte Durchmesser: 100-130mm**
Bohrung durch Fermacellplatte für die Durchführung einer Rohrleitung mit einem Kronenbohrer herstellen.
Fermacellplatte 15-20 mm stark
Durchmesser: 100-130mm
Menge: 12,000 St

**09.16 Bohrung durch Fermacellplatte Durchmesser: 140-170mm**
Bohrung durch Fermacellplatte für die Durchführung einer Rohrleitung mit einem Kronenbohrer herstellen.
Fermacellplatte 15-20 mm stark
Durchmesser: 140-170mm
Menge: 3,000 St

**09.17 Bohrung durch Fermacellplatte Durchmesser: 180-210mm**
Bohrung durch Fermacellplatte für die Durchführung einer Rohrleitung mit einem Kronenbohrer herstellen.
Fermacellplatte 15-20 mm stark
Durchmesser: 180-210mm
Menge: 3,000 St

*Hinweis: Wanddurchbrüche ohne Brandschutzanforderung mit Medien schließen*
Wanddurchbrüche ohne Brandschutzanforderung mit Medien schließen.

**09.18 WD o. Brandschutzanforderung Medien schließen 20cm/500cm³**
Wanddurchbrüche ohne Brandschutzanforderung mit Medien schließen
Wandstärke  bis 20 cm +/- 2 cm
Durchbruchsfläche  bis 500 cm²
Menge: 2,000 St

**09.19 WD o. Brandschutzanforderung Medien schließen 20cm/1000cm³**
Wanddurchbrüche ohne Brandschutzanforderung mit Medien schließen
Wandstärke  bis 20 cm +/- 2 cm
Durchbruchsfläche  bis 1000 cm²
Menge: 1,000 St

**09.20 WD o. Brandschutzanforderung Medien schließen 20cm/2000cm³**
Wanddurchbrüche ohne Brandschutzanforderung mit Medien schließen
Wandstärke  bis 20 cm +/- 2 cm
Durchbruchsfläche  bis 2000 cm²
Menge: 1,000 St

*Hinweis: Wanddurchbrüche mit Brandschutzanforderung F-90 Qualität mit Medien schließen*
Wanddurchbrüche mit  Brandschutzanforderung in F-90 Qualität mit Medien schließen.

**09.21 WD mit Brandschutzanforderung F90 Medien schließen 20cm/500cm³**
Wanddurchbrüche mit Brandschutzanforderung in F-90 Qualität mit Medien schließen
Wandstärke  bis 20 cm +/- 2 cm
Durchbruchsfläche  bis 500 cm²
Menge: 2,000 St

**09.22 WD mit Brandschutzanforderung F90 Medien schließen 20cm/1000cm³**
Wanddurchbrüche mit Brandschutzanforderung in F-90 Qualität mit Medien schließen
Wandstärke  bis 20 cm +/- 2 cm
Durchbruchsfläche  bis 1000 cm²
Menge: 2,000 St

**09.23 WD mit Brandschutzanforderung F90 Medien schließen 20cm/2000cm³**
Wanddurchbrüche mit Brandschutzanforderung in F-90 Qualität mit Medien schließen
Wandstärke  bis 20 cm +/- 2 cm
Durchbruchsfläche  bis 2000 cm²
Menge: 1,000 St

### Titel 10 Revisionsunterlagen

**10.1 Dokumentations- und Revisionsunterlagen**
*** Pauschalposition
Dokumentations- und Revisionsunterlagen

Umfang:

0. Inhaltsverzeichnis

1. Anlagenbeschreibung sowie
   - Nutzeranforderungen,
   - Anlagenbezogene Normen und VDI-Richtlinien,
   - Leistungstabelle der Anlage und deren Komponenten
   - Fließschema mit wesentlichen Anlagendaten.

2. Gerätelisten unterteilt in Mechanik, Regelung und
  Elektro.

3. TÜV-Bescheingungen  - Entfällt -

4. Gerätebeschreibung (Herstellerunterlagen), mit
  Betriebs- und Wartungsanleitung, unterteilt in
  Mechanik, Meß- und Einstellprotokolle mit
  Meßstellenpläne, Elektrische Schaltpläne,
  Regelungspläne.

5. Meß- und Einstellprotokolle mit Meßstellenpläne

6. Elektrische Schaltpläne, Regelungspläne

7. Bestandszeichnungen (farbig angelegt):
  Fließschemata mit wesentlichen Anlagendaten,
  Baugrundrißpläne mit der eingezeichneten
  Installation, eventuell Schnitte, Strangschemata.

8. Fließschematas in den Technikräumen
  laminierte Ausführung mit Metallösen um an der
  Wand anschrauben zu können.

Anzahl:
2 Satz  Unterlagen in vorbeschriebenem Umfang jeweils
  in beschrifteten Ordnern (Abschnitt 1-8).
1 Stück Fließschemata nach Abschnitt 8
1 Stück Datenträger mit allen Plänen und technischen Unterlagen im PDF und Pläne auch im DWG-Format

Die spezifizierten Festlegungen über Revisionsunterlagen sind zu beachten.

Die Pläne sind in CAD herzustellen:

Die Ausführungspläne der Grundrisse und der
Fließschemata liegen im AutoCAD 2000 Format als .dwg
oder .dxf-Datei in ihrer Erstfassung (Zeitpunkt
Montagebeginn) vor und werden vom planenden
Ingenieurbüro zur Verfügung gestellt.

Mit den Revisionsunterlagen sind Datenträger mit den
Revisionzeichnungen im .dwg oder .dxf-Format einfach abzugeben.
Menge: 1,000 psch

### Titel 11 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**11.1 Obermonteur**
*** Stundenlohnarbeiten
*** Bedarfsposition ohne GB
Menge: 1,000 h

**11.2 Selbständiger Monteur**
*** Stundenlohnarbeiten
*** Bedarfsposition ohne GB
Menge: 1,000 h

**11.3 Monteur**
*** Stundenlohnarbeiten
*** Bedarfsposition ohne GB
Menge: 1,000 h

**11.4 Helfer**
*** Stundenlohnarbeiten
*** Bedarfsposition ohne GB
Menge: 1,000 h

**11.5 Auszubildender**
*** Stundenlohnarbeiten
*** Bedarfsposition ohne GB
Menge: 1,000 h

*Hinweis: --> Gerätevorhaltung und Betriebskosten*
Gerätevorhaltung und Betriebskosten

**11.6 Bohrhammer Hilte TE 92 oder gleichwertig.**
*** Bedarfsposition ohne GB
Menge: 1,000 h

### Titel 12 Wartungsarbeiten Sanitär

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**12.1 VDMA-Arbeitsblätter**
*** Bedarfsposition ohne GB
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

*Hinweis: Folgende Anlagen sind hier zu berücksichtigen:*
Folgende Anlagen sind hier zu berücksichtigen:

- 1x Regenwasser-Doppelpumpstation
- 1x Filteranlage mit Rückspülautomatik
- 1x Fäkalien-Doppel-Hebeanlage
- Alle Armaturen und Ventile im Untergeschoss

Im späteren Wartungsangebot sind die Anlagen und Preise einzeln aufzuführen. In den nachfolgenden Positionen sind die Gesamtsummen für das entsprechende Betriebsjahr anzugeben.

**12.2 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**12.3 Inspektions-und Wartungsarbeiten im 2 Jahr der Gewährleistung**
*** Bedarfsposition ohne GB
Inspektions- und Wartungsarbeiten im
2 Jahr der Gewährleistung

Inspektion und Wartung im 2. Jahr der
Gewährleistung, s.w.v.
Menge: 1,000 Psch

**12.4 Inspektions- und Wartungsarbeiten im 3 Jahr der Gewährleistung**
*** Bedarfsposition ohne GB
Inspektions- und Wartungsarbeiten im
3 Jahr der Gewährleistung

Inspektion und Wartung im 3. Jahr der
Gewährleistung, s.w.v.
Menge: 1,000 Psch

**12.5 Inspektions- und Wartungsarbeiten im 4. Jahr der Gewährleistung**
*** Bedarfsposition ohne GB
Inspektions- und Wartungsarbeiten im
4 Jahr der Gewährleistung

Inspektion und Wartung im 4. Jahr der
Gewährleistung, s.w.v.
Menge: 1,000 Psch

**12.6 Inspektions- und Wartungsarbeiten im 5. Jahr der Gewährleistung**
*** Bedarfsposition ohne GB
Inspektions- und Wartungsarbeiten im
5 Jahr der Gewährleistung

Inspektion und Wartung im 5. Jahr der
Gewährleistung, s.w.v.
Menge: 1,000 Psch

**12.7 Wartungsangebot zur Wartung Gewerk Sanitär**
*** Bedarfsposition ohne GB
Wartungsangebot zur Wartung gemäß AMEV während der Gewährleistung.
Der Bieter hat bei Angebotsabgabe dem Angebot einen Entwurf des Wartungsvertrages beizulegen

Gewerk Sanitär.
Menge: 1,000 St
